# 85002 Dreiborn, Hagefeld
Angebotsaufforderung (GAEB DA XML 3.2, DA83)
Projekt: 85002
Währung: EUR
Vergabeart: Öffentliche Ausschreibung
Auftraggeber: Stadt Schleiden, Blankenheimer Straße 2, 53937 Schleiden
Erstellt mit: AVAPLAN, AVAPLAN win64bit 26.2.3.4464, 21.07.2026

## Dreiborn, Hagefeld
EP-Anteile: Material; Lohn

### Titel 1 Allgemeine Positionen

*Hinweis: Hinweis zu "Allgemeine Positionen"*
Hinweis zu "Allgemeine Positionen"

Die Leistungen dieses Titels gelten für alle Titel.

Eindeutig zuzuordnende Leistungen sind beim jeweiligen Gewerk/Kostenträger abzurechnen.

Pauschalpositionen werden prozentual nach den Abrechnungssummen der jeweiligen Kostenträger abgerechnet.

*Hinweis: Erdarbeiten*
Erdarbeiten:

Die Einteilungen in den Aushubpositionen sind nach den im anliegenden Baugrundgutachten aufgeführten Bewertungen gemäß EBV (Ersatzbaustoffverordnung) und LAGA vorgenommen worden.

#### Abschnitt 1.1 Baustelleneinrichtung

**1.1.10 Digitale Bestandsaufnahme der Versorgungsleitungen**
*** Pauschalposition
Digitale Bestandsaufnahme aller Versorgungsleitungen in Lage und Höhe.

Aufnahme aller Hausanschlüsse mit Anschluss an der Hauptleitung am offenen Graben.

Aufnahme aller Hydranten und Schieber in Lage und Höhe nach Fertigstellung der Asphalt- und Pflasterarbeiten.

Übergabe der Vermessungsergebnisse in digitaler Form an das Ing-Büro zur Aufnahme in das Kataster nach Abschluss aller Arbeiten.

Die Vergütung erfolgt gem. Baufortschritt bis max. 60 % der Gesamtsumme. die restl. 40 % erst nach Übergabe der Daten.
Menge: 1,000 psch

**1.1.20 Verkehrsrechtliche Genehmigungen**
*** Pauschalposition
Einholen der Verkehrsrechtlichen Genehmigungen bei den jeweiligen öffentlichen Institutionen für den jeweiligen Baubereich, für Vollsperrungen, einseitige Verkehrsführung mit oder ohne Ampelanlage sowie der zugehörigen Umleitungsstrecken.
Genehmigungen beantragen, Beschilderungspläne erstellen und Umleitungsstrecken planen und ausarbeiten.
Menge: 1,000 psch

**1.1.30 Verkehrssicherung**
*** Pauschalposition
Verkehrssicherung infolge Beeinträchtigungen durch die
Baumaßnahme an allen betroffenen Straßen.
In den EP einrechnen:
- Sorgfältige Beschilderung der Baustelle, als
Verkehrszeichen nur retroreflektierende, einwandfreie
Schilder verwenden
- Sorgfältige und lückenlose Absperrung und Beleuchtung
der Baustelle
- Beschilderung und Kennzeichnung der Wege für
Baustellen- und Anliegerverkehr gemäß den
verkehrsrechtlichen Anordnungen der für die
Verkehrsregelung zuständigen Ordnungsbehörden in
vorheriger Abstimmung mit dem AG und der Bauleitung für
die gesamte Bauzeit und alle Bauabschnitte gemäß
Baufortschritt; jeweils abschnittsweise, incl.
Abstimmung der erforderlichen Genehmigungen auf Kosten des AN mit den jeweiligen Behörden.

Die Aufrechterhaltung des Anliegerverkehrs ist zu
gewährleisten.

Die Bezahlung erfolgt prozentual anteilig nach
Baufortschritt.
Menge: 1,000 psch

**1.1.40 Umleitung beschildern**
*** Pauschalposition
Beschilderung von Umleitungsstrecken inner- und außerorts, in Abstimmung mit den Straßenbaulastträgern.
Menge: 1,000 psch

**1.1.50 Baugrubenabdeck., Brückenklasse 60, herstellen,beseit**
Baugrubenabdeckung
für öffentlichen Verkehr,
als Teilabdeckung,
geeignet für Brückenklasse 60 DIN 1072,
Maße der Abdeckung L/B in m '2,5 x 4,0',
Abdeckung mit Stahl,
herstellen und beseitigen.
Menge: 10,000 St

**1.1.60 Baugrubenabdeck., Brückenklasse 12, herstellen,beseit**
Baugrubenabdeckung
für Fußgänger,
als Teilabdeckung, mit Geländer,
geeignet für Brückenklasse 12 DIN 1072,
Maße der Abdeckung L/B in m 2,0 x 2,5,
Abdeckung mit Stahl,
herstellen und beseitigen.
Menge: 10,000 St

**1.1.70 Unterlagen zur Erstellung des SiGe-Plans liefern**
*** Pauschalposition
Unterlagen zur Erstellung des SiGe-Plans liefern:

- Gefährdungsbeurteilung mit Maßnahmen der Gefahrenabwehr
- Gefahrgutliste erstellen
- Baustelleneinrichtungsplan mit Angabe des Standortes für den
  Erste Hilfe Koffer und der Sanitäreinrichtungen
- Benennung des Ersthelfers vor Ort
- Benennung der Sicherheitsfachkraft
Menge: 1,000 psch

**1.1.80 Dokumentationsunterlagen Bauüberwachung**
*** Pauschalposition
Dokumentation mit folgenden Inhalten:
- Eignungsprüfungen
- Erstprüfungen
- Eigenüberwachungsprüfungen
- angeordnete Kontrollprüfungen des Auftraggebers (zum Beispiel Verdichtungsprüfungen, Dichtheitsprüfungen, Schichtdickenmessungen)
- Gutachterliche Stellungnahmen/Berichte
- Lieferscheinnachweise

Die Dokumentationsunterlagen sind zeitgleich mit dem Arbeitsfortschritt auf der Baustelle dem Auftraggeber im Original zur Verfügung zu stellen und zusätzlich in Kopie im Baubüro des Auftragnehmers vorzuhalten.

Alle Unterlagen sind in Ordnern DIN/A4 mit Registerunterteilung abzuheften.

Ergebnisse aller Versuche übersichtlich tabellarisch auflisten und übergeben, inklusive ständigem Fortschreiben der Tabellen und Listen sowie Anlegen eines Inhaltsverzeichnisses.

Nach Beendigung der Arbeiten sind alle Unterlagen digital (DWG- und PDF-Format) sowie zweifach in Papierform innerhalb von 10 Kalendertagen vor Abnahme der Bauleistungen zu übergeben.
Menge: 1,000 psch

**1.1.90 Koordination mit anderen Bauausführenden/Versorgern**
*** Pauschalposition
Parallel zu den hier ausgeschriebenen Arbeiten werden von Dritten die Verlegearbeiten der Wasserleitungen und Strom- und Telekomkabel durchgeführt.
Die Arbeiten dieser Dritten finden parallel und/oder zeitlich versetzt zu den hier ausgeschriebenen Arbeiten statt.
Da es zu räumlichen und/oder zeitlichen Berührungspunkten kommen wird, sind die Arbeiten mit den Bauausführenden der genannten Gewerke zu koordinieren.
Die Arbeiten sind so zu koordinieren, dass für keinen Beteiligten Behinderungen entstehen.

In diese Position ist die Abstimmung der Arbeiten während der kompletten Bauzeit mit den Dritten einzurechnen.
Menge: 1,000 psch

#### Abschnitt 1.2 Stundenlohnarbeiten

*Hinweis: Stundenlohn auf Nachweis*
Vorbemerkung Stundenlohnarbeiten:
Stundenlohnarbeiten sind nur auf ausdrückliche
Anweisung des AG auszuführen.
Stundenlohnnachweise sind gemäß VOB/B § 15, Ziffer 5,
der örtlichen Bauleitung des AG spätestens am folgenden
Tag vorzulegen.
Nur anerkannte Stundenlohnnachweise werden
berücksichtigt.
In den Einheitspreisen sind alle Kosten für die
Einsatzbereitschaft auf der Baustelle enthalten.

Vorbemerkung Gerätestunden:
Stundenlohnarbeiten sind nur auf ausdrückliche
Anweisung des AG auszuführen.
Stundenlohnnachweise sind gemäß VOB/B § 15, Ziffer 5,
der örtlichen Bauleitung des AG spätestens am folgenden
Tag vorzulegen.
Nur anerkannte Stundenlohnnachweise werden
berücksichtigt.
Bei Baugeräten umfasst der Verrechnungssatz sämtliche
Zuschläge einschl. der Kosten für das Bedienpersonal.
Der Verrechnungssatz gilt für das zum Zeitpunkt des
Abrufes einsatzbereite auf der Baustelle befindliche
Baugerät. Vergütet werden die tatsächlich geleisteten
Arbeitsstunden.

**1.2.10 Bauvorarbeiter Gruppe II**
Stundenlohnverrechnungssatz eines Bauvorarbeiters der Berufsgruppe II.
Menge: 15,000 h

**1.2.20 Baufacharbeiter Gruppe IV/2**
Stundenlohnverrechnungssatz eines Baufacharbeiters der Berufsgruppe IV/2.
Menge: 40,000 h

**1.2.30 Minibagger**
Bagger bis 5 to Gesamtgewicht.
Menge: 10,000 h

**1.2.40 Bagger**
Bagger bis 30 to Gesamtgewicht.
Menge: 16,000 h

**1.2.50 LKW**
LKW, ca. 14 to Nutzlast (3-Achser).
Menge: 15,000 h

**1.2.60 Radlader**
Radlader Schaufelinhalt bis 1,5 m3.
Menge: 15,000 h

**1.2.70 Rüttelverdichter**
Rüttelverdichter ca. 0,6 to.
Menge: 4,000 h

**1.2.80 Statische Walze**
Statische Walze ca. 8 to.
Menge: 4,000 h

**1.2.90 Kompressor**
Kompressor ca. 5 m3/Min., einschl. Bohr- und
Abbauhammer ca. 20 kg, Schläuche.
Menge: 4,000 h

**1.2.100 Tauchpumpe**
Einsatz einer mobilen Tauchpumpe, Q = 10 l/s, mit Stromaggregat.
Abgerechnet wird über die tatsächlichen Betriebsstunden.
Einschl. 100 m Ablaufleitung zum Vorfluter.
Menge: 4,000 h

**1.2.110 Kanalreinigungsfahrzeug, Wasserrückgewinnung**
Kanalreinigungsfahrzeug im Hochdruckstrahlverfahren,
mit mindestens 8 m3 Wasserbevorratung,
Wasserrückgewinnung, einsetzen. Einschl. 2 Personen
Bedienungspersonal.
Der Verrechnungssatz für die jeweilige Arbeitskraft
umfasst sämtliche Aufwendungen wie Lohn- und
Gehaltskosten, Lohn- und Gehaltsnebenkosten, Zuschläge,
lohngebundene und lohnabhängige Kosten, sonstige
Sozialkosten, Gemeinkosten, Wagnis und Gewinn.
Der Verrechnungssatz für das Gerät umfasst sämtliche
Aufwendungen für den Betrieb, Gemeinkosten, Wagnis und
Gewinn.
Menge: 2,000 h

**1.2.120 Kanalinspektionsfahrzeug**
Verrechnungssatz für ein Kanalinspektionsfahrzeug für
die Inspektion (hochauflösende Aufnahme) von Anschluss- und Grundleitungen (1
Facharbeiter und 1 Helfer), einschl. Bedienungspersonal
und Betriebsmittel.
Menge: 1,000 h

**1.2.130 Schiebekamera inkl. Bedienungspersonal**
Schiebekamera inkl. Bedienungspersonal, liefern und an der Baustelle vorhalten und bedienen. Zur örtlichen Inspektion von Leitungen im Stundenlohn.

Ausführung der Leistung nur auf ausdrückliche Anweisung unter Hinzuziehung der örtlichen Bauleitung oder Vertretern des AG.

Der Leistungsnachweis ist sofort an der Baustelle aufzustellen und Gegenzeichnen zu lassen.
Menge: 5,000 h

**1.2.140 Fräsrobotereinheit**
Stundensatz einer Fräsrobotereinheit für Hauptkanäle
einschl. Gerätschaft, Fahrzeug und Bedienungspersonal.
Menge: 2,000 h
Kostengruppe - DIN 276/2008: 597

**1.2.150 Pumpe**
Gestellung einer Tauchpumpe mit Elektromotor.
Fördermenge bis 160 l/s.
Geodätische Förderhöhe bis 5,00 m.
Einschl. Ablaufleitung bis 50 m.
Sonst wie Anmerkung.
Menge: 2,000 h
Kostengruppe - DIN 276/2008: 597

### Titel 2 Kanalsanierung (geschlossen)

#### Abschnitt 2.1 Kanalinspektion Anschlussleitungen vor Baubeginn (Beweissicherung/Dokumentation)

*Hinweis: Kanalinspektion der Anschlussleitungen vor Baugebinn*
Zum aktuellen Zeitpunkt liegen weder Kanalinspektionsdaten noch Videos oder vergleichbare Dokumentationen der Anschlussleitungen vor.

Sämtliche Anschlussleitungen im Bereich der geplanten Baumaßnahme sind daher frühestmöglich  als vorbereitende Maßnahme  zu inspizieren. Die vollständige Dokumentation ist dem Auftraggeber unmittelbar nach Abschluss der Arbeiten zu übergeben, sodass kurzfristig, noch vor Baubeginn, eine bautechnische Zustandsbewertung der Anschlussleitungen erfolgen kann. Werden im Rahmen dieser Bewertung sanierungsbedürftige Schäden festgestellt, sind diese zusätzlich zu den bereits vorgesehenen Sanierungsmaßnahmen auszuführen.

Handelt es sich bei der Anschlussleitung um einen Hausanschluss, kann die Beauftragung der Sanierung nur durch den Anwohner als Eigentümer der Anschlussleitung erfolgen.

**2.1.10 Optische Inspektion MW-Kanal DN 200-400**
Optische Inspektion (hochauflösende Aufnahme) des sanierten Abwasserkanals gemäß DIN EN 13508-2 im ISYBAU-Austauschformat Typ XML, Mischwasserkanal, mit TV-Kamera mit Drehschwenkkopf, Ergebnisse dokumentieren. Dokumentation wird gesondert vergütet, DN 200 bis einschl. DN 400.
Menge: 325,000 m
Kostengruppe - DIN 276/2008: 721

**2.1.20 Dokumentation Haltung - Inspektionsbericht**
Dokumentation der Inspektion als Untersuchungsbericht je Haltung als schriftlicher Bericht, aufbereitet gemäß DWA-M 149 Teil 5.

Je Haltung ist ein farbiger Untersuchungsbericht mit Schadens- und Fotodokumentation als PDF-Dokument anzufertigen und zu übergeben.
Die PDF-Dateien sind entsprechend der Haltungsnummern zu benennen.

Das Liefern des Datenträgers wird gesondert vergütet

Abrechnung je Haltung.
Menge: 4,000 St
Kostengruppe - DIN 276/2008: 721

**2.1.30 Dokumentation Haltung - Fotodateien**
Alle Schacht- und Rohrleitungsschäden, sowie die markanten Haltungsmerkmale (Haltungsanfang, Rohranfang, Rohrende, Haltungsende, Haltungslänge und Bemerkungen) sind während der TV-Untersuchung vom Videomonitor als digitales Bild abzuspeichern.

Diese zur Untersuchungsdokumentation notwendigen Bilder, versehen mit den Texteinblendungen des TV-Unter suchungsprogrammes sind als JPG-Bilder abzuspeichern.

Durchschnittlich sind 10 Fotos pro Haltung zu kalkulieren.

Der Fotodateiname ist entsprechend der Haltungsbezeichnung zu benennen.
H_Haltungs-Nr_Datum_lfd-Nr.jpg

Das Liefern sämtlicher Daten wird einmalig über die Position "Dokumentation Haltungen - Datenübergabe" vergütet.
Menge: 4,000 St
Kostengruppe - DIN 276/2008: 541

**2.1.40 Dokumentation Haltung - Videodatei**
*** Pauschalposition
Dokumentation der Inspektion als Videodatei, Format MPEG4, einschl. Synchronisation des Zustandsfilms mit den Erfassungsdaten gemäß ISYBAU-Austauschformat Typ xml, mit Ansteuerung der Zustandsdaten, aufbereitet gemäß BFR Abwasser des BMIBH und BMVg.  Die entsprechende MPEG4-Datei ist gemäß Haltungsnummer zu benennen.
Menge: 1,000 psch
Kostengruppe - DIN 276/2008: 721

**2.1.50 Dokumentation Haltung - Inspektionsdaten**
*** Pauschalposition
Dokumentation der Inspektionsdaten als fehlerfreie ISYBAU-xml-Datei, aufbereitet gemäß BFR Abwasser des BMIBH und BMVg. Für Haltungen.
Menge: 1,000 psch
Kostengruppe - DIN 276/2008: 541

**2.1.60 Anschlussleitung reinigen DN 100 - DN 250**
Abwasserkanal im Hochdruckstrahlverfahren reinigen,
DN 100 bis einschließlich DN 250, Verschmutzungshöhe bis 2,5 cm
Menge: 84,000 St
Kostengruppe - DIN 276/2008: 541

**2.1.70 Optische Inspektion Anschlussleitungen DN 100 - DN 250**
Optische Inspektion (hochauflösende Aufnahme) des Abwasserkanals DN 100 bis einschließlich DN 250.
Menge: 84,000 St
Kostengruppe - DIN 276/2008: 541

**2.1.80 Dokumentation Anschlussleitungen - Inspektionsberichte**
Dokumentation der Inspektion als Untersuchungsbericht je Haltung als schriftlicher Bericht, aufbereitet gemäß DWA-M 149 Teil 5.

Je Haltung ist ein farbiger Untersuchungsbericht mit Schadens- und Fotodokumentation als PDF-Dokument anzufertigen und zu übergeben.
Die PDF-Dateien sind entsprechend der Haltungsnummern zu benennen.

Abrechnung je Leitung.

Das Liefern sämtlicher Daten wird einmalig über die Position "Dokumentation Haltungen - Datenübergabe" vergütet.
Menge: 84,000 St
Kostengruppe - DIN 276/2008: 541

**2.1.90 Dokumentation Anschlussleitungen - Fotodateien**
Alle Schacht- und Rohrleitungsschäden, sowie die markanten Haltungsmerkmale (Haltungsanfang, Rohranfang, Rohrende, Haltungsende, Haltungslänge und Bemerkungen) sind während der TV-Untersuchung vom Videomonitor als digitales Bild abzuspeichern.

Diese zur Untersuchungsdokumentation notwendigen Bilder, versehen mit den Texteinblendungen des TV-Unter suchungsprogrammes sind als JPG-Bilder abzuspeichern.

Durchschnittlich sind 5 Fotos pro Anschlussleitung zu kalkulieren.

Der Fotodateiname ist entsprechend der Haltungsbezeichnung zu benennen.
L_Leitungs-Nr_Datum_lfd-Nr.jpg

Das Liefern sämtlicher Daten wird einmalig über die Position "Dokumentation Haltungen - Datenübergabe" vergütet.
Menge: 420,000 St
Kostengruppe - DIN 276/2008: 541

**2.1.100 Dokumentation Anschlussleitungen - Videodateien**
*** Pauschalposition
Dokumentation der Leitungsinspektion als digitale Videodatei, Format MPG / MPEG4, einschl. Synchronisation des Zustandsfilms mit den Erfassungsdaten gemäß ISYBAU-Austauschformat Typ xml, mit Ansteuerung der Zustandsdaten, aufbereitet gemäß DWA-M 149 Teil 5.

Der Videodateiname ist entsprechend der Leitungsbezeichnung zu benennen.

Das Liefern sämtlicher Daten wird einmalig über die Position "Dokumentation Haltungen - Datenübergabe" vergütet.
Menge: 1,000 psch
Kostengruppe - DIN 276/2008: 541

**2.1.110 Dokumentation Anschlussleitungen - Inspektionsdaten**
*** Pauschalposition
Dokumentation der Inspektion als ISYBAU.XML 2017-Datei

Das Liefern sämtlicher Daten wird einmalig über die Position "Dokumentation Haltungen - Datenübergabe" vergütet.
Menge: 1,000 psch
Kostengruppe - DIN 276/2008: 541

#### Abschnitt 2.2 Baustelleneinrichtung

**2.2.10 Baustelle einrichten und vorhalten**
*** Pauschalposition
Geräte, Werkzeuge, Materialien, Sicherheitseinrichtungen und sonstige Betriebsmittel, die zur vertragsgemäßen Durchführung der Bauleistungen erforderlich sind, auf die Baustelle bringen, bereitstellen und - soweit der Geräteeinsatz nicht gesondert berechnet wird - betriebsfertig aufstellen, einschl. der dafür notwendigen Arbeiten.
Umbauen sämtlicher Geräte entsprechend dem Baufortschritt.
Die erforderlichen festen Anlagen herstellen.
Strom-, Wasser-, Telefonanschluss und dgl. soweit erforderlich herstellen. Bei Bedarf Lagerplätze anlegen.
Soweit nicht für bestimmte Bauleistungen das Einrichten der Baustelle als besonderer Ansatz enthalten ist, umfasst die Pauschale die Vergütung der Baustelleneinrichtung für alle Bauleistungen.
Menge: 1,000 psch
Kostengruppe - DIN 276/2008: 591

**2.2.20 Erneutes Anrücken für Inspektion**
Erneutes Anrücken einer Kolonne für die Abnahmeinspektion. Für den Fall, dass die eigene Baumaßnahme abgeschlossen ist und komplett abgerückt wurde, jedoch die Parallelbaumaßnahme zur Erneuerung von Abschnitten der Kanalisation in offener Bauweise noch nicht abgeschlossen wurde.
Für Kanalreinigung- und Kanalinspektionstrupp.
Menge: 1,000 St
Kostengruppe - DIN 276/2008: 591

**2.2.30 Baustelle räumen**
*** Pauschalposition
Baustelle von allen Geräten, Anlagen und Einrichtungen räumen.
Benutzte Flächen und Wege entsprechend dem ursprünglichen Zustand unter Wahrung der landschaftspflegerischen Belange ordnungsgemäß instandsetzen.
Verunreinigungen beseitigen.
Die Pauschale gilt für alle Leistungen sämtlicher Abschnitte des Leistungsverzeichnisses.
Menge: 1,000 psch
Kostengruppe - DIN 276/2008: 591

**2.2.40 Sicherungsmaßnahmen**
*** Pauschalposition
Sicherungsmaßnahmen für Arbeiten im Bereich von vorhandenen Kanälen.
Folgende Maßnahmen sind im Bedarfsfall anzuwenden:
-- Sicherheitsabstände einhalten
-- Gaswarngerät einsetzen
-- Sicherungsperson (ständige Sicht- und Sprechverbindung)
-- bei Einstiegtiefen > 5 m: Pers. Schutzausrüstung gegen Absturz
-- bei Arbeiten in Räumen größerer Ausdehnung: Selbstretter mitführen
-- Beachten der Vorsorgemaßnahmen der Betreiber von öffentlichen Netzen, wie Wasserleitung, Kabelanlagen (Stromversorger, Telekom) etc.
Menge: 1,000 psch

#### Abschnitt 2.3 Kanalreinigung, Abwasserhaltung (vor Sanierung)

*Hinweis: Vorbemerkung Reinigung*
Der Kanal ist während der Arbeiten in Betrieb. Für die Ausführung der Reinigung gilt die BFR Abwasser des BMIBH und BMVg.

Reinigung als Vorlauf für die Sanierung
Gem. DWA-A143-07 ist die Reinigung der Abwasserrohre vor dem Einbau von Kurzlinern, Hutprofilen u.Ä. mittels Frischwasser im Hochdruckspülverfahren ablagerungsfrei durchzuführen.

Abwasserschächte und Kanalrohre in denen keine Kurzlinersanierung vorgesehen ist, können im  Hochdruckspülverfahren mit Wasserrückgewinnung, Flüssigphase rückleiten, ablagerungsfrei durchgeführt werden.

Das anfallende verunreinigte Wasser und Räumgut ist durch den AN zu entsorgen

Einstiegsöffnung Durchmesser 625 mm, Deckel lose, Klasse D 400 DIN 1229 und DIN EN 124.

Die Leistung des Reinigungsgerätes ist so zu wählen, dass eine einwandfreie Feststellung des Istzustandes möglich ist. Der Reinigungsdruck muss so bemessen sein, dass Schäden innerhalb der Rohrleitungen und Schächte ausgeschlossen sind.

Es ist zu beachten, dass die Reinigungsarbeiten zumeist in einzelnen Leitungen/Haltungen durchzuführen sind. Das Umsetzen und Einrichten der Anlage ist in die Einheitspreise einzukalkulieren.

Die Leistung schließt das Öffnen der Schachtbauwerke, die Entleerung und Reinigung der Schmutzfänger und des Auflagerrings sowie das Schließen der Bauwerke mit ein.

**2.3.10 MW- und RW-Kanal reinigen Hochdruck DN 300-400**
Misch- und Regenwasserkanal DN 300-400 als Vorlauf für die Sanierung reinigen. Hochdruckstrahlverfahren mit Wasserrückgewinnung, Spülgut aufsaugen, Gebühren für Transport und Entsorgung des Spülgutes werden vom AN übernommen. Verschmutzungsgrad bis 20% vom Rohrquerschnitt.
Menge: 550,000 m
Kostengruppe - DIN 276/2008: 721

**2.3.20 Schacht reinigen DN 1000 T bis 3,0 m**
Schacht im Hochdruckstrahlverfahren reinigen, DN 1000 bzw. bis 1000x1000,
Tiefe bis 3,0 m
Menge: 7,000 St
Kostengruppe - DIN 276/2008: 541

**2.3.30 Absperren MW-Haltung DN 300-400**
Bereitstellen, An- und Abtransport sowie Ein- und Ausbau der Absperrblasen. Die Blasen sind vorab auf mögliche Mängel zu prüfen und nach Einbau kraftschlüssig zu sichern. Der Wasserstand in der oberhalb liegenden Haltung, in der das Abwasser zurückgehalten wird, ist ständig zu kontrollieren. Die natürliche Vorflut ist unmittelbar nach Abschluss der Sanierungsarbeiten wiederherzustellen.
Menge: 14,000 St
Kostengruppe - DIN 276/2008: 541

**2.3.40 Mischwasser umpumpen, DN 300-400**
Einrichten und Betreiben der Wasserhaltung zur Trockenhaltung des Mischwasserkanals während der Dauer der Sanierungsarbeiten und anschließendem Abbau der Anlage. Bereitstellen, An- und Abtransport sowie Ein- und Ausbau einer geeigneten Pumpe und Schlauchleitungen von bis zu 150 m Länge. Einschl. aller anfallenden Betriebsstoff- und Lohnnebenkosten, sowie des erforderlichen Stromaggregates für die Pumpe. Die natürliche Vorflut ist spätestens am Ende eines Arbeitstages wiederherzustellen. Für Haltungen DN 300-400.

Anfallendes Schmutz- oder Mischwasser für die Dauer der Kanalinspektion mit einer geeigneten Pumpe in Teilabschnitten oder haltungsweise ohne Geruchsbelästigung umpumpen, einschl. Gestellen, Vorhalten und Betreiben der erf. Pumpen und Leitungen.

Pumpenleistung bis 50 m³/h

Einschließlich aller Nebenleistungen.
Menge: 10,000 h
Kostengruppe - DIN 276/2008: 541

#### Abschnitt 2.4 Kanalreinigung nach Sanierung

*Hinweis: Vorbemerkung Reinigung*
Der Kanal ist während der Arbeiten in Betrieb. Für die Ausführung der Reinigung gilt die BFR Abwasser des BMIBH und BMVg.

Der zu reinigende Kanal wurde zuvor saniert.
Kanalrohre und Abwasserschächte durch Hochdruckspülverfahren mit Wasserrückgewinnung, Flüssigphase rückleiten, einschl. Transport und Entsorgung des anfallenden verunreinigten Wassers ablagerungsfrei reinigen. Das anfallende Räumgut ist durch den AN zu entsorgen.

Einstiegsöffnung Durchmesser 625 mm, Deckel lose, Klasse D 400 DIN 1229 und DIN EN 124.

Die Leistung des Reinigungsgerätes ist so zu wählen, dass eine einwandfreie Feststellung des Istzustandes möglich ist. Der Reinigungsdruck muss so bemessen sein, dass Schäden innerhalb der Rohrleitungen und Schächte ausgeschlossen sind.

Es ist zu beachten, dass die Reinigungsarbeiten zumeist in einzelnen Leitungen/Haltungen durchzuführen sind. Das Umsetzen und Einrichten der Anlage ist in die Einheitspreise einzukalkulieren.

Die Leistung schließt das Öffnen der Schachtbauwerke, die Entleerung und Reinigung der Schmutzfänger und des Auflagerrings sowie das Schließen der Bauwerke mit ein.

**2.4.10 MW- und RW-Kanal reinigen Hochdruck DN 300-400**
Mischwasserkanal DN 200-300 als Vorlauf für die Abnahmeinspektion reinigen. Hochdruckstrahlverfahren mit Wasserrückgewinnung, Spülgut aufsaugen, Gebühren für Transport und Entsorgung des Spülgutes werden vom AN übernommen. Verschmutzungsgrad bis 10% vom Rohrquerschnitt.
Menge: 550,000 m
Kostengruppe - DIN 276/2008: 721

**2.4.20 Schacht reinigen DN 1000 T bis 3,0 m**
Schacht im Hochdruckstrahlverfahren reinigen, DN 1000 bzw. bis 1000x1000,
Tiefe bis 3,0 m
Menge: 7,000 St
Kostengruppe - DIN 276/2008: 541

#### Abschnitt 2.5 Robotersanierung

*Hinweis: Vorbemerkung Roboterarbeiten*
Alle Roboterarbeiten sind in einem haltungsweisen Arbeitsbericht gemäß DWA-M 143-16 zu protokollieren. Die Roboterarbeiten sind mittels Video-Echtzeitaufnahme aufzuzeichnen.

Die Video-Dokumentation ist nach Abschluss der Arbeiten dem Auftraggeber zu übergeben. In der Aufzeichnung ist die Haltung (von Schacht - nach Schacht), die entsprechende Station sowie das Sanierungsdatum anzugeben.

Des weiteren sind die Roboterarbeiten in haltungsweisen Arbeitsberichten zu dokumentieren. Die folgenden Positionen verstehen sich einschließlich Entfernung des Fräsgutes aus dem Kanal, dessen ordnungsgemäßer Entsorgung und Reinigung des Kanals nach Abschluss der Arbeiten. Dieses ist mit in die Einheitspreise einzukalkulieren.

**2.5.10 Einragenden Stutzen fräsen, DN 300-400**
Einragenden Anschluss im Roboterverfahren fräsen.  einragende Länge bis 15 cm, ohne eindringendes Wasser, bis zum gesunden, festen Untergrund abfräsen, reinigen und planschleifen, Anschluss DN 100 bis 150, in Misch- und Regenwasserkanal  DN 300 bis DN 400.
Menge: 5,000 St

**2.5.20 Einragende Dichtung fräsen, DN 300-400**
Einragende Dichtung im Roboterverfahren fräsen. Einragende Länge bis 15 cm, ohne eindringendes Wasser, bis zum gesunden, festen Untergrund abfräsen, reinigen und planschleifen, Anschluss DN 100 bis 150, in Mischwasserkanal  DN 300 bis DN 400.
Menge: 5,000 St

**2.5.30 Ablagerungen fräsen DN 300-400**
Verfestigte Ablagerungen mit Fräsroboter entfernen, Ablagerung bis 20 % vom Querschnitt.
Abgerechnet wird der tatsächliche Zeiteinsatz des Fräsroboters während der Arbeiten im Kanal. Das Umsetzen der Anlage ist in den Einheitspreis einzurechnen.
Für Haltungen DN 300 bis DN 400 aus Steinzeug.
Menge: 2,000 h
Kostengruppe - DIN 276/2008: 541

**2.5.40 Leichten Wurzeleinwuchs fräsen, DN 300-400**
Wurzeleinwuchs beseitigen mit Fräsroboter, leichtes Wurzelgeflecht bis 10 % des Querschnittes, einschl. Entfernung des Fräsgutes aus der Kanalisation, Laden, Transport und Entsorgung der Abfälle, Abrechnung nach Anzahl der Schadstellen (Länge 20-30 cm), Haltungen aus Steinzeug oder Beton, DN 300 bis DN 400.
Menge: 5,000 St

**2.5.50 Starken Wurzeleinwuchs fräsen, DN 300-400**
Wurzeleinwuchs beseitigen mit Fräsroboter, leichtes Wurzelgeflecht über 10 bis 50 % des Querschnittes, einschl. Entfernung des Fräsgutes aus der Kanalisation, Laden, Transport und Entsorgung der Abfälle, Abrechnung nach Anzahl der Schadstellen (Länge 20-30 cm), Haltungen aus Steinzeug oder Beton, DN 300 bis DN 400.
Menge: 5,000 St

**2.5.60 Muffenversatz fräsen DN 300-400**
Muffenversatz mit Fräsroboter zum späteren Einbau eines Schlauchliners beifräsen,
Muffenversatz bis 3 cm. Es muss ein stufenloser Übergang zwischen den beiden Rohren entstehen.
Für Haltungen DN 300 bis DN 400 aus Steinzeug oder Beton.
Menge: 10,000 St
Kostengruppe - DIN 276/2008: 541

**2.5.70 Stutzensanierung - fräsen und verpressen in Kanal DN 300-400**
Stutzen im Roboterverfahren sanieren, Anschluss DN 100-150, schadhaften Bereich um den Stutzen bis zum gesunden, festen Untergrund abfräsen, Nut fräsen.
Zulaufbereich bis in eine Tiefe von ca. 50 cm und Hauptkanal im Bereich des Zulaufs reinigen. Mit Injektionsmittel (Epoxid- oder PUR-Harz) verpressen, korrosionsfeste Manschette als Schalung, nach Aushärten planschleifen, Injektionsmittel wird gesondert vergütet. Die Eignung des Systems ist durch Nachweis der Eigenschaften des Injektionsmittels (Druckfestigkeit, Biegezugfestigkeit, Dichte, Wasserdichtheit, Haftung, Resistenz) an einem ausgehärteten Prüfkörper vor Einbau durch Prüfzeugnisse eines anerkannten Prüfinstitutes vor Durchführung der Maßnahme nachzuweisen. Die entsprechenden Unterlagen sind unaufgefordert vorzulegen.
Anschlussleitung DN 100 bis DN 150
Hauptleitung DN 300 bis DN 400
Sanierungstiefe im Zulauf: 10 bis 20 cm.
Menge: 5,000 St

**2.5.80 Stutzensanierung - Hutprofil in Kanal DN 300-400**
Einbindung von seitlich angeschlossenen Zuläufen, sowohl in mit Schlauch- als auch mit GFK-Kurz-Linern sanierten Haltungen/Leitungen mit Hutprofil.
Einschließlich der vorbereitenden Arbeiten: Anschleifen mit Diamantsegmentfräsvorsatz und anschließendem Reinigen mit Wasserhochdruck des gesamten Untergrundes der Klebestelle, sowohl im Hauptrohr, wie auch im Zulauf. Jeder durchgeführte Arbeitsschritt ist nach Abschluss mittels Foto zu dokumentieren. Dabei sind alle schadstellenrelevanten Daten einzublenden.
Anschlussleitung DN 100 bis DN 150
Hauptleitung DN 300 bis DN 400
Sanierungstiefe im Zulauf: 10 bis 20 cm.
Menge: 2,000 St

#### Abschnitt 2.6 Kurz-Liner/Edelstahlmanschetten

*Hinweis: Anforderungen*
Es gelten die Anforderungen bestehender Regelwerke und hierbei insbesondere der Teil 5 DWA-M143 - Reparatur durch Innenmanschetten und Teil 7 DWA-M144 - ZTV Kurzliner, T-Stücke und Hutprofile (Anschlusspassstücke).

*Hinweis: Vorbemerkung Kurz-Liner (GFK)*
Für partielle Inliner ist die Eignung des Systems durch Nachweis der Eigenschaften (Biege-E-Modul, Biegefestigkeit, Wanddicke, Wasserdichtheit, Haftung, Resistenz) durch Prüfzeugnisse eines anerkannten Prüfinstituts vor Einbau vorzulegen. Alternativ zum Epoxidharz kann auch Polyurethanharz, jedoch kein Polyesterharz verwendet werden. Das verwendete Kurz-Liner-System muss über eine Zulassung des Deutschen Institutes für Bautechnik (DIBt) verfügen. Eine Kopie der entsprechenden Zulassungsurkunde ist vor Baubeginn unaufgefordert vorzulegen. Die Reinigung und die Überprüfung mit einer TV-Kamera des Kanals sowie das Anschleifen der Rohre gemäß DWA-M144-7 unmittelbar vor dem Einbau des Kurz-Liners ist mit in den Einheitspreis der nachfolgenden Positionen einzurechnen. Das einzubauende Material muss über eine allgemeine bauaufsichtliche Zulassung des Deutschen Institutes für Bautechnik verfügen. Vor Einbau der Arbeiten sind die Materialien zu benennen und der Nachweis der Dibt-Zulassung vorzulegen.

**2.6.10 Kurz-Liner DN 300, L=80-120cm**
Kurz-Liner, aus korrosionsbeständigem Glasfilamentgewebe (EC-R Glas), getränkt mit Epoxidharz,
Mindestanforderung Typ 1040-0 DIN 16946-2,
Mindestfertigwanddicke 3 mm,
Einbau durch Verkleben, Länge über 80 bis einschl. 120 cm, in Mischwasserkanal DN 300,
Harzverbrauch und Wandaufbau sind nachzuweisen.
Menge: 2,000 St
Kostengruppe - DIN 276/2008: 541

**2.6.20 Kurz-Liner DN 350, L=80-120cm**
Kurz-Liner, aus korrosionsbeständigem Glasfilamentgewebe (EC-R Glas), getränkt mit Epoxidharz,
Mindestanforderung Typ 1040-0 DIN 16946-2,
Mindestfertigwanddicke 3 mm,
Einbau durch Verkleben, Länge über 80 bis einschl. 120 cm, in Mischwasserkanal DN 350,
Harzverbrauch und Wandaufbau sind nachzuweisen.
Menge: 2,000 St
Kostengruppe - DIN 276/2008: 541

**2.6.30 Kurz-Liner DN 400, L=80-120cm**
Kurz-Liner, aus korrosionsbeständigem Glasfilamentgewebe (EC-R Glas), getränkt mit Epoxidharz,
Mindestanforderung Typ 1040-0 DIN 16946-2,
Mindestfertigwanddicke 3 mm,
Einbau durch Verkleben, Länge über 80 bis einschl. 120 cm, in Mischwasserkanal DN 400,
Harzverbrauch und Wandaufbau sind nachzuweisen.
Menge: 1,000 St
Kostengruppe - DIN 276/2008: 541

*Hinweis: Vorbemerkung Edelstahlmanschetten Bestellung*
Die Nennweite der Haltung ist vor der Bestellung der Edelstahlmanschetten vor Ort zu überprüfen. Die dadurch entstehenden Kosten werden nicht gesondert vergütet, sie sind in die Einheitspreise einzukalkulieren.

*Hinweis: Vorbemerkung Edelstahlmanschette Einbau*
Vorbemerkung Edelstahlmanschette Die Edelstahlmanschetten dürfen nur durch vom Hersteller zertifizierte Unternehmen eingebaut werden. Es ist unbedingt darauf zu achten, dass beim Einbau der Packer bei zwischenzeitlicher Entspannung zweimal mit ausreichend Druck beaufschlagt wird. Das verwendete System muss über eine Zulassung des Deutschen Institutes für Bautechnik (DIBt) verfügen. Eine Kopie der entsprechenden Zulassungsurkunde ist vor Baubeginn unaufgefordert vorzulegen.

**2.6.40 Edelstahlmanschette DN 300**
Liefern und versetzen von mechanisch, verspannbaren
Edelstahlmanschetten V4A, mit einem stufenlosen
Verriegelungsmechanismus und einer EPDM
Gummimanschettendichtung auf Kompressionsbasis, Rand
gebördelt.
Einbau durch zweimaliges Verspannen, Länge 40 cm, in
Haltung aus Steinzeug oder Beton, DN 300.
Menge: 2,000 St
Kostengruppe - DIN 276/2008: 541

**2.6.50 Edelstahlmanschette DN 350**
Liefern und versetzen von mechanisch, verspannbaren
Edelstahlmanschetten V4A, mit einem stufenlosen
Verriegelungsmechanismus und einer EPDM
Gummimanschettendichtung auf Kompressionsbasis, Rand
gebördelt.
Einbau durch zweimaliges Verspannen, Länge 40 cm, in
Haltung aus Steinzeug oder Beton, DN 350.
Menge: 5,000 St
Kostengruppe - DIN 276/2008: 541

**2.6.60 Edelstahlmanschette DN 400**
Liefern und versetzen von mechanisch, verspannbaren
Edelstahlmanschetten V4A, mit einem stufenlosen
Verriegelungsmechanismus und einer EPDM
Gummimanschettendichtung auf Kompressionsbasis, Rand
gebördelt.
Einbau durch zweimaliges Verspannen, Länge 40 cm, in
Haltung aus Steinzeug oder Beton, DN 400.
Menge: 1,000 St
Kostengruppe - DIN 276/2008: 541

#### Abschnitt 2.7 Schlauchliner

*Hinweis: Vorbemerkung Schlauchliner*
Für den Schlauchliner sind die Eigenschaften des ausgehärteten Rohres (Biege-E-Modul, Biegefestigkeit, Wanddicke, Dichte, Wasserdichtheit) durch Prüfzeugnisse eines anerkannten Prüfinstitutes nachzuweisen.
Zu den Haltungen liegt eine Inspektion aus dem Jahr 2024 vor. Diese Befahrungen können vor Bestellung des Liners zur Überprüfung der erforderlichen Leistungen dem AN zur Verfügung gestellt werden.

Die Kalibrierung und Längenkontrolle vor Ort vor der Bestellung des Liners ist ebenso wie die Reinigung, TV-Kontrollbefahrung sowie das Einmessen der seitlichen Zuläufe unmittelbar vor dem Einbau des Liners ist in den Einheitspreis der folgenden Positionen einzurechnen.

Abgerechnet wird die Rohrlänge zwischen Rohranfang und Rohrende gemäß Ausführungsplan. Dabei wird grundsätzlich von der dort aufgeführten Haltungslänge 1,00 m für die Schächte in Abzug gebracht.
Die Wandstärke ist gemäß DWA-Merkblatt 144-3 zu ermitteln.
Altrohrzustand : II
Grundwasser über Sohle: max. 1,5 m
In der Sohle (von 16 Uhr bis 8 Uhr) des Liners sind keine Falten erlaubt. Im Scheitel und an den Seiten gelten die Grenzen der DIN EN 13566 T.4 (Punkt 7.2).

**2.7.10 Schlauchliner DN 300**
Liner als Schlauch, Trägerstoff korrosionsbeständiges Textilglas DIN 61850 beidseitig folienbeschichtet, getränkt mit ungesättigtem Polyesterharz oder Epoxidharz, Mindestanforderung Typ 1140 DIN 16946-2.
Aushärtung durch UV-Licht, Wasserdampf oder Warmwasser, von Schacht DN 1000 einbauen in Schmutz- oder Regenwasserkanal aus Steinzeug oder Beton, DN 300.
Menge: 170,000 m
Kostengruppe - DIN 276/2008: 541

**2.7.20 Schlauchliner DN 400**
Liner als Schlauch, Trägerstoff korrosionsbeständiges Textilglas DIN 61850 beidseitig folienbeschichtet, getränkt mit ungesättigtem Polyesterharz oder Epoxidharz, Mindestanforderung Typ 1140 DIN 16946-2.
Aushärtung durch UV-Licht, Wasserdampf oder Warmwasser, von Schacht DN 1000 einbauen in Schmutz- oder Regenwasserkanal aus Steinzeug oder Beton, DN 400.
Menge: 180,000 m
Kostengruppe - DIN 276/2008: 541

**2.7.30 Seitl. Zulauf öffnen**
Vor Einbau des Schlauchliners sind alle seitlichen Zuläufe exakt einzumessen.
Schlauchliner im Bereich einer vorhandenen seitlichen Zulaufleitung unmittelbar nach Einbau (bzw. Dichtheitsprüfung des Schlauchliners) provisorisch mit einem Fräsroboter von innen öffnen, um den Abwasserabfluss wieder zu ermöglichen. Anschließend von innen mit einem Fräsroboter über die gesamte Fläche öffnen, Schnittkanten glätten, in renoviertem Kanal DN 300 bis 400, zugänglich vom Schacht, für seitlichen Zulauf DN 150 bis DN 200 bzw. DN/OD 160.
Menge: 40,000 St

**2.7.40 Anschlussleitung an Schlauch- / Kurz-Liner anbinden, Stutzenverpressung, DN 300-400**
Vorhandene Anschlussleitung von innen an den gesetzten (Kurz)-Liner anbinden. Anschluss DN 100-150 bzw. DN/OD 160, (Kurz)-Liner öffnen, Schnittkanten glätten.

Stutzen im Roboterverfahren sanieren, Anschluss DN 100-150 bzw. DN/OD 160, um den Stutzen bis zum gesunden, festen Untergrund abfräsen, Nut fräsen. Zulaufbereich bis in eine Tiefe von ca. 50 cm und Hauptkanal im Bereich des Zulaufs reinigen. Mit Injektionsmittel (Epoxid- oder PUR-Harz) verpressen, korrosionsfeste Manschette als Schalung, nach Aushärten planschleifen, Injektionsmittel wird gesondert vergütet. Die Eignung des Systems ist durch Nachweis der Eigenschaften des Injektionsmittels (Druckfestigkeit, Biegezugfestigkeit, Dichte, Wasserdichtheit, Haftung, Resistenz) an einem ausgehärteten Prüfkörper vor Einbau durch Prüfzeugnisse eines anerkannten Prüfinstitutes vor Durchführung der Maßnahme nachzuweisen. Die entsprechenden Unterlagen sind unaufgefordert vorzulegen.
Anschlussleitung DN 100 bis DN 150 bzw. DN/OD 160
Hauptleitung DN 300 bis DN 400
Sanierungstiefe im Zulauf: 10 bis 20 cm.
Menge: 40,000 St
Kostengruppe - DIN 276/2008: 541

**2.7.50 Linerendmanschette DN 300**
Schlauchliner in Anfangs-/ Endschacht einbinden und hinterwanderungsfrei mittels Linerendmanschette, wie in der Vorbemerkung beschrieben, anschließen.
Für Rohranschlüsse DN 300.
Menge: 8,000 St
Kostengruppe - DIN 276/2008: 541

**2.7.60 Linerendmanschette DN 400**
Schlauchliner in Anfangs-/ Endschacht einbinden und hinterwanderungsfrei mittels Linerendmanschette, wie in der Vorbemerkung beschrieben, anschließen.
Für Rohranschlüsse DN 400.
Menge: 8,000 St
Kostengruppe - DIN 276/2008: 541

#### Abschnitt 2.8 Schachtreparatur

*Hinweis: Anforderungen*
Es gelten die Anforderungen bestehender Regelwerke und hierbei insbesondere der Teil 17 des DWA Merkblattes 143 "Beschichtung von Abwasserleitungen, -kanälen, Schächten und Abwasserbauwerken".

**2.8.10 Schmutzfänger erneuern**
Defekten Schmutzfänger aus Schacht entnehmen und ordnungsgemäß entsorgen. Schmutzfänger, verzinkt, nach DIN F - schwere Ausführung - 1221 mit Kreuzstange liefern und einbauen.
Menge: 25,000 St
Kostengruppe - DIN 276/2008: 537

**2.8.20 Auflagering beiarbeiten**
Auflagering beiarbeiten, lose/schadhafte Teile entfernen, Bereich reinigen und mit abwasserbeständigem, kunststoffvergütetem Mörtel aufarbeiten. Schacht 800x800 bis 1000x1000 mm oder DN 1000, Tiefe bis 4 m, Einstiegsöffnung  Durchmesser 625 mm, Klasse D 400 DIN 1229 und DIN EN 124.
Menge: 20,000 St

**2.8.30 Steigeisen ausbauen**
Alte Steigeisen einschl. des innerhalb der Schachtwand befindlichen Teils des Steigeisens fachgerecht ausbauen und entsorgen. Die Steigeisen dürfen nicht abgeschlagen werden. Die entstandenen Löcher in der Schachtwand sind mit kunststoffmodifiziertem Mörtel zu verschließen. Als Vorarbeit sind lose Bestandteile zu entfernen und eine Haftbrücke herzustellen.
Menge: 20,000 St
Kostengruppe - DIN 276/2008: 537

**2.8.40 Steigbügel einbauen einschl. Befestigungsarbeiten**
Steigbügel DIN 19555 für einläufige Steiggänge (Steigbügel) DIN 19555, aus nichtrostendem Stahl, kunststoffummantelt, Werkstoff-Nr 1.4301, Steigmaß 250 mm, Form B, einschl. Befestigungsarbeiten und Befestigungsmittel liefern und einbauen.
Menge: 20,000 St
Kostengruppe - DIN 276/2008: 541

**2.8.50 Riss in Schachtwand dichten**
Riss in Betonfertigteil der Schachtwand dichten, ohne eindringendes Wasser, mindestens 2 cm tiefe und 4 cm breite Fuge ausstemmen, lose/schadhafte Teile entfernen, mit Hochdruck reinigen und mit kunststoffvergütetem Mörtel aufarbeiten, einschl. Verbrauch. Rissbreite bis 3 mm, Risslänge bis 50 cm. Abrechnung je Stück Riss. Schacht im Mischwasserkanal aus Beton / Mauerwerk, DN 800-1000, Tiefe bis 4 m, Einstiegsöffnung Durchmesser 625 mm, Klasse D 400 DIN 1229 und DIN EN 124.
Menge: 12,000 St

**2.8.60 Loch in Schachtwand verschließen**
Loch in Betonfertigteil oder Mauerwerk der Schachtwand
dichten, ohne eindringendes Wasser, mindestens 2 cm
tief ausstemmen,  lose/schadhafte Teile entfernen, mit
Hochdruck reinigen und mit kunststoffvergütetem Mörtel
aufarbeiten, einschl. Verbrauch. Lochgröße bis 250
cm²; Lochtiefe bis 15 cm Abrechnung je Stück Loch.
Schacht im Schmutz- oder Regenwasserkanal aus Beton /
Mauerwerk, DN 800-1000, Tiefe bis 4 m, Einstiegsöffnung
Durchmesser 625 mm, Klasse D 400 DIN 1229 und DIN EN
124.
Menge: 5,000 St

**2.8.70 Mauerwerksfuge sanieren, Klinker ersetzen**
Fugen in Mauerwerksflächen der Schachtwand ausbessern inkl. fehlende Klinker ersetzen, ohne eindringendes Wasser, losen und schadhaften Fugenmörtel entfernen, anfallendes Material ordnungsgemäß entsorgen, Stelle mit Hochdruck reinigen und mit sulfatresistentem kunststoffmodifiziertem Mörtel unter Einsatz eines Fugeisens mauerwerksbündig und druckwasserfest verfugen. Abrechnung pro m2 Wandfläche im Mischwasserschacht  1000x1000 mm bzw. DN 1000 und Sonderbauwerke mit zwei Kammern.
Menge: 2,000 m²

**2.8.80 Schachtgerinne - Schadstelle ausbessern**
Lose Bestandteile im Schachtgerinne bzw. Bankett, wie Klinkerplatten oder Beton/Mörtel entfernen, Untergrund reinigen. Aufbringen einer Haftbrücke und Schadstelle mit Kanalklinkern nach DIN 4051 / Steinzeugplatten und/oder kunststoffmodifizierten Mörtel wiederherstellen, einschl. Verfugung. Größe der Schadstelle bis 500 cm2.
Menge: 1,000 St

**2.8.90 Schachtgerinne - erneuern**
Lose Bestandteile im Schachtgerinne bzw. Bankett, wie
Klinkerplatten oder Beton/Mörtel entfernen, Untergrund
reinigen. Aufbringen einer Haftbrücke und Schadstelle
mit Kanalklinkern nach DIN 4051 / Steinzeugplatten
und/oder kunststoffmodifizierten Mörtel
wiederherstellen, einschl. Verfugung. Größe der
Schadstelle bis 500 cm2.
Menge: 1,000 St

**2.8.100 Rohreinbindung dichten bis DN 300-400**
Rohreinbindung im Schacht dichten. Ohne eindringendes Wasser, lose/schadhafte Fugenstoffe entfernen, Fuge reinigen und mit abwasserbeständigem, kunststoffvergütetem Mörtel verfüllen. Verbrauch bis 2 l/ m Fuge ist einzurechnen, für Rohrleitungen bis DN 300 bis 400, Schacht aus Beton/Mauerwerk, Schacht 800x800 bis 1000x1000 mm oder DN 1000, Tiefe bis 4 m, Einstiegsöffnung Durchmesser 625 mm, Klasse D 400 DIN 1229 und DIN EN 124.
Menge: 3,000 St

**2.8.110 Rohreinbindung dichten bis DN 150**
Rohreinbindung im Schacht dichten. Ohne eindringendes Wasser, lose/schadhafte Fugenstoffe entfernen, Fuge reinigen und mit abwasserbeständigem, kunststoffvergütetem Mörtel verfüllen. Verbrauch bis 2 l/ m Fuge ist einzurechnen, für Rohrleitungen bis DN 150, Schacht aus Beton/Mauerwerk, Schacht 800x800 bis 1000x1000 mm oder DN 1000, Tiefe bis 4 m, Einstiegsöffnung Durchmesser 625 mm, Klasse D 400 DIN 1229 und DIN EN 124.
Menge: 1,000 St

#### Abschnitt 2.9 Schachtbeschichtungen/-abdichtungen

*Hinweis: Vorbemerkung Sanierung - Schachtwand*
Die folgenden Positionen beziehen sich auf die Sanierung schadhafter Schachtwände mit Infiltration von Grundwasser.

**2.9.10 Vorverpressung GW-Eintritt**
Schadstelle gegen drückendes Grundwasser abdichten.
Umrüsten der Robotereinheit, Montage des Diamant -
Hohlbohrers und Setzen von Bohrlöchern für die
Injektion von  2 - Komponenten - Gel in das umgebende
Erdreich.
Abdichten der Schadstelle durch Gelinjektion als
Vorbereitung für die tragfähige Verleimung durch Fräs-
und Spachtelarbeiten. Das Injektionsgut wird gesondert
verrechnet.
Menge: 45,000 St

**2.9.20 Schachtringfuge dichten (SRD)**
Schachtringfuge dichten, ohne eindringendes Wasser,
lose/schadhafte Teile der Fugendichtung entfernen,
mindestens 2 cm tiefe und 4 cm Fuge ausstemmen,
reinigen und mit kunststoffvergütetem Mörtel
aufarbeiten, Injektionsmittelverbrauch bis 2 l/m Fuge
ist einzurechnen, Schacht im Schmutz- oder
Mischwasserkanal aus Beton / Mauerwerk, Schacht 800x800
bis 1000x1000 mm oder DN 1000, Tiefe bis 4 m,
Einstiegsöffnung Durchmesser 625 mm, Klasse D 400 DIN
1229 und DIN EN 124.
Menge: 1,000 St
Kostengruppe - DIN 276/2008: 547

**2.9.30 Schachtmauerwerk beschichten, DN1000**
Beschichtung von schadhaftem Schachtmauerwerk mit einem sulfatbeständigen, kunststoffvergüteten, rissfrei aushärtenden Spezialmörtel in einer Stärke von 10 - 20 mm. Die Hersteller-Verarbeitungsrichtlinien sind hierbei zwingend einzuhalten. Auftragen des Spezialmörtels von Hand, die Oberflächen sind scheibenrauh abzuglätten.
Eventuell erforderliche Nachbehandlung wird nicht gesondert vergütet.
Schachtdurchmesser: 1000 mm.
Abgerechnet wird je stgm.
Menge: 1,000 m

**2.9.40 Materialverbrauch bei der Injektion nach Aufwand**
Materialverbrauch bei der Injektion nach Aufwand.
Verbrauch von Abdichtgel. z.B. Ombran Fastback 2300 top oder gleichwertiger Art.
Abgerechnet wird je 1 Stück Doppelkartusche 2x400 ml.
Menge: 45,000 St

#### Abschnitt 2.10 Stundenlohnarbeiten

*Hinweis: Vorbemerkung Stundenlohnarbeiten*
Tagelohnarbeiten werden nur nach ausdrücklicher Genehmigung durch die Bauleitung anerkannt. Hierüber
sind tägliche Rapportzettel auszustellen und anerkennen zu lassen. Nicht rechtzeitig vorgelegte Rapportzettel werden nachträglich nicht anerkannt.

Die Abrechnung erfolgt nach der während der Ausführung gültigen Preisverordnung, inkl. Schmutzzulage,
Überstundenzuschläge, Fahrt, Auslösung etc.

**2.10.10 Spezialbauarbeiter**
Stunde eines Spezialbauarbeiters.
Sonst wie Anmerkung.
Menge: 5,000 h

**2.10.20 Fachwerker**
Stunde eines Fachwerkers.
Sonst wie Anmerkung.
Menge: 5,000 h

**2.10.30 TV-Untersuchung von Kanalanschlussleitungen (Sat-Kamera)**
Inspektion von Grundstücksanschlussleitungen bis zur Grundstücksgrenze und andere Anschlussleitungen. Durchführung der optischen Inspektion von Anschlussleitungen.

Ausführung der Inspektion

Optische Inspektion der Anschlussleitung nach DIN EN 13508-2 und DWA-M 149 Teil 2, Anschlussleitung im Schmutz-, Regen- oder Mischwassersystem, aus Steinzeug, Beton, Guß oder PVC, vom Hauptkanal mit Satellitenkamera auf Fahrwagen, mit Drehschwenkkopf.

Dokumentation der Ergebnisse, Dokumentation wird gesondert vergütet, DN 100, Hauptkanal DN 250 bis DN 1200, Anzahl der Anschlüsse pro Haltung bis 4 Stück, Einzellänge bis 15 m.

Dokumentation der Inspektion als Untersuchungsbericht, je Leitung, als schriftlicher Bericht, aufbereitet gemäß DWA-M 149 Teil 5.

Je Leitung ist ein unmaßstäblicher Untersuchungsbericht als farbige pdf-Datei anzufertigen. Die pdf-Datei ist gemäß der Leitungsnummer zu benennen.
Abrechnung je Leitung.

Befahrung nach Spülung.

Die Zustandsdaten sind als ISYBAU.XML 2017-Datensatz zu übergeben.
Menge: 5,000 h

**2.10.40 Ortung des Leitungsverlaufs und von Schadstelle in einer Anschlussleitung**
Ortung einer Schadstelle in einer Anschlussleitung mit Sender in der Kamera, Lokalisation der Signale mit einem geeignetem Ortungsgerät.

Die georteten Punkte sind einzumessen und in eine eindeutige Handskizze mit einer X/Y-Genauigkeit von ≤ ± 50 cm, Z ≤ ± 25 cm zu übertragen. Zusätzlich soll die Lage der Schadstelle mit Markierungsfarbe an der Oberfläche kenntlich gemacht werden.

Es sind nur solche Schadstellen zu orten, die ausschließlich in offener Bauweise saniert werden können.
Menge: 5,000 St

*Hinweis*
In die LKW-Stunden sind für die Abfuhr von Bodenmassen
oder sonstiger Transporte ein Kipper mit Allradantrieb
und die Gestellung des Fahrers, in die übrigen Stunden
die Gestellung des Maschinisten einschl. der
Betriebskosten, der Vorhaltekosten sowie An- und
Abtransport des Gerätes mit einzubeziehen.

Diese Positionen kommen nur auf besondere Anweisung der
Bauleitung zur Anwendung.

**2.10.50 Hochdruckspülkombination**
Kanalreinigungsfahrzeug im Hochdruckstrahlverfahren,
mit mindestens 8 m3 Wasserbevorratung,
Wasserrückgewinnung, einsetzen. Einschl. 2 Personen
Bedienungspersonal.
Der Verrechnungssatz für die jeweilige Arbeitskraft
umfasst sämtliche Aufwendungen wie Lohn- und
Gehaltskosten, Lohn- und Gehaltsnebenkosten, Zuschläge,
lohngebundene und lohnabhängige Kosten, sonstige
Sozialkosten, Gemeinkosten, Wagnis und Gewinn.
Der Verrechnungssatz für das Gerät umfasst sämtliche
Aufwendungen für den Betrieb, Gemeinkosten, Wagnis und
Gewinn.
Menge: 1,000 h
Kostengruppe - DIN 276/2008: 541

**2.10.60 Kanalinspektionsfahrzeug**
Verrechnungssatz für ein Kanalinspektionsfahrzeug für
die Inspektion von Anschluss- und Grundleitungen (1
Facharbeiter und 1 Helfer), einschl. Bedienungspersonal
und Betriebsmittel.
Menge: 1,000 h
Kostengruppe - DIN 276/2008: 541

**2.10.70 Fräsrobotereinheit**
Stundensatz einer Fräsrobotereinheit für Hauptkanäle einschl. Gerätschaft, Fahrzeug und Bedienungspersonal.
Menge: 1,000 h
Kostengruppe - DIN 276/2008: 541

#### Abschnitt 2.11 Abnahmeinspektionen/Dokumentation nach Sanierung

**2.11.10 Optische Inspektion MW-Kanal DN 200-400**
Optische Inspektion (hochauflösende Aufnahme) des sanierten Abwasserkanals gemäß DIN EN 13508-2 im ISYBAU-Austauschformat Typ XML, Mischwasserkanal, mit TV-Kamera mit Drehschwenkkopf, Ergebnisse dokumentieren. Dokumentation wird gesondert vergütet, DN 200 bis einschl. DN 400.
Menge: 875,000 m
Kostengruppe - DIN 276/2008: 721

**2.11.20 Dokumentation Haltungssanierung - Inspektionsbericht**
Dokumentation der Inspektion als Untersuchungsbericht je Haltung als schriftlicher Bericht, aufbereitet gemäß DWA-M 149 Teil 5.

Je Haltung ist ein farbiger Untersuchungsbericht mit Schadens- und Fotodokumentation als PDF-Dokument anzufertigen und zu übergeben.
Die PDF-Dateien sind entsprechend der Haltungsnummern zu benennen.

Das Liefern des Datenträgers wird gesondert vergütet

Abrechnung je Haltung.
Menge: 18,000 St
Kostengruppe - DIN 276/2008: 721

**2.11.30 Dokumentation Haltungssanierung - Fotodateien**
Alle Schacht- und Rohrleitungsschäden, sowie die markanten Haltungsmerkmale (Haltungsanfang, Rohranfang, Rohrende, Haltungsende, Haltungslänge und Bemerkungen) sind während der TV-Untersuchung vom Videomonitor als digitales Bild abzuspeichern.

Diese zur Untersuchungsdokumentation notwendigen Bilder, versehen mit den Texteinblendungen des TV-Unter suchungsprogrammes sind als JPG-Bilder abzuspeichern.

Durchschnittlich sind 10 Fotos pro Haltung zu kalkulieren.

Der Fotodateiname ist entsprechend der Haltungsbezeichnung zu benennen.
H_Haltungs-Nr_Datum_lfd-Nr.jpg

Das Liefern sämtlicher Daten wird einmalig über die Position "Dokumentation Haltungen - Datenübergabe" vergütet.
Menge: 18,000 St
Kostengruppe - DIN 276/2008: 541

**2.11.40 Dokumentation Haltungssanierung - Videodatei**
*** Pauschalposition
Dokumentation der Inspektion als Videodatei, Format MPEG4, einschl. Synchronisation des Zustandsfilms mit den Erfassungsdaten gemäß ISYBAU-Austauschformat Typ xml, mit Ansteuerung der Zustandsdaten, aufbereitet gemäß BFR Abwasser des BMIBH und BMVg.  Die entsprechende MPEG4-Datei ist gemäß Haltungsnummer zu benennen.
Menge: 1,000 psch
Kostengruppe - DIN 276/2008: 721

**2.11.50 Dokumentation Haltungssanierung - Inspektionsdaten**
*** Pauschalposition
Dokumentation der Inspektionsdaten als fehlerfreie ISYBAU-xml-Datei, aufbereitet gemäß BFR Abwasser des BMIBH und BMVg. Für Haltungen.
Menge: 1,000 psch
Kostengruppe - DIN 276/2008: 541

**2.11.60 Optische Inspektion Anschlussleitungen DN 100 - DN 250**
Optische Inspektion (hochauflösende Aufnahme) des Abwasserkanals DN 100 bis einschließlich DN 250.
Menge: 84,000 St
Kostengruppe - DIN 276/2008: 541

**2.11.70 Dokumentation Anschlussleitungen - Inspektionsberichte**
Dokumentation der Inspektion als Untersuchungsbericht je Haltung als schriftlicher Bericht, aufbereitet gemäß DWA-M 149 Teil 5.

Je Haltung ist ein farbiger Untersuchungsbericht mit Schadens- und Fotodokumentation als PDF-Dokument anzufertigen und zu übergeben.
Die PDF-Dateien sind entsprechend der Haltungsnummern zu benennen.

Abrechnung je Leitung.

Das Liefern sämtlicher Daten wird einmalig über die Position "Dokumentation Haltungen - Datenübergabe" vergütet.
Menge: 84,000 St
Kostengruppe - DIN 276/2008: 541

**2.11.80 Dokumentation Anschlussleitungen - Fotodateien**
Alle Schacht- und Rohrleitungsschäden, sowie die markanten Haltungsmerkmale (Haltungsanfang, Rohranfang, Rohrende, Haltungsende, Haltungslänge und Bemerkungen) sind während der TV-Untersuchung vom Videomonitor als digitales Bild abzuspeichern.

Diese zur Untersuchungsdokumentation notwendigen Bilder, versehen mit den Texteinblendungen des TV-Unter suchungsprogrammes sind als JPG-Bilder abzuspeichern.

Durchschnittlich sind 5 Fotos pro Anschlussleitung zu kalkulieren.

Der Fotodateiname ist entsprechend der Haltungsbezeichnung zu benennen.
L_Leitungs-Nr_Datum_lfd-Nr.jpg

Das Liefern sämtlicher Daten wird einmalig über die Position "Dokumentation Haltungen - Datenübergabe" vergütet.
Menge: 420,000 St
Kostengruppe - DIN 276/2008: 541

**2.11.90 Dokumentation Anschlussleitungen - Videodateien**
*** Pauschalposition
Dokumentation der Leitungsinspektion als digitale Videodatei, Format MPG / MPEG4, einschl. Synchronisation des Zustandsfilms mit den Erfassungsdaten gemäß ISYBAU-Austauschformat Typ xml, mit Ansteuerung der Zustandsdaten, aufbereitet gemäß DWA-M 149 Teil 5.

Der Videodateiname ist entsprechend der Leitungsbezeichnung zu benennen.

Das Liefern sämtlicher Daten wird einmalig über die Position "Dokumentation Haltungen - Datenübergabe" vergütet.
Menge: 1,000 psch
Kostengruppe - DIN 276/2008: 541

**2.11.100 Dokumentation Anschlussleitungen - Inspektionsdaten**
*** Pauschalposition
Dokumentation der Inspektion als ISYBAU.XML 2017-Datei

Das Liefern sämtlicher Daten wird einmalig über die Position "Dokumentation Haltungen - Datenübergabe" vergütet.
Menge: 1,000 psch
Kostengruppe - DIN 276/2008: 541

*Hinweis: Hinweistext*
Durchführung der optischen Inspektion von Schächten / Bauwerken

Ausführung der Inspektion
Optische Inspektion aller Schächte / Bauwerke nach DIN EN 13508-2 und DWA-M 149 Teil 2 mit 3D-Kugelbildscanner inkl. Zustandserfassung.

Insbesondere bei Schächten >DN 1000 ist auf eine ausreichende Ausleuchtung der Bildaufnahme zu achten.

Dokumentation wird gesondert vergütet.

Inspektionsdaten
Für die Inspektion erhält der AN vom AG einen Datensatz der Kanaldaten im ISYBAU.XML-Format 2017. Die Zustandsdaten sind als ISYBAU.XML 2017-Datensatz an das Ingenieurbüro H. Berg & Partner GmbH zu übergeben.

**2.11.110 Schachtinspektion nach Sanierung**
Schachtinspektion nach DIN EN 13508-2 und DWA-M 149 Teil 2 mit 3D-Kugelbildscanner, DN 1000 bis DN 1500 oder polygonal bis zu einer Grundfläche von 2.000 x 2.000 mm.
Tiefe über 1,5 bis 6,0 m.
Menge: 7,000 St

**2.11.120 Dokumentation Schächte - Inspektionsberichte**
Dokumentation der Inspektion als Untersuchungsbericht je Schacht als schriftlicher Bericht, aufbereitet gemäß DWA-M 149 Teil 5.

Je Schacht ist ein farbiger Untersuchungsbericht mit Schadens- und Fotodokumentation als PDF-Dokument anzufertigen und zu übergeben.
Die PDF-Dateien sind entsprechend der Schachtnummern zu benennen.

Das Liefern des Datenträgers wird gesondert vergütet

Abrechnung je Schacht.
Menge: 7,000 St
Kostengruppe - DIN 276/2008: 541

**2.11.130 Dokumentation Schächte - Videodateien**
*** Pauschalposition
Dokumentation der Schachtinspektion als digitale Videodatei, Format IPF, aufbereitet gemäß DWA-M 149 Teil 5.

Das Liefern des Datenträgers wird gesondert vergütet
Der Videodateiname ist entsprechend der Schachtbezeichnung zu benennen.
Menge: 1,000 psch
Kostengruppe - DIN 276/2008: 541

**2.11.140 Dokumentation Schächte - Inspektionsdaten**
*** Pauschalposition
Dokumentation der Inspektion als XML-Datensatz im Format ISYBAU.XML-2017  einschl. Aufbereitung gemäß BFR-Abwasser des BMVBS und BMVg.
Menge: 1,000 psch
Kostengruppe - DIN 276/2008: 541

**2.11.150 Dokumentation Schächte - Datenübergabe**
*** Pauschalposition
Zusammenstellung der vollständigen Dokumentation in eindeutiger Verzeichnisstruktur.

- Inspektionsdaten (ISYBAU - 2010.XML 2017)
- Fotodateien (JPG)
- Videodateien (IPF)
- Inspektionsberichte (PDF)
- Formblatt "Schachtaufmaß-Zustand" (xlsx + PDF)

Datenübergabe in digitaler Form (USB-Stick, Download, o.Ä.)
Menge: 1,000 psch
Kostengruppe - DIN 276/2008: 541

#### Abschnitt 2.12 Dichtheitsprüfung Schlauchliner

**2.12.10 Schlauchliner - Probestück**
Nach Einbau der Schlauchliner ist im Beisein eines Vertreters des AG je Einzug ein Probestück des eingebauten Materials gemäß DWA-M 144-3 zu entnehmen und dem AG übergeben.
Dieses Probenahmestück wird innerhalb des Schachtes entnommen. Um identische Verhältnisse beim Probestück zu erhalten, ist der Liner durch ein Kunststoffrohrstück, das den gleichen Innendurchmesser wie der vorhandene Kanal aufweist, zu ziehen.
Das Probenahmestück ist einem geeigneten Prüfinstitut für Kunststofftechnik zur Ermittlung aller für die Statik relevanten Materialwerte zu senden.

Die Standardprüfungen umfassen gemäß DWA-M 144-3 in Verbindung mit DWA-A 143-3 den Dreipunkt-Biegeversuch bzw. Scheiteldruckversuch sowie die Dichtheitsprüfung des Laminats.

Das Prüfinstitut ist vorab mit dem AG abzustimmen.
Ermittlung aller für die Statik relevanten Materialwerte und Übergabe des Prüfberichtes in schriftlicher Form.
Menge: 8,000 St
Kostengruppe - DIN 276/2008: 551

**2.12.20 Dichtheitsprüfung haltungsweise, DN 300-400**
Dichtheitsprüfung gemäß DIN EN 1610 mit Luft, der Abwasserhaltung, mit Schlauchliner ausgekleidet (vor Auffräsen der seitlichen Zuläufe), DN 300 bis DN 400, Prüfung haltungsweise, einschl. aller erforderlichen Anlagen, Abdichtungen und Verankerungen, mit Luftüberdruck.
Menge: 350,000 m
Kostengruppe - DIN 276/2008: 551

### Titel 3 Kanalbau (offen)

#### Abschnitt 3.1 Baustelleneinrichtung

**3.1.10 Baustelle einr., vorh., räumen**
*** Pauschalposition
Einrichtung der Baustelle mit allen für den Betrieb
notwendigen Anlagen, Vorhalten, Unterhalten und Räumen
dieser Einrichtung. Es ist u. a. einzurechnen:
A: Herrichten und Unterhalten der Lagerplätze, deren
Zu- und Abfahrwege sowie der Gehwege von den Baubüros,
Bauwagen u. dgl. zu den öffentlichen Verkehrsflächen
einschl. der Treppen, Leitergänge, Stege,
Sicherheitsgeländer u. dgl. im gesamten
Baustellenbereich.

B: Herstellen und Unterhalten der Versorgungs- und
Entsorgungsanschlüsse.

C: Herstellen einer evtl. benötigten Beschilderung, der
Absperrung und deren Beleuchtung sowie das durch den
Baufortschritt evtl. bedingte Umsetzen derselben.
Beschaffen, Unterhalten, Umbauen und Beleuchten der
durch die Baustelle erforderlich werdenden
Umleitungsanlage für Fahrzeug- und/ oder
Fußgängerverkehr sowie deren Beseitigung bei Beendigung
der Umleitungsmaßnahme.

D: Kosten für Aufwendungen, die sich
1. aus den Richtlinien für die Anlage von Straßen,
Teil: Landschaftsgestaltung, Abschnitt 4: Schutz von
Bäumen und Sträuchern im Bereich von Baustellen -
RAS-LG 4 -, Ausgabe 1986,
2. aus der DIN 18920 - Schutz von Bäumen,
Pflanzbeständen und Vegetationsflächen - und
3. aus den Richtlinienzum Schutz von Bäumen ... bei
Baumaßnahmen (RSBB 2023) bei der Baumaßnahme ergeben.

E: Herstellen und Beseitigen aller nötigen Baustraßen,
Ausführung nach Wahl des AN.

F: Aufstellen, Beseitigen und Umsetzen, je nach
Baufortschritt, eines Baubüros einschl. Ausstattung,
sowie der erforderlichen sanitären Einrichtungen.

Die Vergütung erfolgt prozentual anteilig nach
Baufortschritt.
Menge: 1,000 psch

**3.1.20 Vermessungsarbeiten**
*** Pauschalposition
Pauschalvergütung für die eigenverantwortliche
Vermessung während der gesamten Bauzeit.

Die Schachtkoordinaten werden vom AG zur Verfügung gestellt.
Im Pauschalpreis enthalten ist die Absteckung der relevanten Punkte und deren Sicherung, einschl. Durchführung aller erforderlichen Vermessungsarbeiten (Lage- und Höhenvermessung).

Gesamtlänge der zu erneuernden Kanallängen:
ca. 150 m.

Ausführendes Vermessungsbüro: '..................................................'..................................................
(vom Bieter einzutragen)

Die Bezahlung erfolgt nach Baufortschritt.
Menge: 1,000 psch

**3.1.30 Digitale Bestandsaufnahme der Kanalisation**
*** Pauschalposition
Digitale Bestandsaufnahme der neu verlegten Kanalisation in Lage und Höhe.

Aufnahme aller Hausanschlüsse mit Lagepunkt an der Grundstücksgrenze sowie Anschluss am Hauptkanal am offenen Graben.

Aufnahme aller Schachtdeckel und -sohlen in Lage und Höhe der im Baufeld befindlichen Schächte nach Fertigstellung der Asphaltarbeiten.

Aufgenommen werden soll:

Schächte: Lage der Deckel, Höhe der Deckel und Höhe der Fließsohlen.

Hausanschlüsse: Lage an der Grundstücksgrenze sowie am Hauptkanal, Höhe OK Gelände und Fließsohle an der Grenze und am Hauptkanal.

Übergabe der Vermessungsergebnisse in digitaler Form an das Ing-Büro zur Aufnahme in das Kanalkataster nach Abschluss aller Arbeiten.

Die Vergütung erfolgt gem. Baufortschritt bis max. 60 % der Gesamtsumme. die restl. 40 % erst nach Übergabe der Daten.
Menge: 1,000 psch

**3.1.40 Höhenfestpunkte herstellen**
Fixpunkte als Bodenbolzen, in Abstimmung mit der
Bauleitung entlang der Baustelle in einem
Betonfundament 30/30/80 cm herstellen und auf einen
amtlichen Höhenfestpunkt einmessen. Der Bauleitung ist
eine Kopie des Feldbuches auszuhändigen.

Das Besorgen der offiziellen Höhen der Anschlusspunkte beim Katasteramt ist einzurechnen.

Nach Fertigstellung der Baustelle und Durchführung des
Bestands-Nivellements sind die kompletten Anlagen
rückstandsfrei zu beseitigen. Leistung einschl. aller
Erdarbeiten.
Menge: 1,000 St

**3.1.50 Schutzzaun, 2 m, einrichten, räumen**
*** Pauschalposition
Schutzzaun, versetzbar, aus Einzelelementen mit
verzinktem Stahlrohrrahmen und Vergitterung, mit
Standfüßen, Zaunoberkante über Oberfläche Gelände 2,0 m, einrichten und räumen.
Schutzzaun während der gesamten Bauzeit vorhalten.
Zaunlänge nach Erfordernis des AN. Bauzaun gemäß
Baufortschritt und Bedarf mehrmals versetzen.
Der Zaun dient dazu, den jeweils offenen
Grabenabschnitt zu sichern.
Menge: 1,000 psch

**3.1.60 Sicherungsmaßnahmen**
*** Pauschalposition
Sicherungsmaßnahmen für Arbeiten im Bereich von vorhandenen Kanälen.
Folgende Maßnahmen sind im Bedarfsfall anzuwenden:
-- Sicherheitsabstände einhalten
-- Gaswarngerät einsetzen
-- Sicherungsperson (ständige Sicht- und Sprechverbindung)
-- bei Einstiegtiefen > 5 m: Pers. Schutzausrüstung gegen Absturz
-- bei Arbeiten in Räumen größerer Ausdehnung: Selbstretter mitführen
-- Beachten der Vorsorgemaßnahmen der Betreiber von öffentlichen Netzen, wie Wasserleitung, Kabelanlagen (Stromversorger, Telekom) etc.
Menge: 1,000 psch

#### Abschnitt 3.2 Kanal

**3.2.10 Schacht freilegen**
Schacht vorsichtig freilegen und zur
weiteren Verlegung des Kanals vorbereiten,
einschließlich der erforderlichen Handarbeit.

Tiefe bis 2,0 m
Menge: 2,000 St

**3.2.20 Suchgraben**
Boden für Suchgraben ausheben, zur Freilegung von
Kabeln und Leitungen, ab Geländeoberfläche,
Ausführung in Kombination von Hand und mit Maschine
nach Erfordernis,
Aushub seitlich lagern, verfüllen und verdichten,
Aushubtiefe bis 1,50 m, Sohlenbreite über 0,6 bis 1,0 m
Bodenklasse 3-5 gem. Bodengutachten.
Menge: 10,000 m3

**3.2.30 Baustraße**
Baustraße entlang der Kanaltrasse in ausreichender
Dicke und Breite herstellen und für die Dauer der
Bauzeit unterhalten. Nach Beendigung der Bauarbeiten
sind die zur Erstellung der Baustraße verwendeten
Materialien restlos auszubauen und zur Verwendung des
AN abzufahren.

Baustraße aus Baggermatratzen, Stahlplatten oder Schotter.
Bei Einsatz von Schotter ist ausschließlich
natürliches, gebrochenes Material zu verwenden.

Die Lieferung der erf. Materialien sowie die
Unterhaltung der Baustraße für die Dauer der Bauzeit
ist in den Einheitspreis mit einzurechnen.
Menge: 145,000 m

**3.2.40 Trennvlies**
Zur Trennung der Baustraße vom Untergrund ist ein
geotextiles Trennvlies vorzusehen. Trennvlies liefern,
einbauen und entfernen. Breite des Vlieses entsprechend
der Baustraßenbreite.
Abrechnung entsprechend der Position "Baustraße".
Menge: 145,000 m

*Hinweis: Vorbemerkungen Bodenaushub*
Vorbemerkungen Bodenaushub

Die Abrechnung der Bodenmengen erfolgt so, dass der Bodenaushub für den Straßenkörper bis Unterkante Frostschutzschicht (i. d. R. - 0,65 m) im Straßenbautitel abgerechnet wird.

Die Abrechnung des Bodenaushubs und der Wiederverfüllung der Kanalbau-/Straßenentwässerungsarbeiten erfolgt dann ab Unterkante Frostschutzschicht bis Grabensohle.

Die Sicherung des Erdplanums der Straße ist vom AN in
die Einheitspreise einzurechnen.

Die Rohrgräben werden abgerechnet gem. DIN-EN 1610.
Dies gilt auch für den Grabenverbau.

Der Schutz von Bäumen, Pflanzenbeständen und
Vegetationsflächen bei Baumaßnahmen entsprechend
DIN 18 920 und RSBB 2023.

Die Mengenermittlung für die Abrechnung
der Leistungen erfolgt
nach Aufmaß und Ausführungszeichnungen.
Mengen, die nach dem Längen- und/oder Flächenmaß
abzurechnen sind, werden durch horizontale Messung
ermittelt.

Für die Ausführung gelten
die Zusätzlichen Technischen Vertragsbedingungen und
Richtlinien für Erdarbeiten im Straßenbau (ZTVE-StB),
die Zusätzlichen Technischen Vertragsbedingungen und
Richtlinien für die Ausführung von Tragschichten im
Straßenbau (ZTVT-StB),
Die Zusätzlichen Technischen Vertragsbedingungen und
Richtlinien für Aufgrabungen in Verkehrsflächen
(ZTVA-StB).

In den folgenden Einzelpositionen ist unter dem Begriff
"Deponie" zu verstehen:
a)  Bei Aushub-, Schutt- und Abfallmengen eine
jeweils zugelassene Deponie.
b)  Bei aufbereitungsfähigem Material eine
genehmigte Wiederaufbereitungsanlage.
Die Zuführung zu der jeweils erforderlichen Anlage
liegt in der Verantwortung des AN. Werden bei der
Aufnahme von Boden o. ä. Schadstoffe festgestellt, ist
der AG unverzüglich zu informieren. Diese Schadstoffe
sind in Abstimmung mit dem AG einer Sondermüll-Deponie
zuzuführen und über Wiegeschein nachzuweisen.
Die entstehenden Mehrkosten werden vergütet.

In den EP einrechnen:
-  Lieferung aller Materialien
-  Gestellen und Vorhalten aller erf. Arbeitsgeräte

Für die Rohrstatik gilt ATV A 127
(Abwassertechnische Vereinigung) - Richtlinie für die
statische Berechnung von Entwässerungskanälen und
-leitungen. Die erforderlichen Angaben des AG zur
statischen Berechnung entsprechend dem Anhang 2 des
Arbeitsblattes sind beigefügt. Die Rohrstatik ist
in prüffähiger Form rechtzeitig vor der Ausführung vorzulegen.
Die Kosten für die Rohrstatik sind in die
Einheitspreise einzurechnen.

Die auszuhebenden Schichten werden im Bodengutachten den Homogenbereichen IA, IB, II, III und IV zugeordnet.
Die Homogenbereiche und Schichten werden benannt mit
Hom.-bereich IA bzw.Schicht 1a: nicht bindige Auffüllungen,
Hom.-bereich IB bzw Schicht 4: nicht bindige Verwitterungsbildungen,
Hom.-bereich II bzw Schicht 3: gemischtkörnige Verwitterungsbildungen,
Hom.-bereich III bzw Schicht 2: Verwitterungslehm,
Hom.-bereich IV bzw Schicht 5: Felsverwitterungszone.

Bis auf Hom.-bereich IV bzw Schicht 5 entsprechen die Böden in etwa den Bodenklassen 3-5.

Für die Kanalgräben gilt:
Die Bodenschicht bis zum Aushubhorizont enthält den vorhandenen Unterbau der Straßen und darunter den anstehen Boden.
Gemäß Bodenanalyse erfolgt für den vorhandenen Unterbau eine Einstufung gemäß EBV als BM-F3/BG-F3 bzw. gemäß LAGA als Z2. Der anstehende Boden ist als BM-F3/BG-F3 bzw. Z1 eingestuft.
Die Bodenarten sind beim Aushub voneinander zu trennen und entsprechend zu deponieren oder zu verwerten.

Die Böden entsprechen in etwa den Bodenklassen 3-5.

**3.2.50 Bodenaushub Kanal, Boden BM-F3 bzw. Z2**
Boden der Gräben für Entwässerungskanäle, Schächte
und Bauwerke profilgerecht ausheben,
Grabensohle nach Angabe des AG und nach DIN EN 1610
abgleichen (ohne besondere Vergütung), Verbau wird gesondert vergütet,
Aushub laden und zu einer zugelassenen Deponie
transportieren. Die Gebühren der Entsorgung sind vom AN
zu übernehmen. Der Nachweis der geordneten Entsorgung
ist unmittelbar zu erbringen,
Aushubtiefe bis 3,0 m,
Sohlenbreite der Gräben zw. 1,1 m und 1,4 m, an den Schächten größer (dem Schachtdurchmesser entsprechend).
Einstufung BM-F3/BG-F3 gemäß EBV
bzw. Z2 gemäß LAGA.
Abfallschlüssel 17 03 04.
Menge: 80,000 m3

**3.2.60 Boden, Materialklasse BM-F3 bzw. Z1**
Boden der Gräben für Entwässerungskanäle, Schächte
und Bauwerke profilgerecht ausheben,
Grabensohle nach Angabe des AG und nach DIN EN 1610
abgleichen (ohne besondere Vergütung), Verbau wird gesondert vergütet,
Aushub laden und zu einer zugelassenen Deponie
transportieren. Die Gebühren der Entsorgung sind vom AN
zu übernehmen. Der Nachweis der geordneten Entsorgung
ist unmittelbar zu erbringen,
Aushubtiefe bis 3,0 m,
Sohlenbreite der Gräben zw. 1,1 m und 1,4 m, an den Schächten größer (dem Schachtdurchmesser entsprechend).
Einstufung BM-F3/BG-F3 gemäß EBV
bzw. Z1 gemäß LAGA.
Abfallschlüssel 17 03 04.
Menge: 150,000 m3

**3.2.70 Zulage Bodenklasse 6**
Aushub von Boden der Bodenklasse 6 als Zulage zu den Aushubpositionen.
Der Fels ist mit geeignetem Gerät nach Wahl des AN zu lösen.
Boden lösen, laden, zu einer zugelassenen Deponie transportieren und entsorgen.
Einstufung BM-F3/BG-F3 gemäß EBV
bzw. Z1 gemäß LAGA.
Abfallschlüssel 17 03 04.
Menge: 50,000 m3

**3.2.80 Füllmat.einbauen, Einbettung, Leitungszone**
Füllmaterial Leitungszone lagenweise einbauen
in Baugruben mit Verbau nach DIN EN 1610,
für Gräben, Schächte und Bauwerke,
profilgerecht,
mit vom AN zu lieferndem Material,
verdichtungsfähiger, nicht bindiger Boden wie Kiessand,
Lava, etc.
verdichten.
Verdichtung min. Dpr 97 % Proctor.
Menge: 120,000 m3

**3.2.90 Füllmat.einbauen, mit zu lieferndem Füllmaterial**
Füllmaterial einbauen
in Baugruben mit Verbau nach DIN EN 1610
für Gräben, Schächte und Bauwerke,
profilgerecht,
mit vom AN zu lieferndem Material
verdichtungsfähiger, nicht bindiger Boden wie Kiessand,
Lava, etc.,
verdichten,
Verdichtungsgrad DPr in % '98 zwischen OK Leitungszone und Unterkante Straßenoberbau (-0,65 m).
Menge: 100,000 m3

**3.2.100 Handarbeit, Zulage**
Handarbeit
Ausheben und Laden von Hand,
hier auch maschinenunterstützte Handschachtung
als Zulage zu den Aushubarbeiten.
Menge: 10,000 m3

**3.2.110 Kabelkreuzung, sichern, T bis 1,75 m**
Kabelkreuzung aus Fernmelde- oder Stromleitungskabeln erdverlegt,
in Betrieb bzw. unter Spannung, sichern.
Länge der Einzelabschnitte in m 'bis 5,0',
Tiefe der Leitungsachse unter Gelände bis 1,75 m.

Kabelbündel bis 3 Stck zählen als 1 Kabel.
Menge: 11,000 St

**3.2.120 Leitungskreuzung: Trinkwasser, Gas, T bis 1,75 m**
Rohrleitungskreuzung
aus verschiedenen Werkstoffen,
Trinkwasser-, Gasleitung,
sichern und freilegen. Einzurechnen sind alle
Erschwernisse
bei den Erd- und Verbauarbeiten, die sich durch Handschachtung und Sicherungsmaßnahmen ergeben.
Länge der Einzelabschnitte über 1 bis 5 m,
Tiefe der Leitungsachse unter Gelände bis 1,75 m.
Menge: 7,000 St

**3.2.130 Versorgungsleitung sichern, T bis 1,75 m**
Versorgungsleitung (Postkabel und/oder RWE-Kabel)
längs laufend bzw. diagonal schleifend sichern.
Tiefe der Leitungsachse unter Gelände bis 1,2 m.
Mit dieser Position sind alle Zusatzleistungen bei den Erd- und Kanalbauarbeiten abgegolten, inkl. Handschachtung, die bei Verlegung der Kanäle durch vorhandene Kabel entstehen.
Inkl. Leitung bis 0,5m außerhalb des Grabens.

Kabelbündel bis 3 Stck zählen als 1 Kabel.
Menge: 40,000 m

**3.2.140 Kanal DN 400 aufnehmen und entsorgen**
Kanal DN 400 B im Zuge des Kanalneubaus freilegen, ausbauen und entsorgen.
Menge: 20,000 m

**3.2.150 Schacht abbrechen**
Vorhandenen Schacht, DN 1000, Tiefen zwischen 1,12 und 1,68 m, während der Neuverlegearbeiten komplett aufnehmen und entsorgen.
Einstiegsschacht aus Mauerwerk, Beton oder Betonfertigteilen,
einschließlich Fundamentplatte abbrechen.

Die aufgenommene Stoffe sind für die Entsorgung zu sortieren,
sammeln, zerkleinern (max. Kantenlänge bis 60 cm), zu laden und entsorgen.
Die Schachtabdeckung geht in das Eigentum des Auftragnehmers über.

Die in den Schacht einmündenden Anschlussleitungen müssen erhalten bleiben.
Menge: 5,000 St

**3.2.160 Kanal DN 400 verdämmen**
Kanal DN 400 haltungsweise bzw. von Hausanschluss zu
Hausanschluss (nach dem Umklemmen der Hausanschlüsse)
verdämmen.
Menge: 90,000 m

**3.2.170 Abmauerung DN 400**
Abmauerung in Kanal DN 400 als Schalung für die
Verdämmung erstellen.
Auszuführen in der offenen Baugrube.
Menge: 8,000 St

**3.2.180 Entlüftung und Verdämmleit.**
Entlüftungsleitung (mind. DN 50) und Leitung für das
Verdämmmaterial (mind. DN 100) in ausreichender Länge
liefern und an jedem Hochpunkt der Verdämmstrecken in
der jeweiligen Abmauerung einbauen.
Nach Verdämmung das nicht mehr erforderliche
Rohrmaterial entfernen.
Es werden die Entlüftungsleitung und die Leitung für das Verdämmmaterial gerechnet.
Menge: 8,000 St

**3.2.190 Graben+Schachtverbau T bis 3,0 m**
Verbau für Gräben und Schächte,
Verbau nach Wahl des AN, für Einzel- oder Stufengraben,
Verbautiefe bis 3,0 m,
Sohlenbreite zwischen den Bekleidungen 0,60 - 1,40 m,
Bodenklassen 3-6, gem. Bodengutachten.
Verbau wieder beseitigen.
Abgerechnet wird von der vorgeschriebenen Oberkante des
Verbaus bis Baugrubensohle nach DIN  EN 1610.

gewähltes System:

Hersteller / Typ: '..................................................' vom Bieter einzutragen
Menge: 200,000 m2

**3.2.200 Wasserhaltung für Kanalgräben**
Offene Wasserhaltung für Kanalgräben komplett
herstellen. In den Einheitspreis einrechnen:
- Liefern und Verlegen des erforderlichen
Drainagerohres mit Vlies- oder Kokosummantelung, z. B.
FRÄNKISCHE KOKOFIL o. glw.
- Aushub des Drainagegrabens 30/30 cm,
- Abfuhr der Aushubmassen,
- Lieferung und Ummantelung des Drainagerohres mit
Rollkies 16/32 mm,
- Kosten der eventuell anfallenden Pumpenstunden inkl.
Gestellung der Pumpe sowie der notwendigen
Ablaufschläuche,
- Verdämmen der Drainageleitung nach Verlegen des Kanals.
Menge: 150,000 m

**3.2.210 DN/OD 200 PVC, Abwasserrohr SN12 (SW)**
Abwasserkanal DN/OD 200, DIN EN 1610,
für Abwasser, hochabriebfest,
PVC-Kanalrohre mit Steckmuffe,
Ringsteifigkeit mind. 12 kN/m² nach ISO 9969 (SN16),
Auflager aus nichtbindigem Boden, Auflagerwinkel 120 Grad,
höhen- und fluchtgerecht in vorh. geböschten oder verbauten Graben
fachgerecht nach DIN 1610 und Verlegerichtlinien liefern und verlegen.
Baulänge Rohrstücke bis 3m.

Verlegetiefe bis ca. 3,0 m.

Hersteller:
'
..................................................'
Typ: '..................................................' (vom Bieter mit Angebotsabgabe anzugeben!
)
Menge: 40,000 m

**3.2.220 Abzweig, DN/OD 200/160, PVC, Zulage**
Abzweig DN/OD 200/160 aus PVC, gemäß System der Rohrposition,
Zulauf unter 45°, Abzweigrohr DN 160,
einschl. Rohrverbindung und Rohrverbindungsmittel,
als Zulage für Durchgangsrohr, liefern und einbauen.
Menge: 2,000 St

**3.2.230 Reduzierung, DN/OD 200/160, PVC, Zulage**
Reduzierung DN/OD 200/160 aus PVC, gemäß System der Rohrposition,
einschl. Rohrverbindung und Rohrverbindungsmittel,
als Zulage für Durchgangsrohr, liefern und einbauen.
Menge: 2,000 St

**3.2.240 Bogen, DN/OD 200, PVC, Zulage**
Bogen DN/OD 200 aus PVC, gemäß System der Rohrposition,
als Zulage, sämtliche Abwicklungen,
liefern und einbauen.
Menge: 3,000 St

**3.2.250 Passstück DN/OD 200, PVC-Rohr, Zulage**
Passstück DN/OD 200 aus PVC, gemäß System der Rohrposition,
einschl. Rohrverbindung und Rohrverbindungsmittel,
als Zulage, liefern und einbauen.
Abgerechnet wird, falls erforderlich, ein Passstück je Haltung.
Menge: 1,000 St

**3.2.260 Schachtfutter f. Rohr DN/OD 200 PVC**
Schachtfutter für Rohre DN/OD 200 PVC, für den Anschluss an
Schächte fertig einbetoniert in Schachtwand, einschl.
1 Dichtring pro Muffe, einschl. Arbeiten zum dichten
Einführen gemäß System der Rohrposition,
einschl. Rohrverbindung und Rohrverbindungsmittel.
Menge: 2,000 St

**3.2.270 Zulage Gelenkstück, DN/OD 200 PVC, Zulage**
Gelenkstück PVC, DN/OD 200, als Zulage, liefern und verlegen.
L = max. 1,0 m
Je Haltung 2 Stück.
Menge: 2,000 St

**3.2.280 Übergang PVC/B DN 300, Zulage**
Flex-Übergangsstück DN 300, für Materialwechsel PVC auf Beton,
einschl. Rohrverbindung und Rohrverbindungsmittel,
als Zulage, liefern und einbauen.
An Schacht D008KM2005.
Menge: 1,000 St

**3.2.290 DN/OD 400 PVC, Abwasserrohr SN12 (RW)**
Abwasserkanal DN/OD 400, DIN EN 1610,
für Abwasser, hochabriebfest,
PVC-Kanalrohre mit Steckmuffe,
Ringsteifigkeit mind. 12 kN/m² nach ISO 9969 (SN12),
Auflager aus nichtbindigem Boden, Auflagerwinkel 120 Grad,
höhen- und fluchtgerecht in vorh. geböschten oder verbauten Graben
fachgerecht nach DIN 1610 und Verlegerichtlinien liefern und verlegen.
Baulänge Rohrstücke bis 3m.

Verlegetiefe bis ca. 3,0 m.

Hersteller:
'
..................................................'
Typ: '..................................................' (vom Bieter mit Angebotsabgabe anzugeben!
)
Menge: 110,000 m

**3.2.300 Abzweig, DN/OD 400/160, PVC, Zulage**
Abzweig DN/OD 400/160 aus PVC, gemäß System der Rohrposition,
Zulauf unter 45°, Abzweigrohr DN/OD 160,
einschl. Rohrverbindung und Rohrverbindungsmittel,
allseitige Steckmuffe,
als Zulage für Durchgangsrohr, liefern und einbauen.
Menge: 16,000 St

**3.2.310 Bogen, DN/OD 400, PVC, Zulage**
Bogen DN/OD 400 aus PVC, gemäß System der Rohrposition,
als Zulage, sämtliche Abwicklungen,
liefern und einbauen.
Menge: 4,000 St

**3.2.320 Passstück DN/OD 400, PVC-Rohr, Zulage**
Passstück DN/OD 400 aus PVC, gemäß System der Rohrposition,
einschl. Rohrverbindung und Rohrverbindungsmittel,
als Zulage, liefern und einbauen.
Abgerechnet wird, falls erforderlich, ein Passstück je Haltung.
Menge: 4,000 St

**3.2.330 Schachtfutter f. Rohr DN/OD 400 PVC**
Schachtfutter für Rohre DN/OD 400 PVC, für den Anschluss an
Schächte fertig einbetoniert in Schachtwand, einschl.
1 Dichtring pro Muffe, einschl. Arbeiten zum dichten
Einführen gemäß System der Rohrposition,
einschl. Rohrverbindung und Rohrverbindungsmittel.
Menge: 8,000 St

**3.2.340 Zulage Gelenkstück, DN/OD 400 PVC, Zulage**
Gelenkstück PVC, DN/OD 400, als Zulage, liefern und verlegen.
L = max. 1,0 m
Je Haltung 2 Stück.
Menge: 8,000 St

**3.2.350 Übergang PVC/B DN 400, Zulage**
Flex-Übergangsstück DN 400, für Materialwechsel Beton auf PVC,
einschl. Rohrverbindung und Rohrverbindungsmittel,
als Zulage, liefern und einbauen.
An Schacht D004KR1020.
Menge: 1,000 St

**3.2.360 Querriegel herstellen**
Querriegel in Kanalgraben herstellen.
Querriegel aus Beton als Abflusshindernis von
Schichtenwasser in der Kanaltrasse.
Breite: wie Rohrgraben
Höhe: Rohrleitungszone,
Länge: 0,5 m
Verbrauch: ca. 0,5 m3 pro Querriegel

Die Anlieferung oder Herstellung vor Ort von kleinen
Mengen (abhängig vom Baufortschritt) ist einzurechnen.
Menge: 2,000 m3

**3.2.370 Kanal reinigen, DN/OD 200-400**
Abwasserkanal reinigen, DN/OD 200-400,
Hochdruckspülverfahren.
Wasser ist vom AN zu liefern und zu entsorgen.
Menge: 150,000 m

**3.2.380 Koordination Kanalreinigung und Kanal-TV**
*** Pauschalposition
Die Reinigung und Kamerabefahrung der neu verlegten Kanäle, Schächte und Hausanschlüsse erfolgt durch den vom AG beauftragten Unternehmer.

In dieser Position sind alle Kosten einzurechnen, die bei der Koordination mit dem TV-Inspekteur anfallen.
Die Koordination übernimmt der AN.

Dem Inspekteur ist die Zugänglichkeit der Baustelle nach Absprache zu ermöglichen.
Menge: 1,000 psch

**3.2.390 Dichtheitsprüfung DN/OD 200-400/DN/OD 160**
Dichtheitsprüfung für Hauptkanal DN/OD 200/400 PVC und
Hausanschlüsse DN/OD 160.
Die Längen der Anschlussleitungen werden nicht berücksichtigt.

Dichtheitsprüfung DIN EN 1610 mit Luft einschl. aller
erforderlichen Anlagen und Abdichtungen, einschl. der
Formstücke gemäß DIN EN 1610, mit Flexoset-
Luftdruckprüfgerät o. gleichw., haltungsseitig auf
Dichtheit prüfen und Ergebnisprotokoll anfertigen.
Alternativ kann eine Dichtigkeitsprüfung mit Wasser
nach DIN EN 1610 durchgeführt werden.
Die Dichtigkeitsprüfung erfolgt bei geschlossenem
Rohrgraben.
Menge: 150,000 m

**3.2.400 Künzelversuch**
Künzelversuch einschl. Aufzeichnung durchführen.
Künzelversuch nach DIN 4094, Blatt 1 und 2, Tiefe bis 2,50 m.
Menge: 5,000 St

**3.2.410 Überprüfung Künzelversuch**
Überprüfung der Ergebnisse der Künzelversuche durch ein unabhängiges Prüflabor, einschl. Kommentar/Bewertung der Prüfergebnisse.
Menge: 5,000 St

#### Abschnitt 3.3 Schächte

*Hinweis: Hinweistext Schachtaufbau*
Schachtaufbauten:

Bei den Aufbauten der Schächte wird verpflichtend darauf hingewiesen, zur Reduzierung der Fugenanteile die größt möglichen Bauteile bzw. deren Kombination zu verwenden.
Weiterhin darf die Einstiegstiefe von OK Straße bis oberster Steigbügel die vorgeschriebenen 50 cm nicht überschreiten.
Auch darf die max. zulässige Anzahl von 3 Ausgleichsringen unter dem Deckel nicht überschritten werden.
Sollte die Einhaltung dieser Vorgaben nicht möglich sein, so muss die daraus resultierende Lösung mit der Bauleitung und/oder dem AG vor Ausführung abgestimmt werden.

Der Einbau von Schachtringen H= 25 cm ist nicht zulässig.

Der Aufwand für die Einhaltung der Vorgaben ist in die jeweiligen Positionen einzurechnen.

**3.3.10 Schachtunterteil DN 1000, Klinkergerinne**
Schachtunterteil mit Muffe (SU-M), als
Beton-/Stahlbetonfertigteil DIN EN 1917 mit DIN V
4034-1, rund, DN 1000, Bauteilverbindung mit
Dichtringen aus Elastomeren DIN EN 681-1 und DIN 4060
als Kompressionsdichtung, Dichtringe lose mitgeliefert,
bauseits auf das Spitzende aufgezogen, einschl.
Lastübertragungsringen.
Steigbügel nach DIN 19555, Form A, aus Edelstahl mit
Kunststoffummantelung, Steigmaß 250 mm, Auftritt in
Scheitelhöhe, Anschlüsse für gelenkige Einbindung der
Rohre DN/OD 200 PVC bis 400 PVC, Durchlaufschacht.

Gerinne gerade oder gekrümmt, Auskleidung Gerinne mit
Klinkerriemchen nach DIN 4051.
Gefälle im Gerinne bis einschl. 2,5%.
Menge: 4,000 St

**3.3.20 Schachtring Betonfertigteil DN 1000**
Schachtring mit Muffe (SR-M) DIN V 4034-1,
DN 1000, Bauhöhe 500 - 1.000 mm, Bauteilverbindung mit
Dichtringen aus Elastomeren DIN EN 681-1 und DIN 4060
als Kompressionsdichtung, Dichtringe lose mitgeliefert,
bauseits auf das Spitzende aufgezogen,
gleichmäßige Lastübertragung durch mitgelieferte
Lastübertragungsringe, Steigbügel nach DIN 19555, Form
A, aus Edelstahl mit Kunststoffummantelung, Steigmaß
250 mm.
Menge: 2,000 m

**3.3.30 Abdeckplatte DN 1000/625**
Abdeckplatte, AP-M 1000/625 x 200 nach DIN 4034-1, einschl. Fugendichtung mit Dichtring aus Elastomeren DIN 4060, Bauhöhe 200 mm, einschl. Lastübertragungsring, Steigeinrichtung, Ausführung als einläufiger Steigbügel nach DIN 19555, Form A, aus Edelstahl mit Kunststoffummantelung, Steigmaß 250 mm.
Menge: 2,000 St

**3.3.40 Schachthals Betonfertigteil DN 1000/DN 625, H=600mm**
Schachthals mit Muffe (SH-M) DIN V 4034-1,
DN 1000/DN 625, Bauhöhe 600 mm, Bauteilverbindung mit
Dichtringen aus Elastomeren DIN EN 681-1 und DIN 4060
als Kompressionsdichtung, Dichtringe lose mitgeliefert,
bauseits auf das Spitzende aufgezogen, gleichmäßige
Lastübertragung durch mitgelieferten
Lastübertragungsring,
Steigbügel nach DIN 19555, Form A, aus Edelstahl mit
Kunststoffummantelung, Steigmaß 250 mm.
Abstand des obersten Steigbügels bis OK Abdeckung < 500 mm.
Menge: 5,000 St

**3.3.50 Schachthals Betonfertigteil DN 1000/DN 625, H=850mm**
Schachthals mit Muffe (SH-M) DIN V 4034-1,
DN 1000/DN 625, Bauhöhe 850 mm, Bauteilverbindung mit
Dichtringen aus Elastomeren DIN EN 681-1 und DIN 4060
als Kompressionsdichtung, Dichtringe lose mitgeliefert,
bauseits auf das Spitzende aufgezogen, gleichmäßige
Lastübertragung durch mitgelieferten
Lastübertragungsring,
Steigbügel nach DIN 19555, Form A, aus Edelstahl mit
Kunststoffummantelung, Steigmaß 250 mm.
Abstand des obersten Steigbügels bis OK Abdeckung < 500 mm.
Menge: 1,000 St

**3.3.60 Hülse**
Hülse, aus Edelstahl (1.4571), für Einstieghilfe
liefern und im Schacht montieren.
Die Ausbildung der Hülse (rund oder eckig) wird vom AG benannt.
Inkl. Befestigungsmaterial zur Dreipunktbefestigung.

Hersteller / Typ: '..................................................' (vom Bieter einzutragen)
Menge: 7,000 St

**3.3.70 Auflagering Betonfertigteil**
Auflagering (AR-V) DIN 4034-1, Bauhöhe bis 100 mm, mit
Schubsicherung, höhengerecht in Mörtel MG III setzen.
Menge: 10,000 St

**3.3.80 Schachtabdeckung mit Einlaufrost, Kl. D, Straße (in Asphalt)**
Schachtabdeckung aus Vollguss, rund, einwalzbar,
Fa. Meierguss o. gleichw., selbstnivellierend, zum
Einwalzen in bituminöse Fahrbahn, lichte Weite 610 mm,
Belastung: Schwerlastverkehr, Klasse D 400, EN 124
Rahmen hochziehbar, Deckel mit dämpfender Einlage, klapperfrei,
Deckel mit Einlaufrost, in die bituminösen
Schichten einsetzen und ohne Verbindung zum Schacht in
die Fahrbahn einwalzen.

Hersteller: Meierguss, Meilevel-A-Plus
oder gleichwertiger Art.

Angebotenes Fabrikat:
Typ: '..................................................' (vom Bieter einzutragen
)
Menge: 1,000 St

**3.3.90 Schachtabdeckung, Kl. D, Straße (in Asphalt)**
Schachtabdeckung aus Vollguss, rund, einwalzbar,
Fa. Meierguss o. gleichw., selbstnivellierend, zum
Einwalzen in bituminöse Fahrbahn, lichte Weite 610 mm,
Belastung: Schwerlastverkehr, Klasse D 400, EN 124
Rahmen hochziehbar, Deckel mit dämpfender Einlage, klapperfrei,
Deckel mit Lüftung, in die bituminösen
Schichten einsetzen und ohne Verbindung zum Schacht in
die Fahrbahn einwalzen.

Hersteller: Meierguss, Meilevel-A-Plus
oder gleichwertiger Art.

Angebotenes Fabrikat:
Typ: '..................................................' (vom Bieter einzutragen
)
Menge: 25,000 St

**3.3.100 Schmutzfänger**
Schmutzfänger DIN 1221-F, schwere Ausführung.
Menge: 7,000 St

**3.3.110 Sauberkeitssch., C 8/10, DN 1000**
Sauberkeitsschicht aus Beton, C 8/10, Dicke 10 cm.
Für Schacht DN 1000, Fläche: Durchmesser 1,54 m, rund.
Menge: 7,000 St

**3.3.120 Füllbeton, C 20/25**
Füllbeton, ungeschalt, C 20/25.
Menge: 1,000 m3

*Hinweis: Hinweistext*
Hinweis Mauerwerksschächte

Die Schächte D004KM1045, D004KM1040 und D002KR1065 sind von Grund auf neu aufzubauen.

AlleSchächte sind als Schacht DN 1000 zu mauern.

Es sind jeweils die Schachtsohle, das gemauerte Unterteil, die Betonfertigteile und die Schachtabdeckung herzustellen.

**3.3.130 Schachtsohle DN 1000 ausbilden (KM1045)**
Schachtsohle für Schacht DN 1000 herstellen.
Gekrümmtes Gerinne DN 400 mit Einbindung von drei Seitenzuläufen DN 150/ DN/OD 160 und seitlichen Auftritten ausbilden.

Die drei Seitenzuläufe sind auf den jeweiligen Höhen zu übernehmen und ins Gerinne einzubinden.

Die Schachtsohle und die seitlichen Auftritte mit Beton C 12/15, DIN 1045-2 ausbilden. Auskleidung mit Kanalklinker, DIN 4051, Verwendung von abwasserbeständigem, kunststoffmodifiziertem Mörtel.

Baugrubentiefe  -ohne Straßenaufbau: ca. 1,7 m.
Menge: 1,000 St

**3.3.140 Schachtsohle DN 1000 ausbilden (KM1040)**
Schachtsohle für Schacht DN 1000 herstellen.
Gekrümmtes Gerinne DN 400 mit seitlichen Auftritten ausbilden.

Die zwei Seitenzuläufe sind auf den jeweiligen Höhen zu übernehmen und ins Gerinne einzubinden.

Die Schachtsohle und die seitlichen Auftritte mit Beton C 12/15, DIN 1045-2 ausbilden. Auskleidung mit Kanalklinker, DIN 4051, Verwendung von abwasserbeständigem, kunststoffmodifiziertem Mörtel.

Baugrubentiefe  -ohne Straßenaufbau: ca. 1,6 m.
Menge: 1,000 St

**3.3.150 Schachtsohle DN 1000 ausbilden (KR1065)**
Schachtsohle für Schacht DN 1000 herstellen.
Gekrümmtes Gerinne DN 400 mit Einbindung von drei Seitenzuläufen DN 150 und seitlichen Auftritten ausbilden.

Die drei Seitenzuläufe sind auf den jeweiligen Höhen zu übernehmen und ins Gerinne einzubinden.

Die Schachtsohle und die seitlichen Auftritte mit Beton C 12/15, DIN 1045-2 ausbilden. Auskleidung mit Kanalklinker, DIN 4051, Verwendung von abwasserbeständigem, kunststoffmodifiziertem Mörtel.

Baugrubentiefe  -ohne Straßenaufbau: ca. 0,8 m.
Menge: 1,000 St

**3.3.160 Schachtmauerwerk**
Mauerwerk runder Schächte aus Kanalklinkern DIN 4051, einschl. Formsteine, in Mörtel MG III mit Trasszusatz, als Sichtmauerwerk, innen und außen fugen, Wanddicke 25 cm, mit Außenputz P III DIN 18550 sowie Grundbeschichtung und zwei Deckbeschichtungen aus Bitumenemulsion.
Putzdicke 2 cm.

Höhe des Mauerwerks: 40 cm über dem höchstgelegenen Rohrscheitel.

Herstellen eines sauberen oberen Abschlusses zur Auflage eines Schachtaufbauteils DN 1000.
Menge: 3,000 m3

**3.3.170 Zulage Einbindung DN 150**
Zulage für die wasserdichte Einbindung eines Rohres DN 150 in Mauerwerk, d = 25 cm.
Menge: 5,000 St

**3.3.180 Zulage Einbindung DN 400**
Zulage für die wasserdichte Einbindung eines Rohres DN 400 B oder PVC in Mauerwerk, d = 25 cm.
Menge: 6,000 St

**3.3.190 Abwasserhaltung Mauerwerksschacht**
Abwasserhaltung zur Aufrechterhaltung der Vorflut bei den Arbeiten am/im Mauerwerksschacht.

Die Anlage bzw. Pumpen sind so zu bemessen, dass das schadlose Ableiten des anfallenden Misch- bzw. Regenwassers während der gesamten Bauzeit Tag und Nacht sichergestellt ist.

Als Vorflut dienen die vorh. oder die fertiggestellten
und abgenommenen Kanalstrecken.
Werden durch Verschulden des AN bei der Abwasserhaltung
Schäden an bestehenden Anlagen verursacht, sind diese
vom AN unverzüglich und für den Auftraggeber kostenlos
zu beseitigen.
Einzukalkulieren sind die Einrichtungs-, Vorhalte-
und Betriebskosten aller Maschinen, Pumpen,
Kupplungsrohre, Schläuche, Dämm-Materialien usw.
Zur Leistung gehören der Abbau und Abtransport nach
Beendigung der Bauarbeiten. Vor dem Einrichten der
Wasserhaltung ist die Zustimmung der Bauleitung
einzuholen.

Größte Wassermenge bei Vollfüllung des Mischwasser-Kanals DN 400: Q= ca. 380 l/s.
Menge: 3,000 St

**3.3.200 Zulage Mauerwerksschacht**
Erschwerniszulage für alle Arbeiten beim Neubau des Mauerwerksschachts wegen der vorhandenen Rohrleitungen (2 x DN 400, 3 x DN 150) im Bereich der Kanalsohle.

Die vorhandenen Rohrleitungen stellen Hindernisse bei den Aushub-, Gründungs- und Betonarbeiten dar.
Die Rohrleitungen sind in das Schachtgerinne einzubinden.
Menge: 3,000 St

**3.3.210 Kontrollschacht PP/PVC, DN 400**
Kontrollschacht
- aus Grundelement mit Bodenteil und geradem Durchlauf DN/OD 200,
- Aufsatzrohr in passender Länge,
passend zum ausgeschriebenen Rohrmaterial mit zwei Anschlüssen DN/OD 200,
Fa. Pipelife oder gleichwertiger  Art, liefern und versetzen.
Größe: DN 400
Anschlüsse: 2, DN/OD 200

Bauhöhe insgesamt: 100 cm
Menge: 1,000 St

**3.3.220 Abdeckung, Kontrollschacht, Guss D**
Abdeckung für Kunststoff-Kontrollschacht DN 400 nach ATV-A 138 aus Guss mit Ventilation einschl. Betonauflagering.
Größe: DN 400
Klasse: D
Menge: 1,000 St

**3.3.230 Schmutzfänger für Schacht DN 400**
Schmutzfänger für Schacht DN 400.
Menge: 1,000 St

**3.3.240 Dichtheitsprüfung Schacht DN 1000**
Dichtheitsprüfung Schacht DN 1000, Tiefe bis 2,50 m.
Dichtheitsprüfung nach ATV-A 139 und DIN EN 1610 mit
Wasser. Wasser liefern und schadlos beseitigen,
Absperrung der Zu- und Ablaufrohrleitungen mit
wasserdichten Absperrblasen.
Die Dichtigkeitsprüfung ist in offener Baugrube
durchzuführen. Die Wasserfüllung erfolgt bis OK Deckel.
Menge: 7,000 St

#### Abschnitt 3.4 Hausanschlüsse, neu

*Hinweis: Hinweistext Hausanschlüsse*
Hausanschlüsse:

Es gelten die Vorbemerkungen des Titels Hauptkanal.

Die Hausanschlüsse müssen so angelegt werden, dass sie problemlos mit einer Kamera befahren werden können.
Jeder Anschluss ist einzeln aufzumessen.

**3.4.10 Einmessskizzen, Dokumentation**
Lage- und höhenmäßiges Einmessen auf rekonstruierbare
Bezugspunkte (Schachtdeckel, Grenzpunkte,
Gebäudeecken), sowie Fotografieren jedes Stutzens bzw.
jeder Hausanschlussleitung zur Erstellung von
Bestandsplänen, einschl. Dokumentation und Übergabe der
Feldbücher an die Bauleitung.
Die Rohrsohle am Hausanschluss-Ende muss als NN-Höhe
angegeben werden.
Die Fotografien sind mit digitaler Kamera, Format gem.
Angabe der Bauleitung, anzufertigen und auf geeigneten
Datenträgern zur Verfügung zu stellen.
Ohne Vorlage dieser geforderten Unterlagen werden nur
maximal 50% der in Rechnung gestellten
Leistungspositionen je Hausanschluss vergütet.
Die von der Bauleitung ausgehändigten Formblätter sind
zwingend zu verwenden.
Menge: 5,000 St

**3.4.20 Suchgraben aush., Aushub 1,75 m, B 0,6-1 m,**
Boden für Suchgraben ausheben, zur Freilegung von
Kabeln und Leitungen, ab Geländeoberfläche,
Ausführung in Kombination von Hand und mit Maschine
nach Erfordernis,
Aushub seitlich lagern, verfüllen und verdichten,
Aushubtiefe bis 1,50 m, Sohlenbreite über 0,6 bis 1,0 m
Homogenbereich A, A' gem. Bodengutachten.
Menge: 2,000 m3

**3.4.30 Bodenaushub Kanal, Boden BM-F3 bzw. Z2**
Boden der Gräben für Entwässerungskanäle
profilgerecht ausheben,
Grabensohle nach Angabe des AG und nach DIN EN 1610
abgleichen (ohne besondere Vergütung), Verbau wird gesondert vergütet,
Boden laden und zu einer zugelassenen Deponie transportieren. Die Gebühren der Entsorgung sind vom AN zu übernehmen.
Der Nachweis der geordneten Entsorgung ist unmittelbar zu erbringen.
Aushubtiefe bis ca. 3,5 m,
Sohlenbreite der Gräben über 0,6 bis 1,2 m,
Bodenklasse 3-5 gem. Bodengutachten.

Einstufung BM-F3/BG-F3 gemäß EBV
bzw. Z2 gemäß LAGA.
Abfallschlüssel 17 03 04.

Der Aushub erfolgt in kombinierter Maschinen- und Handschachtung, da in der Trasse des vorhandenen Hausanschlusses gearbeitet werden muss. Zusätzlicher Handaushub wird abrechnungstechnisch nicht berücksichtigt.
Menge: 50,000 m3

**3.4.40 Füllmat.einbauen, Einbettung, Leitungszone**
Füllmaterial einbauen in der Leitungszone,
für Einbettung von Rohrleitungen, profilgerecht,
mit vom AN zu lieferndem, verdichtungsfähigen, nicht bindigen Füllmaterial.
Material muss vom Rohrlieferanten zugelassen sein, verdichten, Verdichtungsgrad DPr mind. 97 %.
Einbauhöhe in m: bis 0,15 über Rohroberkante.
Menge: 20,000 m3

**3.4.50 Verfüllen Anschlussgraben**
Verfüllen von Anschlussgraben,
profilgerecht,
mit vom AN zu lieferndem, verdichtungsfähigem, nicht bindigem Füllmaterial wie Kiessand, Lava etc., verdichten, Verdichtungsgrad DPr in %: 97.
Menge: 30,000 m3

**3.4.60 Handarbeit, Zulage**
Handarbeit
Ausheben und Laden von Hand,
hier auch maschinenunterstützte Handschachtung,
als Zulage zur Bodenbewegung für Hausanschlussleitungen.
Menge: 2,000 m3

**3.4.70 Leitungskreuzung, L 1 - 5 m, T bis 1,50 m**
Rohrleitungskreuzung
aus verschiedenen Werkstoffen,
DN 100 bis 300, Wasser- und/oder Gasversorgungsleitung,
sichern und freilegen. Einzurechnen sind alle
Erschwernisse bei den Erd- und Verbauarbeiten, die sich durch Handschachtung und Sicherungsmaßnahmen ergeben.
Länge der Einzelabschnitte über 1 bis 5 m,
Tiefe der Leitungsachse unter Gelände bis 1,50 m.
Menge: 3,000 St

**3.4.80 Kabelkreuzung, sichern, T bis 1,50 m**
Kabelkreuzung
aus Fernmelde-, Gasversorgungs- oder
Stromleitungskabeln erdverlegt,
in Betrieb bzw. unter Spannung,
sichern.
Länge der Einzelabschnitte in m 'bis 2,0,
Tiefe der Leitungsachse unter Gelände bis 1,50 m.

Kabelbündel bis 3 Stck zählen als 1 Kabel.
Menge: 4,000 St

**3.4.90 Grabenverbau, T bis 2,5 m**
Verbau für Gräben,
Verbau nach Wahl des AN, für Einzel- oder Stufengraben,
Verbautiefe bis 2,5 m,
Sohlenbreite zwischen den Bekleidungen 0,80 - 1,10 m,
Bodenklassen 3-6, gem. Bodengutachten.
Verbau wieder beseitigen.
Abgerechnet wird von der vorgeschriebenen Oberkante des
Verbaus bis Baugrubensohle nach DIN  EN 1610.
Menge: 70,000 m2

**3.4.100 Sattelstutzen DN 300 - 400 B**
Sattelstutzen DN/OD 160 für Betonrohre frei Baustelle liefern und einbauen, einschl. aller Materialien. Im Einheitspreis ist der fachgerechte Anschluss mittels Kernbohrgerät (Bohrung: 200 mm) am Hauptkanal einzurechnen.
Sattelstutzen für abgehendes Rohr DN/OD 160 inkl. Muffe f. PVC-Rohr mit Steckmuffe und gelenkigem Anschlußstück.
Durchgangsrohr: Beton- oder Stahlbeton-Rohre DN 300 und DN 400
Anschluss an vorh. Kanal.

Der Stutzen ist fachgerecht zu versetzen und zu dichten. Ein Aufschlagen der Rohre ist nicht gestattet. Die Verarbeitungsvorschriften des Herstellers sind zu beachten.

Hersteller / Typ:

.................................................. 'vom Bieter einzutragen'
Menge: 3,000 St

**3.4.110 Kanal SW, DN/OD 160 PVC, SN 12, T bis 2,5 m**
Kanalrohr, Abwasser, PVC-Rohr mit Steckmuffe nach DIN 1852, liefern und fachgerecht nach DIN EN 1610 verlegen;
max. 3,0 m-Längen,
Nennringsteifigkeit SN 12,
da = 160 x 5,8 mm

Farbe: braun

Hersteller:
'
..................................................'
Typ: '..................................................' (vom Bieter einzutragen)

Auflager aus nichtbindigem Boden, Auflagerwinkel 120°,
in vorh. geböschtem oder verbautem Graben.

Ausführung an mehreren Stellen im Baufeld.
Menge: 16,000 m

**3.4.120 Passstück, Zulage**
Passstück als Zulage,
DN/OD 160.
Farbe: braun
Ein Passstück je Anschlussleitung.
Menge: 2,000 St

**3.4.130 Bogen, Zulage, 15°, 30°, DN/OD 160**
Bogen aus PVC als Zulage, verschiedene Abwicklungen (15° bis 30°), DN/OD 160, einschl. Rohrverbindung und Rohrverbindungsmittel, gemäß System Vorposition.
Farbe: braun

Zu jedem Bogen ist ein Rohrstück als Passstück, Länge nach Erfordernis zu liefern und einzubauen.
Dies ist in den EP einzurechnen.
Menge: 8,000 St

**3.4.140 Muffenstopfen, DN/OD 160 PVC**
Muffenstopfen DN/OD 160 zum Verschließen von Rohren DN/OD 160 PVC bei Arbeitsende bzw. beim Druckprüfen, gemäß System der Vorpositionen.
Liefern und am Abzweig des Hauptrohres verlegen; zum Bau der Hausanschlussleitung ausbauen. Muffenstopfen bleibt Eigentum des AN.
Farbe: braun
Menge: 2,000 St

**3.4.150 Kanal RW, DN/OD 160 PVC, SN 12, T bis 2,5 m**
Kanalrohr, Abwasser, PVC-Rohr mit Steckmuffe nach DIN 1852, liefern und fachgerecht nach DIN EN 1610 verlegen;
max. 3,0 m-Längen,
Nennringsteifigkeit SN 12,
da = 160 x 5,8 mm

Farbe: blau

Hersteller:
'
..................................................'
Typ: '..................................................' (vom Bieter einzutragen)

Auflager aus nichtbindigem Boden, Auflagerwinkel 120°,
in vorh. geböschtem oder verbautem Graben.

Ausführung an mehreren Stellen im Baufeld.
Menge: 26,000 m

**3.4.160 Passstück, Zulage**
Passstück als Zulage,
DN/OD 160.
Farbe: blau
Ein Passstück je Anschlussleitung.
Menge: 3,000 St

**3.4.170 Bogen, Zulage, 15°, 30°, DN/OD 160**
Bogen aus PVC als Zulage, verschiedene Abwicklungen (15° bis 30°), DN/OD 160, einschl. Rohrverbindung und Rohrverbindungsmittel, gemäß System Vorposition.
Farbe: blau

Zu jedem Bogen ist ein Rohrstück als Passstück, Länge nach Erfordernis zu liefern und einzubauen.
Dies ist in den EP einzurechnen.
Menge: 10,000 St

**3.4.180 Muffenstopfen, DN/OD 160 PVC**
Muffenstopfen DN/OD 160 zum Verschließen von Rohren DN/OD 160 PVC bei Arbeitsende bzw. beim Druckprüfen, gemäß System der Vorpositionen.
Liefern und am Abzweig des Hauptrohres verlegen; zum Bau der Hausanschlussleitung ausbauen. Muffenstopfen bleibt Eigentum des AN.
Farbe: blau
Menge: 3,000 St

#### Abschnitt 3.5 Kleinbaugruben

*Hinweis: Vorbemerkung Kleinbaugruben*
Vorbemerkung Kleinbaugruben

Kleinbaugruben sind zur Reparatur der Anschlusspunkte von Hausanschlussleitungen an den Hauptkanal und zum Neubau von Schächten innerhalb vorhandener Kanalleitungen auszuheben.

**3.5.10 Boden, Aushub bis 2,5 m, Bodenkl. 3 bis 5**
Boden der Kleinbaugruben profilgerecht ausheben,
Grabensohle nach Angabe des AG und nach DIN EN 1610
abgleichen (ohne besondere Vergütung), Verbau wird gesondert vergütet,
Boden laden und zu einer zugelassenen Deponie transportieren. Die Gebühren der Entsorgung sind vom AN zu übernehmen.
Der Nachweis der geordneten Entsorgung ist unmittelbar zu erbringen.
Aushubtiefe bis ca. 2,5 m,
Sohlenbreite der Gräben für DN 300 bzw. DN 400.
Baugrubenausmaße für Schächte DN 1000,
Bodenklassen 3 bis 5.

Der Aushub erfolgt in kombinierter Maschinen- und Handschachtung, da in der Trasse des vorhandenen Hausanschlusses gearbeitet werden muss.
Zusätzlicher Handaushub wird abrechnungstechnisch nicht berücksichtigt.
Menge: 70,000 m3

**3.5.20 Graben-/Baugrubenverbau, T bis 2,5 m**
Verbau für Baugruben und Gräben, nach Wahl des AN.

Verbautiefe bis 2,50 m,
Sohlenbreite zwischen den Bekleidungen im Graben bis ca. 1,5 m, in der Baugrube bis ca. 3,9 m,
Bodenklasse 3 bis 5 DIN 18300,
Verbau wieder beseitigen.
Abgerechnet wird von der vorgeschriebenen Oberkante des Verbaus bis Baugrubensohle nach DIN EN 1610.
Menge: 100,000 m2

**3.5.30 Behinderung durch vorh. Leitung**
Erschwerniszulage aufgrund der vorhandenen Abwasserleitung DN 300 oder DN 400 in der Kleinbaugrube.
Menge: 3,000 St

**3.5.40 Behinderung durch vorh. Schacht**
Erschwerniszulage aufgrund des vorhandenen Schachts DN 1000 in der Kleinbaugrube.
Menge: 2,000 St

**3.5.50 Füllmat.einbauen, Einbettung, Leitungszone**
Füllmaterial einbauen
in der Leitungszone,
für Einbettung von Rohrleitungen,
profilgerecht,
mit vom AN zu lieferndem, verdichtungsfähigen, nicht
bindigen Füllmaterial. Material muss vom
Rohrlieferanten zugelassen sein,
verdichten, Verdichtungsgrad DPr mind. 97 %.
Einbauhöhe in m: bis 0,30 über Rohroberkante.
Menge: 30,000 m3

**3.5.60 Verfüllen, Anschlussgraben**
Profilgerechtes Verfüllen von Anschlussgräben
mit vom AN zu lieferndem, verdichtungsfähigem, nicht
bindigem Füllmaterial wie Kiessand, Lava etc.,
verdichten, Verdichtungsgrad DPr in % '97.
Menge: 40,000 m3

**3.5.70 Handarbeit, Zulage**
Handarbeit
'Ausheben und Laden von Hand,
als Zulage 'zur Bodenbewegung für
Hausanschlussleitungen.
Menge: 5,000 m3

**3.5.80 Leitungskreuzung, 'L 1 - 5 m', T bis 1,50 m**
Rohrleitungskreuzung
aus verschiedenen Werkstoffen,
DN 100 - 300, Wasser- und/oder Gasversorgungsleitung,
sichern und freilegen. Einzurechnen sind alle
Erschwernisse
bei den Erd- und Verbauarbeiten, die sich durch Handschachtung und Sicherungsmaßnahmen ergeben.
Länge der Einzelabschnitte über 1 bis 5 m,
Tiefe der Leitungsachse unter Gelände bis 1,50 m.
Menge: 2,000 St

**3.5.90 Kabelkreuzung, sichern, T bis 1,50 m**
Kabelkreuzung
aus Fernmelde-, Gasversorgungs- oder
Stromleitungskabeln
erdverlegt,
in Betrieb bzw. unter Spannung,
sichern.
Länge der Einzelabschnitte in m 'bis 2,0,
Tiefe der Leitungsachse unter Gelände bis 1,50 m.
Menge: 1,000 St

**3.5.100 Schacht entfernen, DN 1000**
Schacht DN 1000 entfernen
Die Leistung umfasst:
- Vorh. Schacht DN 1000 komplett aufnehmen, aus der Baugrube entfernen und Abbruchmaterial entsorgen.
- Die Anschlussleitungen DN 400 und Seitenzuläufe DN 150 sind beim Abbruch zu erhalten.
- Abwasserhaltung für den Kanal und die Anschlussleitungen nach Wahl des AN.

Lichte Tiefe des Schachts: bis ca. 2,1 m
Schächte KM1045 und KM1040
Menge: 2,000 St

**3.5.110 Rohrleitung freilegen, Hauptkanal DN 300 B**
Rohraustausch Hauptkanal DN 300 B bzw. DN 400 B
Die Leistung umfasst:
- Vorh. Kanal im Bereich der Anschlussleitung auf einer Länge von 4 m freilegen und fachgerecht im Bereich des Anschlusses eine Länge von 2,0 m aus der Kanalleitung heraustrennen (Baugrube ausreichend groß ausheben!)
- Ausgebautes Leitungsstück entfernen
- Liefern und Verlegen eines Austauschstücks DN 300 B/DN 400 B (Abrechnung über separate Positionen)
- Abwasserhaltung für den Kanal nach Wahl des AN
- Tiefe des Kanals nach Aushub des Straßenkoffers: bis ca. 1,5 m
Menge: 12,000 m

*Hinweis: Vorbemerkung Rohrleitungspositionen*
Formstücke werden als Zulage zu den jeweiligen
Rohrpositionen abgerechnet. Dichtringe und
Gleitmittel etc. sind in den Einzelpreis einzukalkulieren.

**3.5.120 Kanal Beton, DN 300**
Abwasserkanal DIN EN 1610 aus Betonrohren DIN EN 1916 und DIN V 1201, Kreisquerschnitt ohne Fuß mit Muffe, DN 300,
Rohrverbindung mit Gleitringdichtung, Auflager aus nichtbindigem Boden, Auflagerwinkel 90 Grad, in vorh. geböschtem oder verbautem Graben;
Die Rohre sind gemäß FBS-Qualitätsstandard herzustellen.
Menge: 4,000 m

**3.5.130 Passstück DN 300, B**
Passstück DN 300 B, gemäß System der Rohrposition,
einschl. Rohrverbindung und Rohrverbindungsmittel,
als Zulage, liefern und einbauen.
Menge: 2,000 St

**3.5.140 Manschettendichtung DN 300 liefern und montieren**
Manschettendichtung DN 300 liefern und montieren.

Übergangsmanschette für Betonrohre DN 300

Hersteller / Typ:

.................................................. 'vom Bieter einzutragen'
Menge: 4,000 Stck

**3.5.150 Kanal Beton, DN 400**
Abwasserkanal DIN EN 1610 aus Betonrohren DIN EN 1916 und DIN V 1201, Kreisquerschnitt ohne Fuß mit Muffe, DN 400,
Rohrverbindung mit Gleitringdichtung, Auflager aus nichtbindigem Boden, Auflagerwinkel 90 Grad, in vorh. geböschtem oder verbautem Graben;
Die Rohre sind gemäß FBS-Qualitätsstandard herzustellen.
Menge: 2,000 m

**3.5.160 Passstück DN 400, B**
Passstück DN 400 B, gemäß System der Rohrposition,
einschl. Rohrverbindung und Rohrverbindungsmittel,
als Zulage, liefern und einbauen.
Menge: 1,000 St

**3.5.170 Manschettendichtung DN 400 liefern und montieren**
Manschettendichtung DN 400 liefern und montieren.

Übergangsmanschette für Betonrohre DN 400

Hersteller / Typ:

.................................................. 'vom Bieter einzutragen'
Menge: 2,000 Stck

**3.5.180 Sattelstutzen DN 300 - 400 B**
Sattelstutzen DN/OD 160 für Betonrohre frei Baustelle liefern und einbauen, einschl. aller Materialien. Im Einheitspreis ist der fachgerechte Anschluss mittels Kernbohrgerät (Bohrung: 200 mm) am Hauptkanal einzurechnen.
Sattelstutzen für abgehendes Rohr DN/OD 160 inkl. Muffe f. PVC-Rohr mit Steckmuffe und gelenkigem Anschlußstück.
Durchgangsrohr: Beton- oder Stahlbeton-Rohre DN 300 und DN 400
Anschluss an vorh. Kanal.

Der Stutzen ist fachgerecht zu versetzen und zu dichten. Ein Aufschlagen der Rohre ist nicht gestattet. Die Verarbeitungsvorschriften des Herstellers sind zu beachten.

Hersteller / Typ:

.................................................. 'vom Bieter einzutragen'
Menge: 3,000 St

**3.5.190 Sanierungsstutzen DN 300 - 400**
Sanierungsstutzen DN 300 - 400 bei zu überbohrenden Anschlüssen mit Übergröße,
liefern und montieren inkl. Bohrung und Bohrkernbeseitigung und Entsorgung.

Hersteller / Typ:

.................................................. 'vom Bieter einzutragen'
Menge: 3,000 St

#### Abschnitt 3.6 Abbruch RW-Kanal

**3.6.10 Schachtaufbau abbrechen**
Von vorhandenem Schacht, DN 1000, T = 1,26 m,
- Schachtabdeckung,
- Auflageringe und
- Konus
aufnehmen und entsorgen.
Einstiegsschacht aus Mauerwerk, Beton oder Betonfertigteilen.

Die Schachtabdeckung geht in das Eigentum des Auftragnehmers über.

Schächte KR1010 und KR1005.
Menge: 2,000 St

**3.6.20 Schacht abbrechen**
Vorhandenen Schacht, DN 1000, T = 1,68 m, komplett aufnehmen und entsorgen.
Einstiegsschacht aus Mauerwerk, Beton oder Betonfertigteilen,
einschließlich Schachtunterteil und Fundamentplatte, abbrechen.

Die Schachtabdeckung geht in das Eigentum des Auftragnehmers über.

Schacht KR1015.
Menge: 1,000 St

**3.6.30 Kanal DN 400 abbrechen**
Vorhandenen Kanal, DN 400 Beton, abbrechen, separieren, laden und entsorgen.
Menge: 20,000 m

**3.6.40 Verschluss unten, DN 400, im Schacht**
Verschluss des Rohrs DN 400 als temporäre Schalung für das Herstellen und Einbringen der Verdämmung einbauen und druckfest sichern.
Querschnitt vollständig schließen.

Verschließen im Schacht KR1065, T = 1,12 m.
Menge: 1,000 St

**3.6.50 Verschluss oben, DN 400**
Verschluss des Rohrs DN 400 als temporäre Schalung für das Herstellen und Einbringen der Verdämmung einbauen und druckfest sichern.
Querschnitt vollständig schließen, bis auf Entlüftungs- bzw. Verdämmleitung.

Verschließen in der Leitung.
Menge: 1,000 St

**3.6.60 Entlüftung und Verdämmleitung**
Entlüftungsleitung (mind. DN 50) und Leitung für das Beschicken mit Verdämmmaterial (mind. DN 150) in ausreichender Länge liefern und am Hochpunkt (Entlüftung) bzw. Tiefpunkt (Verdämmmat.) der Verdämmstrecke in der jeweiligen Abmauerung einbauen.
Nach Verdämmung das nicht mehr erforderliche Rohrmaterial entfernen.
Menge: 4,000 St

**3.6.70 Verdämmen DN 400**
Verdämmung der Kanalleitung DN 400 durch den Einbau eines zeitweise fließfähigen hydraulisch erhärtenden Verfüllstoffes herstellen.
Einschließlich aller Aufwendungen für Einfülltrichter, Provisorien, etc.
Menge: 90,000 m

**3.6.80 Sicherungsmaßnahmen**
*** Pauschalposition
Sicherungsmaßnahmen für Arbeiten im Bereich von vorhandenen Abwasseranlagen.
Folgende Maßnahmen sind im Bedarfsfall anzuwenden:
- Gaswarngerät einsetzen
- Sicherungsperson (ständige Sicht- und Sprechverbindung)
- Bei Einstiegtiefen > 5 m: Pers. Schutzausrüstung gegen Absturz
- Bei Arbeiten in Räumen größerer Ausdehnung Selbstretter mitführen
Menge: 1,000 psch

#### Abschnitt 3.7 Übernahme Anschlussleitungen auf neuen RW-Kanal

*Hinweis: Hinweistext Anschlussleitungen*
Anschlussleitungen:

Es gelten die Vorbemerkungen des Titels Hauptkanal.

Im unteren Abschnitt der Straße Hagefeld sind Anschlussleitungen von wegfallenden Kanälen auf neue Kanäle zu übernehmen.

Die Anschlussleitungen müssen so angelegt werden, dass sie problemlos mit einer Kamera befahren werden können.
Jeder Anschluss ist einzeln aufzumessen.

**3.7.10 Suchgraben aush., Aushub 1,75 m, B 0,6-1 m,**
Boden für Suchgraben ausheben, zur Freilegung von
Kabeln und Leitungen, ab Geländeoberfläche,
Ausführung in Kombination von Hand und mit Maschine
nach Erfordernis,
Aushub seitlich lagern, verfüllen und verdichten,
Aushubtiefe bis 1,50 m, Sohlenbreite über 0,6 bis 1,0 m
Homogenbereich A, A' gem. Bodengutachten.
Menge: 3,000 m3

**3.7.20 Bodenaushub Kanal, Boden BM-F3 bzw. Z2**
Boden der Gräben für Entwässerungskanäle
profilgerecht ausheben,
Grabensohle nach Angabe des AG und nach DIN EN 1610
abgleichen (ohne besondere Vergütung), Verbau wird gesondert vergütet,
Boden laden und zu einer zugelassenen Deponie transportieren. Die Gebühren der Entsorgung sind vom AN zu übernehmen.
Der Nachweis der geordneten Entsorgung ist unmittelbar zu erbringen.
Aushubtiefe bis ca. 3,5 m,
Sohlenbreite der Gräben über 0,6 bis 1,2 m,
Bodenklasse 3-5 gem. Bodengutachten.

Einstufung BM-F3/BG-F3 gemäß EBV
bzw. Z2 gemäß LAGA.
Abfallschlüssel 17 03 04.

Der Aushub erfolgt in kombinierter Maschinen- und Handschachtung, da in der Trasse des vorhandenen Hausanschlusses gearbeitet werden muss. Zusätzlicher Handaushub wird abrechnungstechnisch nicht berücksichtigt.
Menge: 40,000 m3

**3.7.30 Füllmat.einbauen, Einbettung, Leitungszone**
Füllmaterial einbauen in der Leitungszone,
für Einbettung von Rohrleitungen, profilgerecht,
mit vom AN zu lieferndem, verdichtungsfähigen, nicht bindigen Füllmaterial.
Material muss vom Rohrlieferanten zugelassen sein, verdichten, Verdichtungsgrad DPr mind. 97 %.
Einbauhöhe in m: bis 0,15 über Rohroberkante.
Menge: 20,000 m3

**3.7.40 Verfüllen Anschlussgraben**
Verfüllen von Anschlussgraben,
profilgerecht,
mit vom AN zu lieferndem, verdichtungsfähigem, nicht bindigem Füllmaterial wie Kiessand, Lava etc., verdichten, Verdichtungsgrad DPr in %: 97.
Menge: 30,000 m3

**3.7.50 Handarbeit, Zulage**
Handarbeit
Ausheben und Laden von Hand,
hier auch maschinenunterstützte Handschachtung,
als Zulage zur Bodenbewegung für Hausanschlussleitungen.
Menge: 3,000 m3

**3.7.60 Leitungskreuzung, L 1 - 5 m, T bis 1,50 m**
Rohrleitungskreuzung
aus verschiedenen Werkstoffen,
DN 100 bis 300, Wasser- und/oder Gasversorgungsleitung,
sichern und freilegen. Einzurechnen sind alle
Erschwernisse bei den Erd- und Verbauarbeiten, die sich durch Handschachtung und Sicherungsmaßnahmen ergeben.
Länge der Einzelabschnitte über 1 bis 5 m,
Tiefe der Leitungsachse unter Gelände bis 1,50 m.
Menge: 4,000 St

**3.7.70 Kabelkreuzung, sichern, T bis 1,50 m**
Kabelkreuzung
aus Fernmelde-, Gasversorgungs- oder
Stromleitungskabeln erdverlegt,
in Betrieb bzw. unter Spannung,
sichern.
Länge der Einzelabschnitte in m 'bis 2,0,
Tiefe der Leitungsachse unter Gelände bis 1,50 m.

Kabelbündel bis 3 Stck zählen als 1 Kabel.
Menge: 9,000 St

**3.7.80 Grabenverbau, T bis 2,5 m**
Verbau für Gräben,
Verbau nach Wahl des AN, für Einzel- oder Stufengraben,
Verbautiefe bis 2,5 m,
Sohlenbreite zwischen den Bekleidungen 0,80 - 1,10 m,
Bodenklassen 3-6, gem. Bodengutachten.
Verbau wieder beseitigen.
Abgerechnet wird von der vorgeschriebenen Oberkante des
Verbaus bis Baugrubensohle nach DIN  EN 1610.
Menge: 50,000 m2

**3.7.90 Kanal RW, DN/OD 160 PVC, SN 12, T bis 2,5 m**
Kanalrohr, Abwasser, PVC-Rohr mit Steckmuffe nach DIN 1852, liefern und fachgerecht nach DIN EN 1610 verlegen;
max. 3,0 m-Längen,
Nennringsteifigkeit SN 12,
da = 160 x 5,8 mm

Farbe: blau

Hersteller:
'
..................................................'
Typ: '..................................................' (vom Bieter einzutragen)

Auflager aus nichtbindigem Boden, Auflagerwinkel 120°,
in vorh. geböschtem oder verbautem Graben.

Ausführung an mehreren Stellen im Baufeld.
Menge: 30,000 m

**3.7.100 Passstück, Zulage**
Passstück als Zulage,
DN/OD 160.
Farbe: blau
Ein Passstück je Anschlussleitung.
Menge: 10,000 St

**3.7.110 Bogen, Zulage, 15°, 30°, DN/OD 160**
Bogen aus PVC als Zulage, verschiedene Abwicklungen (15° bis 30°), DN/OD 160, einschl. Rohrverbindung und Rohrverbindungsmittel, gemäß System Vorposition.
Farbe: blau

Zu jedem Bogen ist ein Rohrstück als Passstück, Länge nach Erfordernis zu liefern und einzubauen.
Dies ist in den EP einzurechnen.
Menge: 30,000 St

**3.7.120 Formstück Abzweiger Zulage**
Abzweig, Ausführung Einfachabzweig aus PVC, 45°, als Zulage für Durchgangsrohr, DN/OD 160, Abzweigrohr DN/OD 160, einschl. Rohrverbindung und Rohrverbindungsmittel gemäß System Vorposition.
Farbe: blau
Menge: 1,000 St

**3.7.130 Übergangsstück PVC-Muffe/PP-Rohr DN/OD 160**
Übergangsstück für PP-Muffe, DN/OD 160, auf System der Vorpositionen (PVC), einschl. Rohrverbindung und Rohrverbindungsmittel, liefern und verlegen.
Menge: 5,000 St

**3.7.140 Übergangsstück Stz-Muffe/PVC-Rohr DN/OD 160**
Übergangsstück für Stz-Muffe DN 150, auf System der Vorpositionen (PVC) DN/OD 160, einschl. Rohrverbindung und Rohrverbindungsmittel, liefern und verlegen.
Menge: 5,000 St

**3.7.150 Erschwerniszulage**
Erschwerniszulage zur Erneuerung des Hausanschlusses bei laufendem Kanalbetrieb.
Gilt für wasserführende Hausanschlussleitungen.

In die Position ist einzurechnen:

- Herstellung eines Pumpensumpfes und Überpumpen des anfallenden Wassers, einschl. Pumpe und Leitung
- Ausführung der Arbeiten bei laufendem Kanalbetrieb
- Überprüfen des verbleibenden Anschlussstückes mittels Kanallampe auf augenscheinliche Schäden
- Anschluss der Leitungen an vorhandene Hausanschlussleitung an der Grundstücksgrenze.
Menge: 10,000 St

#### Abschnitt 3.8 Hausanschlüsse, Austausch

*Hinweis: Hinweistext Austausch Hausanschlüsse*
Austausch Hausanschlüsse:

Gem. Pos. 2.1 ist im Vorfeld der Baumaßnahme eine Kanalinspektion aller Hausanschlussleitungen durchzuführen. Erst nach erfolgter bautechnischer Zustandsbewertung durch das betreuende Ingenieurbüro kann eine Aussage getroffen werden, ob Hausanschlussleitungen sanierungsbedürftig oder ggf. zu erneuern sind. Die folgenden Positionen zum Titel 3.8 sind daher als Bedarfspositionen einzukalkulieren.
Die Hausanschlüsse sind nicht Eigentum der Stadt Schleiden, sodass eine Sanierung der Hausanschlüsse nicht Bestandteil der Leistung der Stadt Schleiden ist. Eine Beauftragung an die Firma ist nur nach Absprache mit den Eigentümern durch diese möglich.

Es gelten die Vorbemerkungen des Titels Hauptkanal.

Die Hausanschlüsse müssen so angelegt werden, dass sie problemlos mit einer Kamera befahren werden können.
Jeder Anschluss ist einzeln aufzumessen.

**3.8.10 Einmessskizzen, Dokumentation**
*** Bedarfsposition mit GB
Lage- und höhenmäßiges Einmessen auf rekonstruierbare
Bezugspunkte (Schachtdeckel, Grenzpunkte,
Gebäudeecken), sowie Fotografieren jedes Stutzens bzw.
jeder Hausanschlussleitung zur Erstellung von
Bestandsplänen, einschl. Dokumentation und Übergabe der
Feldbücher an die Bauleitung.
Die Rohrsohle am Hausanschluss-Ende muss als NN-Höhe
angegeben werden.
Die Fotografien sind mit digitaler Kamera, Format gem.
Angabe der Bauleitung, anzufertigen und auf geeigneten
Datenträgern zur Verfügung zu stellen.
Ohne Vorlage dieser geforderten Unterlagen werden nur
maximal 50% der in Rechnung gestellten
Leistungspositionen je Hausanschluss vergütet.
Die von der Bauleitung ausgehändigten Formblätter sind
zwingend zu verwenden.
Menge: 42,000 St

**3.8.20 Suchgraben aush., Aushub 1,75 m, B 0,6-1 m,**
*** Bedarfsposition mit GB
Boden für Suchgraben ausheben, zur Freilegung von
Kabeln und Leitungen, ab Geländeoberfläche,
Ausführung in Kombination von Hand und mit Maschine
nach Erfordernis,
Aushub seitlich lagern, verfüllen und verdichten,
Aushubtiefe bis 1,50 m, Sohlenbreite über 0,6 bis 1,0 m
Homogenbereich A, A' gem. Bodengutachten.
Menge: 13,000 m3

**3.8.30 Bodenaushub Kanal, Boden BM-F3 bzw. Z2**
*** Bedarfsposition mit GB
Boden der Gräben für Entwässerungskanäle
profilgerecht ausheben,
Grabensohle nach Angabe des AG und nach DIN EN 1610
abgleichen (ohne besondere Vergütung), Verbau wird gesondert vergütet,
Boden laden und zu einer zugelassenen Deponie transportieren. Die Gebühren der Entsorgung sind vom AN zu übernehmen.
Der Nachweis der geordneten Entsorgung ist unmittelbar zu erbringen.
Aushubtiefe bis ca. 3,5 m,
Sohlenbreite der Gräben über 0,6 bis 1,2 m,
Bodenklasse 3-5 gem. Bodengutachten.

Einstufung BM-F3/BG-F3 gemäß EBV
bzw. Z2 gemäß LAGA.
Abfallschlüssel 17 03 04.

Der Aushub erfolgt in kombinierter Maschinen- und Handschachtung, da in der Trasse des vorhandenen Hausanschlusses gearbeitet werden muss. Zusätzlicher Handaushub wird abrechnungstechnisch nicht berücksichtigt.
Menge: 280,000 m3

**3.8.40 Füllmat.einbauen, Einbettung, Leitungszone**
*** Bedarfsposition mit GB
Füllmaterial einbauen in der Leitungszone,
für Einbettung von Rohrleitungen, profilgerecht,
mit vom AN zu lieferndem, verdichtungsfähigen, nicht bindigen Füllmaterial.
Material muss vom Rohrlieferanten zugelassen sein, verdichten, Verdichtungsgrad DPr mind. 97 %.
Einbauhöhe in m: bis 0,15 über Rohroberkante.
Menge: 120,000 m3

**3.8.50 Verfüllen Anschlussgraben**
*** Bedarfsposition mit GB
Verfüllen von Anschlussgraben,
profilgerecht,
mit vom AN zu lieferndem, verdichtungsfähigem, nicht bindigem Füllmaterial wie Kiessand, Lava etc., verdichten, Verdichtungsgrad DPr in %: 97.
Menge: 170,000 m3

**3.8.60 Handarbeit, Zulage**
*** Bedarfsposition mit GB
Handarbeit
Ausheben und Laden von Hand,
hier auch maschinenunterstützte Handschachtung,
als Zulage zur Bodenbewegung für Hausanschlussleitungen.
Menge: 9,000 m3

**3.8.70 Leitungskreuzung, L 1 - 5 m, T bis 1,50 m**
*** Bedarfsposition mit GB
Rohrleitungskreuzung
aus verschiedenen Werkstoffen,
DN 100 bis 300, Wasser- und/oder Gasversorgungsleitung,
sichern und freilegen. Einzurechnen sind alle
Erschwernisse bei den Erd- und Verbauarbeiten, die sich durch Handschachtung und Sicherungsmaßnahmen ergeben.
Länge der Einzelabschnitte über 1 bis 5 m,
Tiefe der Leitungsachse unter Gelände bis 1,50 m.
Menge: 42,000 St

**3.8.80 Kabelkreuzung, sichern, T bis 1,50 m**
*** Bedarfsposition mit GB
Kabelkreuzung
aus Fernmelde-, Gasversorgungs- oder
Stromleitungskabeln erdverlegt,
in Betrieb bzw. unter Spannung,
sichern.
Länge der Einzelabschnitte in m 'bis 2,0,
Tiefe der Leitungsachse unter Gelände bis 1,50 m.

Kabelbündel bis 3 Stck zählen als 1 Kabel.
Menge: 84,000 St

**3.8.90 Grabenverbau, T bis 2,5 m**
*** Bedarfsposition mit GB
Verbau für Gräben,
Verbau nach Wahl des AN, für Einzel- oder Stufengraben,
Verbautiefe bis 2,5 m,
Sohlenbreite zwischen den Bekleidungen 0,80 - 1,10 m,
Bodenklassen 3-6, gem. Bodengutachten.
Verbau wieder beseitigen.
Abgerechnet wird von der vorgeschriebenen Oberkante des
Verbaus bis Baugrubensohle nach DIN  EN 1610.
Menge: 630,000 m2

**3.8.100 Sattelstutzen DN 300 - 400 B**
*** Bedarfsposition mit GB
Sattelstutzen DN/OD 160 für Betonrohre frei Baustelle liefern und einbauen, einschl. aller Materialien. Im Einheitspreis ist der fachgerechte Anschluss mittels Kernbohrgerät (Bohrung: 200 mm) am Hauptkanal einzurechnen.
Sattelstutzen für abgehendes Rohr DN/OD 160 inkl. Muffe f. PVC-Rohr mit Steckmuffe und gelenkigem Anschlußstück.
Durchgangsrohr: Beton- oder Stahlbeton-Rohre DN 300 und DN 400
Anschluss an vorh. Kanal.

Der Stutzen ist fachgerecht zu versetzen und zu dichten. Ein Aufschlagen der Rohre ist nicht gestattet. Die Verarbeitungsvorschriften des Herstellers sind zu beachten.

Hersteller / Typ:

.................................................. 'vom Bieter einzutragen'
Menge: 21,000 St

**3.8.110 Sanierungsstutzen DN 300 - 400**
*** Bedarfsposition mit GB
Sanierungsstutzen DN 300 - 400 bei zu überbohrenden Anschlüssen mit Übergröße,
liefern und montieren, inkl. Bohrung und Bohrkernbeseitigung und Entsorgung.

Einsatz des Sanierungsstutzens nur, wenn der Schaden im Hauptrohr zu groß ist, um mit dem normalen Anbohrstutzen zu arbeiten!

Sanierungsstutzen: Funke oder gleichwertig.

Hersteller / Typ: '..................................................' vom Bieter einzutragen
Menge: 21,000 St

**3.8.120 Kanal SW, DN/OD 160 PVC, SN 12, T bis 2,5 m**
*** Bedarfsposition mit GB
Kanalrohr, Abwasser, PVC-Rohr mit Steckmuffe nach DIN 1852, liefern und fachgerecht nach DIN EN 1610 verlegen;
max. 3,0 m-Längen,
Nennringsteifigkeit SN 12,
da = 160 x 5,8 mm

Farbe: braun

Hersteller:
'
..................................................'
Typ: '..................................................' (vom Bieter einzutragen)

Auflager aus nichtbindigem Boden, Auflagerwinkel 120°,
in vorh. geböschtem oder verbautem Graben.

Ausführung an mehreren Stellen im Baufeld.
Menge: 260,000 m

**3.8.130 Passstück, Zulage**
*** Bedarfsposition mit GB
Passstück als Zulage,
DN/OD 160.
Farbe: braun
Ein Passstück je Anschlussleitung.
Menge: 42,000 St

**3.8.140 Bogen, Zulage, 15°, 30°, DN/OD 160**
*** Bedarfsposition mit GB
Bogen aus PVC als Zulage, verschiedene Abwicklungen (15° bis 30°), DN/OD 160, einschl. Rohrverbindung und Rohrverbindungsmittel, gemäß System Vorposition.
Farbe: braun

Zu jedem Bogen ist ein Rohrstück als Passstück, Länge nach Erfordernis zu liefern und einzubauen.
Dies ist in den EP einzurechnen.
Menge: 130,000 St

**3.8.150 Muffenstopfen, DN/OD 160 PVC**
*** Bedarfsposition mit GB
Muffenstopfen DN/OD 160 zum Verschließen von Rohren DN/OD 160 PVC bei Arbeitsende bzw. beim Druckprüfen, gemäß System der Vorpositionen.
Liefern und am Abzweig des Hauptrohres verlegen; zum Bau der Hausanschlussleitung ausbauen. Muffenstopfen bleibt Eigentum des AN.
Farbe: braun
Menge: 42,000 St

*Hinweis: Hinweistext Hausanschlüsse*
Anbohrung für neue Hausanschlüsse:

Für die Anschlussleitungen, die außerhalb der Kanalerneuerungsstrecke liegen, gilt:
Der Anschlusspunkt für die neue Hausanschlussleitung am Kanal ist am alten Anschlusspunkt vorzusehen, indem der alte Stutzen entfernt, die Öffnung im Kanal dann überbohrt und mit dem neuen Sattelstutzen ausgestattet wird.

Der erforderliche Aufwand zum zerstörungsfreien Entfernen des alten Anschlussstutzens ist einzurechnen.

**3.8.160 Freilegen der HA-Leitung**
*** Bedarfsposition mit GB
Von den zu erneuernden Hausanschlussleitungen ist der Anfangspunkt (am Kanal) bekannt.

Der genaue Verlauf zwischen dem Anfangspunkt und dem Endpunkt auf dem Grundstück sowie die genaue Höhenlage der HA-Leitung sind nicht bekannt.

Die Anschlussleitungen sind bis zur Grundstücksgrenze freizulegen.

Einzurechnen ist das abschnittsweise Arbeiten je Hausanschluss, das aufgrund evtl. vorhandener Bögen und Abzweiger unumgänglich ist.

Die Abrechnung des Aushubs erfolgt über die entsprechende Position.
Menge: 260,000 m

**3.8.170 Rohre DN 150 aufnehmen u. abfahren**
*** Bedarfsposition mit GB
Hausanschlussrohre bis DN 150, versch. Materialien,
aufnehmen, laden und abfahren. Die Gebühren der
Entsorgung sind vom AN zu übernehmen. Der Nachweis der
geordneten Entsorgung ist unmittelbar zu erbringen.

Ausführung an mehreren Stellen im Baugebiet.
Menge: 260,000 m

**3.8.180 Stutzen DN 150 aufnehmen u. abfahren**
*** Bedarfsposition mit GB
Vorhandener Stutzen DN 150, versch. Materialien,
ohne Zerstörung des Hauptkanals vorsichtig vom Hauptkanal lösen,
aufnehmen, laden und abfahren. Die Gebühren der
Entsorgung sind vom AN zu übernehmen. Der Nachweis der
geordneten Entsorgung ist unmittelbar zu erbringen.

Ausführung an mehreren Stellen im Baugebiet.
Menge: 42,000 St

**3.8.190 Übergangsstück Stz-Rohr/PVC-U-Muffe DN/OD 160**
*** Bedarfsposition mit GB
Übergangsstück für Stz-Rohr DN 150, auf System der Vorpositionen (PVC-U) DN/OD 160, mit Steckmuffe, einschl. Rohrverbindung und Rohrverbindungsmittel, liefern und verlegen.
Menge: 28,000 St

**3.8.200 Überschiebmuffe PVC/PVC-U-Muffe DN/OD 160**
*** Bedarfsposition mit GB
Überschiebmuffe für PVC-Rohr DN/OD 160, auf System der Vorpositionen (PVC-U), einschl. Rohrverbindung und Rohrverbindungsmittel, liefern und verlegen.
Menge: 14,000 St

**3.8.210 Erschwerniszulage**
*** Bedarfsposition mit GB
Erschwerniszulage zur Erneuerung des Hausanschlusses bei laufendem Kanalbetrieb.
Gilt für MW-Anschlussleitungen.

In die Position ist einzurechnen:
- Herstellung eines Pumpensumpfes und Überpumpen des anfallenden Mischwassers, einschl. Pumpe und Leitung
- Ausführung der Arbeiten bei laufendem Kanalbetrieb
- Überprüfen des verbleibenden Anschlussstückes mittels Kanallampe auf augenscheinliche Schäden
- Anschluss der Leitung an vorhandene Hausanschlussleitung an der Grundstücksgrenze.
Menge: 42,000 St

**3.8.220 Garten- und Einfriedungsmauer aus Mauerwerk/Beton unterminieren**
*** Bedarfsposition mit GB
Die neu zu legenden Leitungen werden grundsätzlich bis zur Grundstücksgrenze gelegt.
Bildet eine Garten- oder Einfriedungsmauer aus Mauerwerk/Beton die Grenze, so ist diese mit dem Hausanschluss DN/OD 160 zu unterkreuzen, ohne sie zu beschädigen.

In den Einheitspreis einzurechnen:
- Alle erforderlichen Erdarbeiten, inkl. Verfüllung
- Abfuhr sämtlicher Überschussmassen zur Deponie
- Ummantelung des Rohres unterhalb der Mauerbreite mit
Beton C 12/15
- alle Nebenarbeiten.
Menge: 10,000 St

**3.8.230 Zaunanlage unterminieren**
*** Bedarfsposition mit GB
Die neu zu legenden Hausanschlüsse werden grundsätzlich bis zur Grundstücksgrenze gelegt.
Bildet eine Zaunanlage die Grenze, so ist diese mit dem Hausanschluss DN/OD 160 zu unterkreuzen, ohne sie zu beschädigen.

In den Einheitspreis einzurechnen:
- Alle erforderlichen Erdarbeiten, inkl. Verfüllung
- Abfuhr sämtlicher Überschussmassen zur Deponie
- alle Nebenarbeiten
Menge: 10,000 St

**3.8.240 Hecke unterminieren**
*** Bedarfsposition mit GB
Die neu zu legenden Hausanschlüsse werden grundsätzlich bis zur Grundstücksgrenze gelegt.
Bildet eine Heckenanlage die Grenze, so ist diese mit dem Hausanschluss DN/OD 160 zu unterkreuzen, ohne sie zu beschädigen.

In den Einheitspreis einzurechnen:
- Alle erforderlichen Erdarbeiten, inkl. Verfüllung
- Abfuhr sämtlicher Überschussmassen zur Deponie
- alle Nebenarbeiten
Menge: 10,000 St

### Titel 4 Straßenbau

#### Abschnitt 4.1 Baustelleneinrichtung

**4.1.10 Baustelle einr., vorh., räumen**
*** Pauschalposition
Einrichtung der Baustelle mit allen für den Betrieb
notwendigen Anlagen, Vorhalten, Unterhalten und Räumen
dieser Einrichtung. Es ist u. a. einzurechnen:
A: Herrichten und Unterhalten der Lagerplätze, deren
Zu- und Abfahrwege sowie der Gehwege von den Baubüros,
Bauwagen u. dgl. zu den öffentlichen Verkehrsflächen
einschl. der Treppen, Leitergänge, Stege,
Sicherheitsgeländer u. dgl. im gesamten
Baustellenbereich.

B: Herstellen und Unterhalten der Versorgungs- und
Entsorgungsanschlüsse.

C: Herstellen einer evtl. benötigten Beschilderung, der
Absperrung und deren Beleuchtung sowie das durch den
Baufortschritt evtl. bedingte Umsetzen derselben.
Beschaffen, Unterhalten, Umbauen und Beleuchten der
durch die Baustelle erforderlich werdenden
Umleitungsanlage für Fahrzeug- und/ oder
Fußgängerverkehr sowie deren Beseitigung bei Beendigung
der Umleitungsmaßnahme.

D: Kosten für Aufwendungen, die sich
1. aus den Richtlinien für die Anlage von Straßen,
Teil: Landschaftsgestaltung, Abschnitt 4: Schutz von
Bäumen und Sträuchern im Bereich von Baustellen -
RAS-LG 4 -, Ausgabe 1986,
2. aus der DIN 18920 - Schutz von Bäumen,
Pflanzbeständen und Vegetationsflächen - und
3. aus den Richtlinienzum Schutz von Bäumen ... bei
Baumaßnahmen (RSBB 2023) bei der Baumaßnahme ergeben.

E: Herstellen und Beseitigen aller nötigen Baustraßen,
Ausführung nach Wahl des AN.

F: Aufstellen, Beseitigen und Umsetzen, je nach
Baufortschritt, eines Baubüros einschl. Ausstattung,
sowie der erforderlichen sanitären Einrichtungen.

Die Vergütung erfolgt prozentual anteilig nach
Baufortschritt.
Menge: 1,000 psch

**4.1.20 Beweissicherung Hagefeld u. a.**
*** Pauschalposition
Unmittelbar vor Durchführung der Baumaßnahmen hat der AN eine Beweissicherung im Bereich der geplanten Ausführungsfläche und der Zuwegung durchzuführen und ein digitale Dokumentation anzufertigen.

Die im Einflussbereich der Baumaßnahme vorhandenen Seitenflächen, Verkehrsflächen, Einfriedungen, Bauwerke sind im Zuge einer Beweissicherung auf Schäden zu untersuchen und dies mit einer Fotodokumentation zu dokumentieren.

Nicht erfasste Objekte werden als ordnungsgemäß angenommen und sind bei Beschädigung auf Kosten des AN in einen ordnungsgemäßen Zustand zu versetzen.

Die Dokumentation ist vor Baubeginn, 1-fach (digital) auszuhändigen.
Menge: 1,000 psch

**4.1.30 Vermessungsarbeiten**
*** Pauschalposition
Pauschalvergütung für die eigenverantwortliche
Vermessung während der gesamten Bauzeit.

Die Koordinaten und Straßenachspunkte werden vom AG zur Verfügung gestellt.
Im Pauschalpreis enthalten ist die Absteckung der relevanten Punkte und deren Sicherung, einschl. Durchführung aller erforderlichen Vermessungsarbeiten (Lage- und Höhenvermessung).

Gesamtlänge der Trasse
ca. 740 m.

Ausführendes Vermessungsbüro: '..................................................'..................................................
(vom Bieter einzutragen)

Die Bezahlung erfolgt nach Baufortschritt.
Menge: 1,000 psch

**4.1.40 Digitale Bestandsaufnahme der Straße**
*** Pauschalposition
Digitale Bestandsaufnahme der Straße in Lage und Höhe.

Aufnahme aller topografischen Punkte, die die verschiedenen Oberflächen beschreiben, sowie an der Baufeldumrandung in Lage und Höhe nach Fertigstellung der Asphalt- und Pflasterarbeiten.

Übergabe der Vermessungsergebnisse in digitaler Form an das Ing-Büro zur Aufnahme in das Bestandskataster nach Abschluss aller Arbeiten.

Die Vergütung erfolgt gem. Baufortschritt bis max. 60 % der Gesamtsumme. die restl. 40 % erst nach Übergabe der Daten.
Menge: 1,000 psch

**4.1.50 Grenzsteine freimachen und sichern**
Grenzsteine freimachen und durch Holzpflöcke mit weißem
Kopf während der Bauarbeiten sichern.
Holzpflock DN 10 cm; Länge 80 cm.
Die Holzpflöcke bleiben nach Abschluss der Bauarbeiten
Eigentum des AN. Falls die Grenzsteine trotz der
Sicherung entfernt werden, sind diese auf Kosten des AN
durch einen öffentlich bestellten Vermesser oder das
Vermessungs- und Katasteramt wieder herzustellen.
Menge: 20,000 St

**4.1.60 Höhenfestpunkte herstellen**
Fixpunkte als Bodenbolzen, in Abstimmung mit der
Bauleitung entlang der Baustelle in einem
Betonfundament 30/30/80 cm herstellen und auf einen
amtlichen Höhenfestpunkt einmessen. Der Bauleitung ist
eine Kopie des Feldbuches auszuhändigen.

Das Besorgen der offiziellen Höhen der Anschlusspunkte beim Katasteramt ist einzurechnen.

Nach Fertigstellung der Baustelle und Durchführung des
Bestands-Nivellements sind die kompletten Anlagen
rückstandsfrei zu beseitigen. Leistung einschl. aller
Erdarbeiten.
Menge: 2,000 St

**4.1.70 Schutzzaun, 2 m, einrichten, räumen**
*** Pauschalposition
Schutzzaun, versetzbar, aus Einzelelementen mit
verzinktem Stahlrohrrahmen und Vergitterung, mit
Standfüßen, Zaunoberkante über Oberfläche Gelände 2,0 m, einrichten und räumen.
Schutzzaun während der gesamten Bauzeit vorhalten.
Zaunlänge nach Erfordernis des AN.
Bauzaun gemäß Baufortschritt und Bedarf mehrmals versetzen.
Der Zaun dient dazu, den jeweils offenen Bauabschnitt abzusichern.
Menge: 1,000 psch

#### Abschnitt 4.2 Einbauten schützen

**4.2.10 Armaturenkappe aufnehmen und lagern**
Vorhandene genutzte Armaturenkappe für
Gas- und Wasserschieber, in Einfassungen aller Art,
einschließlich Trageplatte lösen, aufnehmen und im
Baustellenbereich lagern.
Das Gestänge während der gesamten Bauzeit vor Beschädigung schützen.
Menge: 15,000 St

**4.2.20 Hydrant/großer Gasschieber**
Vorhandene genutzte Armaturenkappe für
Hydranten/großer Gasschieber, in Einfassungen aller Art,
einschließlich Trageplatte lösen, aufnehmen und im
Baustellenbereich lagern.
Das Gestänge während der gesamten Bauzeit vor Beschädigung schützen.
Menge: 10,000 St

**4.2.30 Pfosten mit oder ohne Schild (einpfostig) aufnehmen**
Pfosten mit oder ohne Schilder (einpfostig) aller Art
während der gesamten Bauzeit schützen.
Menge: 12,000 St

**4.2.40 Beleuchtungsmast**
Beleuchtungsmast während der gesamten Bauzeit schützen.
Menge: 12,000 St

**4.2.50 Stromkasten**
Vorhandenen Stromkasten während der gesamten Bauzeit vor Beschädigung schützen.
Menge: 5,000 St

**4.2.60 Einfriedung/Mäuerchen schützen**
Einfriedung/Mäuerchen während der gesamten Bauzeit schützen.
Menge: 110,000 m

**4.2.70 Hecke schützen**
Hecke während der gesamten Bauzeit schützen.
Menge: 110,000 m

**4.2.80 Zaun schützen**
Holzzaun/Maschendrahtzaun/Stabgitterzaun während der gesamten Bauzeit schützen.
Menge: 190,000 m

**4.2.90 Gebäudewand schützen**
Gebäudewand während der gesamten Bauzeit schützen.
Menge: 20,000 m

**4.2.100 Stammschutz, Schutz des Wurzelbereichs**
Stammschutz durch 40 mm dicken Holzbohlenmantel, einschl. Polsterung durch Drainageschlauch DN 150 gegen den Baum und
Schutz des Wurzelbereichs durch weiträumig aufgestellten Bauzaun
herstellen und beseitigen.
Menge: 5,000 St

**4.2.110 Bord und Rinne schützen**
Höttenstraße: Vorhandene Bord- und Rinnsteine während der gesamten Bauzeit schützen.
Die vorhandenen Bord- und Rinnsteine bleiben beim Straßenvollausbau erhalten.
Menge: 150,000 m

#### Abschnitt 4.3 Verkehrsflächenaufbruch/Erdarbeiten

**4.3.10 Asphaltoberbau bis 18 cm senkrecht auftrennen**
Bitumenhaltiger Asphaltoberbau senkrecht in voller Aufbruchtiefe schneiden/fräsen/stemmen. Die Dicke der zu bearbeitenden Asphaltschicht ist bis 18 cm.
Anfallende Stoffe laden und mit dem Aufbruch abfahren.
In der Straße.
Menge: 80,000 m

**4.3.20 Oberbau bis 27 cm Gesamtdicke senkrecht auftrennen**
Oberbau aus Beton senkrecht in voller Aufbruchtiefe schneiden/fräsen/stemmen. Die Dicke der zu bearbeitenden Betonschicht ist bis 23 cm.
Die Betonschicht liegt unter der Asphaltdeckschicht.
Anfallende Stoffe laden und mit dem Aufbruch abfahren.
In der Straße.
Menge: 33,000 m

**4.3.30 Asphaltoberbau bis 13 cm senkrecht auftrennen**
Bitumenhaltiger Asphaltoberbau senkrecht in voller Aufbruchtiefe schneiden/fräsen/stemmen. Die Dicke der zu bearbeitenden Asphaltschicht ist bis 13 cm.
Anfallende Stoffe laden und mit dem Aufbruch abfahren.
In Nebenanlagen.
Menge: 110,000 m

**4.3.40 Bit. Befestigung bis 18 cm, aufbrechen, laden und entsorgen**
Aufbrechen des bitumenhaltigen Asphaltbau.
Die Dicke der Asphaltschicht beträgt bis 18 cm.
Die Ausführung ist
erschütterungsarm gemäß DIN 4150.staubarm und lärmarm
(Lärmpegel max. 80 dB(A)) durchzuführen. Der
aufgenommene Stoffe ist zur Wiederaufbereitung /
Entsorgung zu sortieren, sammeln. Die Aufbruchschollen
sind zu zerkleinern (max. Kantenlänge bis 60 cm).
Material auf einen LKW des Auftragnehmers laden. Das
Asphaltmaterial ist schadstoffrei oder
schadstoffbelastet, aber nicht gefährlich.
Abfallschlüssel 17 03 02.
Verwertungsklasse A gemäß RuVA.
In der Straße.
Menge: 4100,000 m2

**4.3.50 Betonbefestigung bis 23 cm, aufbrechen, laden und entsorgen**
Aufbrechen des Betonoberbaus unter der Asphaltdeckschicht.
Die Dicke der Betonschicht beträgt bis 23 cm.
Die Ausführung ist
erschütterungsarm gemäß DIN 4150.staubarm und lärmarm
(Lärmpegel max. 80 dB(A)) durchzuführen. Der
aufgenommene Stoffe ist zur Wiederaufbereitung /
Entsorgung zu sortieren, sammeln. Die Aufbruchschollen
sind zu zerkleinern (max. Kantenlänge bis 60 cm).
Material auf einen LKW des Auftragnehmers laden und entsorgen.
In der Straße.
Menge: 200,000 m2

**4.3.60 Bit. Befestigung bis 13 cm, aufbrechen, laden und entsorgen**
Aufbrechen des bitumenhaltigen Asphaltbau.
Die Dicke der Asphaltschicht beträgt bis 13 cm.
Die Ausführung ist
erschütterungsarm gemäß DIN 4150.staubarm und lärmarm
(Lärmpegel max. 80 dB(A)) durchzuführen. Der
aufgenommene Stoffe ist zur Wiederaufbereitung /
Entsorgung zu sortieren, sammeln. Die Aufbruchschollen
sind zu zerkleinern (max. Kantenlänge bis 60 cm).
Material auf einen LKW des Auftragnehmers laden. Das
Asphaltmaterial ist schadstoffrei oder
schadstoffbelastet, aber nicht gefährlich.
Abfallschlüssel 17 03 02.
Verwertungsklasse A gemäß RuVA.
In Nebenanlagen.
Menge: 1300,000 m2

**4.3.70 Bordstein auf Beton aufnehmen und entsorgen**
Bordstein aller Art, einschl. Bettung in Beton gesetzt,
mit einseitiger Rückenstütze, aufnehmen, laden, abfahren und
verwerten bzw. beseitigen.
Menge: 1300,000 m

**4.3.80 Kantenstein aufnehmen und entsorgen**
Kantenstein aller Art, einschl. Bettung in Beton gesetzt,
aufnehmen. Kantensteine laden, abfahren
und verwerten bzw. zu beseitigen.
Menge: 1000,000 m

**4.3.90 1-zeiliger Pflasterstreifen, einschl. Bettung aufnehmen und entsorgen**
1-zeiliger Pflasterstreifen aus Rinnenpflastersteinen 16/16/14,
24/16/14 oder gleichwertiger Art, einschl. Bettung in
Beton gesetzt, aufnehmen, laden, abfahren und
verwerten bzw. beseitigen.
Menge: 20,000 m

**4.3.100 1-Zeilige Entwässerungsrinne, einschl. Bettung aufnehmen und entsorgen**
1-Zeilige Entwässerung aus Basamentsteinen, 16/16/14,
24/16/14 oder gleichwertiger Art, einschl. Bettung in
Beton gesetzt, aufnehmen, laden, abfahren und
verwerten bzw. beseitigen.
Menge: 100,000 m

**4.3.110 2-Zeilige Entwässerungsrinne, einschl. Bettung aufnehmen und entsorgen**
2-Zeilige Entwässerung aus Basamentsteinen,
24/16/14 oder gleichwertiger Art, einschl. Bettung in
Beton gesetzt, aufnehmen, laden, abfahren und
verwerten bzw. zu beseitigen.
Menge: 900,000 m

**4.3.120 3-Zeilige Entwässerungsrinne, einschl. Bettung aufnehmen und entsorgen**
3-Zeilige Entwässerung aus Natursteinen,
16/16/14 oder gleichwertiger Art, einschl. Bettung in
Beton gesetzt, aufnehmen, laden, abfahren und
verwerten bzw. zu beseitigen.
Menge: 30,000 m

**4.3.130 Betonverbundpflaster aufnehmen und entsorgen**
Betonverbundpflaster, einschl. Bettung aller Art,
aufnehmen, laden, abfahren und
verwerten bzw. zu beseitigen.
Menge: 400,000 m2

**4.3.140 Rasengittersteine aufnehmen und entsorgen**
Rasengittersteine, einschl. Bettung aller Art,
aufnehmen, laden, abfahren und
verwerten bzw. zu beseitigen.
Menge: 500,000 m2

**4.3.150 Schotter/mineralische Befestigung aufnehmen und entsorgen**
Schotter/mineralische Befestigung (Bankett), einschl. Bettung aller Art, aufnehmen und entsorgen.
Aushubtiefe bis 0,30 m.
Kleinflächiges Arbeiten an vorhandenen Eingängen, Hofeinfahrten und Banketten.
Menge: 700,000 m2

**4.3.160 Beton schneiden**
Beton, Dicke bis 15 cm, schneiden.
Kleinflächiges Arbeiten.
Menge: 5,000 m

**4.3.170 Betonfläche aufnehmen**
Betonfläche, D = bis 15 cm, einschl. Bettung aller Art, mit und ohne Bewehrung, aufnehmen.
Beton und Bettung laden, abfahren und verwerten bzw. beseitigen.

Kleinflächiges Arbeiten an vorhandenen Eingängen und Hofeinfahrten.
Menge: 5,000 m2

*Hinweis: Vorbemerkungen Bodenaushub*
Vorbemerkungen Bodenaushub

Die Abrechnung der Bodenmengen erfolgt so, dass der Bodenaushub für den Straßenkörper bis Unterkante Frostschutzschicht (i. d. R. - 0,65 m) im Straßenbautitel abgerechnet wird.

Die Abrechnung des Bodenaushubs und der Wiederverfüllung der Kanalbau-/Straßenentwässerungsarbeiten erfolgt dann ab Unterkante Frostschutzschicht bis Grabensohle.

Die Sicherung des Erdplanums der Straße ist vom AN in
die Einheitspreise einzurechnen.

Die Rohrgräben werden abgerechnet gem. DIN-EN 1610.
Dies gilt auch für den Grabenverbau.

Der Schutz von Bäumen, Pflanzenbeständen und
Vegetationsflächen bei Baumaßnahmen entsprechend
DIN 18 920 und RSBB 2023.

Die Mengenermittlung für die Abrechnung
der Leistungen erfolgt
nach Aufmaß und Ausführungszeichnungen.
Mengen, die nach dem Längen- und/oder Flächenmaß
abzurechnen sind, werden durch horizontale Messung
ermittelt.

Für die Ausführung gelten
die Zusätzlichen Technischen Vertragsbedingungen und
Richtlinien für Erdarbeiten im Straßenbau (ZTVE-StB),
die Zusätzlichen Technischen Vertragsbedingungen und
Richtlinien für die Ausführung von Tragschichten im
Straßenbau (ZTVT-StB),
Die Zusätzlichen Technischen Vertragsbedingungen und
Richtlinien für Aufgrabungen in Verkehrsflächen
(ZTVA-StB).

In den folgenden Einzelpositionen ist unter dem Begriff
"Deponie" zu verstehen:
a)  Bei Aushub-, Schutt- und Abfallmengen eine
jeweils zugelassene Deponie.
b)  Bei aufbereitungsfähigem Material eine
genehmigte Wiederaufbereitungsanlage.
Die Zuführung zu der jeweils erforderlichen Anlage
liegt in der Verantwortung des AN. Werden bei der
Aufnahme von Boden o. ä. Schadstoffe festgestellt, ist
der AG unverzüglich zu informieren. Diese Schadstoffe
sind in Abstimmung mit dem AG einer Sondermüll-Deponie
zuzuführen und über Wiegeschein nachzuweisen.
Die entstehenden Mehrkosten werden vergütet.

In den EP einrechnen:
-  Lieferung aller Materialien
-  Gestellen und Vorhalten aller erf. Arbeitsgeräte

Für die Rohrstatik gilt ATV A 127
(Abwassertechnische Vereinigung) - Richtlinie für die
statische Berechnung von Entwässerungskanälen und
-leitungen. Die erforderlichen Angaben des AG zur
statischen Berechnung entsprechend dem Anhang 2 des
Arbeitsblattes sind beigefügt. Die Rohrstatik ist
in prüffähiger Form rechtzeitig vor der Ausführung vorzulegen.
Die Kosten für die Rohrstatik sind in die
Einheitspreise einzurechnen.

Die auszuhebenden Schichten werden im Bodengutachten den Homogenbereichen IA, IB, II, III und IV zugeordnet.
Die Homogenbereiche und Schichten werden benannt mit
Hom.-bereich IA bzw.Schicht 1a: nicht bindige Auffüllungen,
Hom.-bereich IB bzw Schicht 4: nicht bindige Verwitterungsbildungen,
Hom.-bereich II bzw Schicht 3: gemischtkörnige Verwitterungsbildungen,
Hom.-bereich III bzw Schicht 2: Verwitterungslehm,
Hom.-bereich IV bzw Schicht 5: Felsverwitterungszone.

Bis auf Hom.-bereich IV bzw Schicht 5 entsprechen die Böden in etwa den Bodenklassen 3-5.

Für den Straßenbereich gilt:
Die Bodenschicht bis zum Aushubhorizont von -0,65 m enthält den vorhandenen Unterbau der Straßen und darunter den anstehen Boden.
Für den Gewegbereich gilt:
Die Bodenschicht bis zum Aushubhorizont von -0,50/-0,65 m enthält den vorhandenen Unterbau der Gehwege bis -0,30 m und darunter den anstehende Boden.
Gemäß Bodenanalyse erfolgt für den vorhandenen Unterbau eine Einstufung gemäß EBV als BM-F3/BG-F3 bzw. gemäß LAGA als Z2. Der anstehende Boden ist als BM-0*/BG-0* bzw. Z1 eingestuft.
Die Bodenarten sind beim Aushub voneinander zu trennen und entsprechend zu deponieren oder zu verwerten.

Die Böden entsprechen in etwa den Bodenklassen 3-5.

**4.3.180 Boden aufbrechen, laden und entsorgen, BM-F3 bzw. Z2**
Ungebundener Unterbau gemäß Bodengutachten unter bituminöser Deckschicht,
Platten-/Pflasterbelägen oder sonstiger Befestigung,
sowie gewachsener Boden,
Aufbruch bis -0,65 m (Straße).
Material im Arbeitsbereich aufbrechen, laden und entsorgen.
Einstufung BM-F3/BG-F3 gemäß EBV
bzw. Z2 gemäß LAGA.
Abfallschlüssel 17 03 04.

Das Material ist gemäß Kreislaufwirtschaftsgesetz der
stofflichen Verwertung, Lagerung beim Auftragnehmer oder Aufbereitungsanlage zuzuführen. In Ausnahmefällen einer Deponie. Das Material geht in das Eigentum
des Auftragnehmers über einschließlich der Verwertungs-
/Deponiegebühren.

Flächiger Abtrag für den Straßenbau; Abtrag gemäß Breite der Straßenplanung.

Aushub bis auf Planumshöhe.
Menge: 2200,000 m3

**4.3.190 Boden aufbrechen, laden und entsorgen, BM-F3 bzw. Z1**
Ungebundener Unterbau gemäß Bodengutachten unter bituminöser Deckschicht,
Platten-/Pflasterbelägen oder sonstiger Befestigung,
sowie gewachsener Boden,
Aufbruch bis -0,30 m (Gehweg).
Material im Arbeitsbereich aufbrechen, laden und entsorgen.
Einstufung BM-F3/BG-F3 gemäß EBV
bzw. Z1 gemäß LAGA.
Abfallschlüssel 17 03 04.

Das Material ist gemäß Kreislaufwirtschaftsgesetz der
stofflichen Verwertung, Lagerung beim Auftragnehmer oder Aufbereitungsanlage zuzuführen. In Ausnahmefällen einer Deponie. Das Material geht in das Eigentum
des Auftragnehmers über einschließlich der Verwertungs-
/Deponiegebühren.

Flächiger Abtrag für den Straßenbau; Abtrag gemäß Breite der Straßenplanung.

Aushub bis auf Planumshöhe.
Menge: 400,000 m3

**4.3.200 Boden aufbrechen, laden und entsorgen, BM-0* bzw. Z1**
Gewachsener Boden gemäß Bodengutachten unter bituminöser Deckschicht,
Platten-/Pflasterbelägen oder sonstiger Befestigung,
Aufbruch zwischen -0,30 m und -0,65 m/-0,50 m (Gehweg).
Material im Arbeitsbereich aufbrechen, laden und entsorgen.
Einstufung BM-0*/BG-0* gemäß EBV
bzw. Z1 gemäß LAGA.
Abfallschlüssel 17 03 04.

Das Material ist gemäß Kreislaufwirtschaftsgesetz der
stofflichen Verwertung, Lagerung beim Auftragnehmer oder Aufbereitungsanlage zuzuführen. In Ausnahmefällen einer Deponie. Das Material geht in das Eigentum
des Auftragnehmers über einschließlich der Verwertungs-
/Deponiegebühren.

Flächiger Abtrag für den Straßenbau; Abtrag gemäß Breite der Straßenplanung.

Aushub bis auf Planumshöhe.
Menge: 900,000 m3

**4.3.210 Verdrängungsboden der Untergrundverbesserung laden und entsorgen, BM-F3 bzw. Z2**
Ungebundener Unterbau gemäß Bodengutachten unter bituminöser Deckschicht,
Platten-/Pflasterbelägen oder sonstiger Befestigung,
sowie gewachsener Boden,
Aufbruch zwischen -0,65 m und -0,95 m (Straße) im Arbeitsbereich aufbrechen, laden und
entsorgen.
Einstufung BM-F3/BG-F3 gemäß EBV
bzw. Z2 gemäß LAGA.
Abfallschlüssel 17 03 04.

Das Material ist gemäß Kreislaufwirtschaftsgesetz der
stofflichen Verwertung, Lagerung beim Auftragnehmer oder Aufbereitungsanlage zuzuführen. In Ausnahmefällen einer Deponie. Das Material geht in das Eigentum
des Auftragnehmers über einschließlich der Verwertungs-
/Deponiegebühren.

Flächiger Abtrag für den Straßenbau; Abtrag gemäß Breite der Straßenplanung.

Aushub bis auf Planumshöhe.
Menge: 520,000 m3

**4.3.220 Verdrängungsboden der Untergrundverbesserung laden und entsorgen, BM-0* bzw. Z1**
Gewachsener Boden gemäß Bodengutachten unter bituminöser Deckschicht,
Platten-/Pflasterbelägen oder sonstiger Befestigung,
Aufbruch zwischen -0,65 m/-0,50 m und -0,95 m/-0,80 m (Gehweg) im Arbeitsbereich aufbrechen, laden und
entsorgen.
Einstufung BM-0*/BG-0* gemäß EBV
bzw. Z1 gemäß LAGA.
Abfallschlüssel 17 03 04.

Das Material ist gemäß Kreislaufwirtschaftsgesetz der
stofflichen Verwertung, Lagerung beim Auftragnehmer oder Aufbereitungsanlage zuzuführen. In Ausnahmefällen einer Deponie. Das Material geht in das Eigentum
des Auftragnehmers über einschließlich der Verwertungs-
/Deponiegebühren.

Flächiger Abtrag für den Straßenbau; Abtrag gemäß Breite der Straßenplanung.

Aushub bis auf Planumshöhe.
Menge: 320,000 m3

**4.3.230 Kabel sichern, allgemein**
Kabel bzw. Kabelpakete, erdverlegt oder im
Schutzrohr in einer Breite bis 50 cm, sichern und
wiederverlegen.
Kabelabdeckungen, wenn erforderlich aufnehmen,
lagern und wieder verlegen, ansonsten Trassenwarnband
verlegen.
Menge: 1300,000 m

#### Abschnitt 4.4 Straßenbau

**4.4.10 Schwarzdecke fräsen**
Schwarzdecke im Übergang neu/alt fräsen, Fräsbreite 1,0 m,
Fräsgut aufnehmen und entsorgen.
Frästiefe bis 4 cm.
Menge: 80,000 m2

**4.4.20 Planum herstellen**
Planum herstellen, für Fahrbahnflächen, Kanalgraben sowie Nebenflächen mit Einseitneigung oder Dachprofil mit 1,5 % - 3,5% Querneigung, Verformungsmodul EV2 mind. 45 MN/m2, zulässige Abweichung von der Sollhöhe +/- 2 cm.
Menge: 10000,000 m2

**4.4.30 Schotter 60/120 zur Untergrundverbesserung**
Schotter 60/120 zur Bodenverbesserung in Bereichen mit geringer Tragfähigkeit liefern und nach Anweisung des AG-Bodengutachters einbauen und verdichten .

Abrechnung nach Lieferscheinnachweis.
Menge: 840,000 m3

**4.4.40 Frostschutzschicht 0/45 (1), unter Asphalt**
Frostschutzschicht 0/45, liefern und lagenweise einbauen und verdichten.

Einbaudicke: 30 cm
Mindestanforderung Verdichtung: 120 MN/m²

Abgerechnet wird das nach den SOLL-Höhen eingebaute und verdichtete Material in m³

Lieferscheine sind mit der Rechnung vorzulegen.

Einbauort: Unterbau Asphalt; Bk 3,2
Menge: 750,000 m3

**4.4.50 Frostschutzschicht 0/45 (2), unter Asphalt**
Frostschutzschicht 0/45, liefern und lagenweise einbauen und verdichten.

Einbaudicke: 34 cm
Mindestanforderung Verdichtung: 120 MN/m²

Abgerechnet wird das nach den SOLL-Höhen eingebaute und verdichtete Material in m³

Lieferscheine sind mit der Rechnung vorzulegen.

Einbauort: Unterbau Asphalt; Bk 1,8
Menge: 640,000 m3

**4.4.60 Frostschutzschicht 0/45 (3), unter Asphalt**
Frostschutzschicht 0/45, liefern und lagenweise einbauen und verdichten.

Einbaudicke: 21 cm
Mindestanforderung Verdichtung: 100 MN/m²

Abgerechnet wird das nach den SOLL-Höhen eingebaute und verdichtete Material in m³

Lieferscheine sind mit der Rechnung vorzulegen.

Einbauort: Unterbau Asphalt Weg Bk 0,3
Menge: 10,000 m3

**4.4.70 Frostschutzschicht 0/45 (4), unter Pflaster**
Frostschutzschicht 0/45, liefern und lagenweise einbauen und verdichten.

Einbaudicke: 31 cm
Mindestanforderung Verdichtung: 120 MN/m²

Abgerechnet wird das nach den SOLL-Höhen eingebaute und verdichtete Material in m³

Lieferscheine sind mit der Rechnung vorzulegen.

Einbauort: Unterbau Pflaster Gehweg Bk 1,0 und Parkstand Bk 1,0
Menge: 460,000 m3

**4.4.80 Frostschutzschicht 0/45 (5), unter Pflaster**
Frostschutzschicht 0/45, liefern und lagenweise einbauen und verdichten.

Einbaudicke: 21 cm
Mindestanforderung Verdichtung: 100 MN/m²

Abgerechnet wird das nach den SOLL-Höhen eingebaute und verdichtete Material in m³

Lieferscheine sind mit der Rechnung vorzulegen.

Einbauort: Unterbau Pflaster Gehweg Bk 0,3
Menge: 220,000 m3

**4.4.90 Schottertragschicht 0/32 (1), unter Asphalt**
Schottertragschicht 0/32 aus gebrochenem Steinbruchmaterial, liefern und lagenweise einbauen und verdichten.

Einbaudicke: 15 cm
Mindestanforderung Verdichtung: 150 MN/m²

Abgerechnet wird das nach den SOLL-Höhen eingebaute und verdichtete Material in m³

Lieferscheine sind mit der Rechnung vorzulegen.

Einbauort: Unterbau Asphalt; Bk 3,2
Menge: 380,000 m3

**4.4.100 Schottertragschicht 0/32 (2), unter Asphalt**
Schottertragschicht 0/32 aus gebrochenem Steinbruchmaterial, liefern und lagenweise einbauen und verdichten.

Einbaudicke: 15 cm
Mindestanforderung Verdichtung: 150 MN/m²

Abgerechnet wird das nach den SOLL-Höhen eingebaute und verdichtete Material in m³

Lieferscheine sind mit der Rechnung vorzulegen.

Einbauort: Unterbau Asphalt; Bk 1,8
Menge: 280,000 m3

**4.4.110 Schottertragschicht 0/32 (3), unter Asphalt**
Schottertragschicht 0/32 aus gebrochenem Steinbruchmaterial, liefern und lagenweise einbauen und verdichten.

Einbaudicke: 15 cm
Mindestanforderung Verdichtung: 120 MN/m²

Abgerechnet wird das nach den SOLL-Höhen eingebaute und verdichtete Material in m³

Lieferscheine sind mit der Rechnung vorzulegen.

Einbauort: Unterbau Asphalt Weg Bk 0,3
Menge: 10,000 m3

**4.4.120 Schottertragschicht 0/32 (4), unter Pflaster**
Schottertragschicht 0/32 aus gebrochenem Steinbruchmaterial, liefern und lagenweise einbauen und verdichten.

Einbaudicke: 20 cm
Mindestanforderung Verdichtung: 150 MN/m²

Abgerechnet wird das nach den SOLL-Höhen eingebaute und verdichtete Material in m³

Lieferscheine sind mit der Rechnung vorzulegen.

Einbauort: Unterbau Pflaster Gehweg Bk 1,0 und Parkstand Bk 1,0
Menge: 300,000 m3

**4.4.130 Schottertragschicht 0/32 (5), unter Pflaster**
Schottertragschicht 0/32 aus gebrochenem Steinbruchmaterial, liefern und lagenweise einbauen und verdichten.

Einbaudicke: 15 cm
Mindestanforderung Verdichtung: 120 MN/m²

Abgerechnet wird das nach den SOLL-Höhen eingebaute und verdichtete Material in m³

Lieferscheine sind mit der Rechnung vorzulegen.

Einbauort: Unterbau Pflaster Gehweg Bk 0,3
Menge: 160,000 m3

*Hinweis: Hinweistext Asphaltarbeiten*
Asphaltarbeiten:

Die ausgeschriebenen Asphaltarbeiten sind in den Jahren 2026 und 2027 auszuführen.

Die ZTV Asphalt-StB 26 ist verbindlich ab Januar 2027 anzuwenden.
Die nachfolgenden Positionen zum Asphalt basieren auf der zurzeit noch gültigen ZTV Asphalt-StB 07/13.
Um die preislichen Anpassungen aufgrund der neuen ZTV Asphalt zu erfassen, werden für alle wichtigen Asphaltpositionen Zulagepositionen gebildet, in denen die preisliche Anpassung wiederzugeben ist.

**4.4.140 Asphalttragschicht (1), AC 22 TS, Fertiger**
Asphalttragschicht in Fahrbahnen, Mischgutart AC 22 TS, in Fahrbahnen, Einbau in Zwickel ist bei flächigem Einbau einzurechnen, Bindemittel Straßenbaubitumen 50/70 TL Bitumen-StB und DIN EN 12591, Einbaugewicht 260 kg/m², Schichtdicke ca. 10 cm, Verdichtungsgrad >= 98%, Einbaudicke gemäß TPD-StB durch elektromagnetische Dickenmessung. Einbau zwischen Randeinfassungen
Einbau mit dem Fertiger.
Einbauort: Straße; Bk 3,2
Menge: 2400,000 m2

**4.4.150 Asphalttragschicht (2), AC 22 TN, Fertiger**
Asphalttragschicht in Fahrbahnen, Mischgutart AC 22 TN, in Fahrbahnen, Einbau in Zwickel ist bei flächigem Einbau einzurechnen, Bindemittel Straßenbaubitumen 50/70 TL Bitumen-StB und DIN EN 12591, Einbaugewicht 310 kg/m², Schichtdicke ca. 12 cm, Verdichtungsgrad >= 98%, Einbaudicke gemäß TPD-StB durch elektromagnetische Dickenmessung. Einbau zwischen Randeinfassungen.
Einbau mit dem Fertiger.
Einbauort: Straße; Bk 1,8
Menge: 1800,000 m2

**4.4.160 Zulage Asphalttragschicht wegen neuer ZTV Asphalt**
Zulage zu den Vorpositionen für die Anwendung der neuen ZTV Asphalt-StB 26 und Umsetzung der darin benannten Änderungen (u. a. temperaturabgesenkter Asphalt; evtl. anderes Bindemittel) gegenüber der ZTV Asphalt-StB 07/13.
Menge: 4200,000 m2

**4.4.170 Asphalttragschicht (3), AC 22 TN, Handeinbau**
Asphalttragschicht wie in Vorposition beschrieben, jedoch zum Einbau von Hand in Kleinflächen, Einbaudicke 10 cm, Verdichtungsgrad >= 97%, abgerechnet wird nach Wiegekarten.

Einbauort: Wege; Bk 0,3
Menge: 20,000 t

**4.4.180 Oberfl. reinigen, Tragschicht bit.**
Oberfläche von Tragschichten mit bitumenhaltigen Bindemitteln reinigen, für das Aufsprühen von Haftkleber in Fahrbahnen, anfallende Stoffe laden.
Menge: 4200,000 m2

**4.4.190 Bit. Bindemittel aufsprühen**
Bituminöses Bindemittel aufsprühen, auf bituminösen Schichten, in Fahrbahnen,
Bindemittel = Haftkleber C40B5-S (früher C 40 BF1 -S),
Bindemittelmenge = 0,30 kg/m²
Menge: 4200,000 m2

**4.4.200 Zulage Bit. Bindemittel wegen neuer ZTV Asphalt**
Zulage zur Vorposition für die Anwendung der neuen ZTV Asphalt-StB 26 und Umsetzung der darin benannten Änderungen (u. a. temperaturabgesenkter Asphalt; evtl. anderes Bindemittel) gegenüber der ZTV Asphalt-StB 07/13.
Menge: 4200,000 m2

**4.4.210 Asphaltbinderschicht, AC 16 BS, Fertiger**
Asphaltbinder aus Asphalt für Asphaltbinder AC 16 BS herstellen. In Verkehrsflächen der Belastungsklasse 3.2. Einbau in Zwickel ist bei flächigem Einbau einzurechnen.
Einbaugewicht 150 kg/m², Schichtdicke ca. 6 cm. Einbau zwischen Randeinfassungen.
Verdichtungsgrad >= 98%, Bindemittel Straßenbaubitumen 30/45 TL Bitumen-StB und DIN EN 12591. Einbaudicke gemäß TPD-StB durch elektromagnetische Dickenmessung.
Einbau mit dem Fertiger.
Einbauort: Straße; Bk 3,2
Menge: 2400,000 m2

**4.4.220 Zulage Asphaltbinderschicht wegen neuer ZTV Asphalt**
Zulage zur Vorposition für die Anwendung der neuen ZTV Asphalt-StB 26 und Umsetzung der darin benannten Änderungen (u. a. temperaturabgesenkter Asphalt; evtl. anderes Bindemittel) gegenüber der ZTV Asphalt-StB 07/13.
Menge: 2400,000 m2

**4.4.230 Asphaltbetondeckschicht (1), AC 11 DS, Fertiger**
Asphaltdeckschicht aus Asphalt für Asphaltdeckschicht AC 11 DS herstellen. In Verkehrsflächen der Belastungsklasse 3.2. Einbau in Zwickel ist bei flächigem Einbau einzurechnen.
Einbaugewicht 100 kg/m², Schichtdicke ca. 4 cm. Einbau zwischen Randeinfassungen.
Verdichtungsgrad >= 98%, Bindemittel Straßenbaubitumen 50/70 TL Bitumen-StB und DIN EN 12591. Einbaudicke gemäß TPD-StB durch elektromagnetische Dickenmessung.
Einbau mit dem Fertiger.
Einbauort: Straße; Bk 3,2
Menge: 2400,000 m2

**4.4.240 Asphaltbetondeckschicht (2), AC 11 DN, Fertiger**
Asphaltdeckschicht aus Asphalt für Asphaltdeckschicht AC 11 DN herstellen. In Verkehrsflächen der Belastungsklasse 1,8. Einbau in Zwickel ist bei flächigem Einbau einzurechnen.
Einbaugewicht 100 kg/m², Schichtdicke ca. 4 cm. Einbau zwischen Randeinfassungen.
Verdichtungsgrad >= 98%, Bindemittel Straßenbaubitumen 70/100 TL Bitumen-StB und DIN EN 12591. Einbaudicke gemäß TPD-StB durch elektromagnetische Dickenmessung.
Einbau mit dem Fertiger.
Einbauort: Straße; Bk 1,8
Menge: 1800,000 m2

**4.4.250 Zulage Asphaltdeckschicht wegen neuer ZTV Asphalt**
Zulage zu den Vorpositionen für die Anwendung der neuen ZTV Asphalt-StB 26 und Umsetzung der darin benannten Änderungen (u. a. temperaturabgesenkter Asphalt; evtl. anderes Bindemittel) gegenüber der ZTV Asphalt-StB 07/13.
Menge: 4200,000 m2

**4.4.260 Asphaltbetondeckschicht (3), AC 11 DN, Handeinbau**
Asphaltdeckschicht wie in Vorposition beschrieben, jedoch zum Einbau von Hand in Kleinflächen Verdichtungsgrad >= 97%.

Einbauort: Weg; Bk 0,3
Menge: 10,000 t

**4.4.270 Abstumpfungsmaßnahme**
Abstumpfungsmaßnahme zur Erhöhung der Anfangsgriffigkeit durch gleichmäßiges, maschinelles Aufstreuen und Einwalzen von Abstreumaterial durchführen.
Nicht gebundenes Material aufnehmen und der Verwertung nach Wahl des AN zuführen.
Abstreumaterial = Lieferkörnung 1/3, Abstreumenge 1,5 kg/m².
Maschinell abstreuen.
Menge: 4200,000 m2

**4.4.280 Dickenmessung**
Die Einbaudicke der Asphaltschichten ist gemäß TPD-StB mittels elektromagnetischer Dickenmessung alle 50 Meter durch ein Prüflabor zu überprüfen und mit Prüfbericht nachzuweisen.
Die Folien sind eigenständig in die Asphaltlagen einzulegen.
Menge: 16,000 St

**4.4.290 Schnitt herstellen**
Asphalt schneiden, Tiefe 4 cm, zum Anschluss an den vorh. Asphalt.

Kleinflächiges Arbeiten an vorhandenen Eingängen und Hofeinfahrten.
Menge: 80,000 m

**4.4.300 Nahtflanke beschichten**
Nahtflanke der vorhandenen Asphaltschicht vor dem Anbauen der neuen Asphaltschicht mit bitumenhaltigem Bindemittel beschichten. Aufbringung in ausreichender Menge, vollflächig.
Dicke der Asphalttragschicht 10 cm.

Kleinflächiges Arbeiten an vorhandenen Eingängen und Hofeinfahrten.
Menge: 80,000 m

**4.4.310 Fuge herstellen, ausräumen**
Fuge in Asphaltschicht nachträglich mit zwangsgeführtem
Fugenschneider herstellen und ausräumen, Ausführung in
der Deckschicht, aus Asphaltbeton, als Längsfuge,
Fugenbreite 10 mm, Fugentiefe 40 mm.

Kleinflächiges Arbeiten an vorhandenen Eingängen und Hofeinfahrten.
Menge: 80,000 m

**4.4.320 Fuge Bitumenvergussmasse**
Fuge säubern und trocknen,
Fugenwandung mit Voranstrichmittel laut
Herstellerangabe vorbehandeln und Fugenraum mit
polymermodifizierter Fugenmasse vollständig verfüllen.
Fugenbreite 10 mm, Fugentiefe 40 mm.
Einbau nach Herstellerangabe der Fugenvergussmasse
einschl. vorgeschriebenen Voranstrichmittel.
Fugenvergussmasse nach Schweizer Normen "SNV 671625 a" und "SNV 640470 a".
Menge: 80,000 m

**4.4.330 Bordstein T8 liefern und setzen**
Tiefbord T8 liefern und einbauen, in Geraden und Kurven
Tiefbordstein (T 8/25) aus Beton DIN EN 1340 mit Fase,
Typ DTI
DIN 483 TB  8 x 25 x 100 cm
  oder  TB  8 x 25 x  50 cm, nach Erfordernis
Einbau mit Ansicht/Anlauf: 3 cm
Ausführung: Basaltvorsatz grau (Stärke > 6 mm).
Oberfläche: unbehandelt.
zur Verwendung in Geraden, und Kurven ab r > 12 m
liefern und einbauen.
Im Bereich von 12 m < r < 20 m sind gerade Steine mit l= 0,50 m zu verwenden.
Tiefbord auf Betonfundament aus C 16/20, 20 cm dick,
mit einer 15 cm breiten Rückenstütze aus C 16/20 höhen- und
fluchtgerecht einbauen.
Menge: 1250,000 m

**4.4.340 Bordstein trennen TB 8x25**
Bordsteine durch Nassschneiden auf Passmaß trennen.
Menge: 20,000 St

**4.4.350 1-zeilige Rinne**
Rinnenstein liefern und einzeilig einbauen, in Geraden und Kurven
Rinnenstein aus Beton DIN EN 1338, Typ DI.
Maße:  16 x 24 x 14 cm oder
  16 x 16 x 14 cm.
Ausführung: Basaltvorsatz grau, (Stärke > 6 mm).
Oberfläche: unbehandelt.
ohne Fase liefern,
einzeilig in Geraden und Kurven ab R = 5,0 m.
Rückenstütze aus Beton C 20/25, bis 10 cm unter OK Bordstein, 15 cm breit.
Unterbeton C 20/25, 15 bis 20 cm stark herstellen.
Bettung aus Zementmörtel herstellen.
Das Anpassen an Straßenabläufe wird nicht separat vergütet.
Das Schließen der Quer- und Flankenfugen mit geeignetem
gebundenem Fugenfüllstoff ist in den Einheitspreis
einzurechnen. Pressfugen sind nicht zugelassen.
Menge: 1630,000 m

**4.4.360 1-zeilige Rinne trennen**
1-zeilige Rinne durch Nassschneiden auf Passmaß trennen.
Menge: 20,000 St

**4.4.370 Längsfuge zwischen Bordstein u. Rinnenbahn schließen**
Längsfuge zwischen Bordstein und Rinnenbahn schließen
Längsfuge zwischen Bordstein und Rinnenbahn mit
Zementmörtel vergießen und verfugen
Das Vergießen und Verfugen ist am gleichen Tag
durchzuführen, damit ein einwandfreier Verbund des
Mörtels gewährleistet ist.
Mörtelgruppe III (Mischungsverhältnis 1:3)
Menge: 1630,000 m

**4.4.380 Pflastersteine grau (1), 20/10/10**
Pflasterdecke mit Pflastersteinen aus Beton herstellen.
Oberfläche der Pflastersteine, Trassierung der Pflasterdecke und Verlegung der Pflastersteine in Kurvenbereichen nach Unterlagen des AG.
In Park- und sonstigen Verkehrsflächen.
Format für Rastermaß = 20/10/10 cm.
Mit Fase, mit Verschiebeschutz, mit Vorsatzbeton.

Farbe : betongrau

Bettung 4 cm aus Baustoffgemisch 0/5 Basalt.
Fuge mit Baustoffgemisch 0/2, mit Durchgang auf dem
Sieb 1 mm von 40 bis 70 M.-v.H.
Steine im Ellenbogenverband verlegen.

Einbauort: Gehweg Bk 0,3
Menge: 1000,000 m2

**4.4.390 Pflastersteine schneiden (1)**
Pflastersteine mit Nassschneidegerät auf Passmaß trennen und Pflastersteine an Kanten und Einfassungen oder an Aussparungen und Einbauten über 1 m2 Einzelgröße anpassen.
Es ist nur Pflasterschnitt erlaubt.
Art = Pflastersteine aus Beton.
Dicke 10 cm.
Menge: 530,000 m

**4.4.400 Pflastersteine grau (2), 20/10/10**
Pflasterdecke mit Pflastersteinen aus Beton herstellen.
Oberfläche der Pflastersteine, Trassierung der Pflasterdecke und Verlegung der Pflastersteine in Kurvenbereichen nach Unterlagen des AG.
In Park- und sonstigen Verkehrsflächen.
Format für Rastermaß = 20/10/10 cm.
Mit Fase, mit Verschiebeschutz, mit Vorsatzbeton.

Farbe : betongrau

Bettung 4 cm aus Baustoffgemisch 0/5 Basalt.
Fuge mit Baustoffgemisch 0/2, mit Durchgang auf dem
Sieb 1 mm von 40 bis 70 M.-v.H.
Steine im Ellenbogenverband verlegen.

Einbauort: Gehweg Bk 1,0
Menge: 1200,000 m2

**4.4.410 Pflastersteine schneiden (2)**
Pflastersteine mit Nassschneidegerät auf Passmaß trennen und Pflastersteine an Kanten und Einfassungen oder an Aussparungen und Einbauten über 1 m2 Einzelgröße anpassen.
Es ist nur Pflasterschnitt erlaubt.
Art = Pflastersteine aus Beton.
Dicke 10 cm.
Menge: 750,000 m

**4.4.420 Pflastersteine anthrazit, 20/10/10**
Pflasterdecke mit Pflastersteinen aus Beton herstellen.
Oberfläche der Pflastersteine, Trassierung der Pflasterdecke und Verlegung der Pflastersteine in Kurvenbereichen nach Unterlagen des AG.
In Park- und sonstigen Verkehrsflächen.
Format für Rastermaß = 20/10/10 cm.
Mit Fase, mit Verschiebeschutz, mit Vorsatzbeton.

Farbe : anthrazit

Bettung 4 cm aus Baustoffgemisch 0/5 Basalt.
Fuge mit Baustoffgemisch 0/2, mit Durchgang auf dem
Sieb 1 mm von 40 bis 70 M.-v.H.
Steine im Ellenbogenverband verlegen.

Einbauort: Parkstand Bk 1,0
Menge: 230,000 m2

**4.4.430 Zulage Läuferstein**
Zulage zu den vorherigen Pflasterpositionen für das Vorabverlegen einer 1-zlg. Läuferreihe im Zusammenhang mit der Pflasterfläche.
Menge: 100,000 m

**4.4.440 Pflastersteine schneiden (3)**
Pflastersteine mit Nassschneidegerät auf Passmaß trennen und Pflastersteine an Kanten und Einfassungen oder an Aussparungen und Einbauten über 1 m2 Einzelgröße anpassen.
Es ist nur Pflasterschnitt erlaubt.
Art = Pflastersteine aus Beton.
Dicke 10 cm.
Menge: 30,000 m

**4.4.450 Hochbordstein 15/30/100**
Hochbord liefern und einbauen, in Geraden und Kurven
Hochbord HB 12/15 x 30 aus Beton DIN EN 1340,
Typ DTI
Lieferlängen: HB 12/15 x 30 x 100 cm,
  HB 12/15 x 30 x 50 cm, nach
Erfordernis
Anlauf/Ansicht 12 cm
Ausführung: Basaltvorsatz grau (Stärke > 6 mm).
Oberfläche: unbehandelt
in Geraden, und Kurven ab r > 12 m liefern und einbauen
Im Bereich von 12 m < r < 20 m sind gerade Steine mit
l = 0,50 m zu verwenden, Hochbord auf Betonfundament
aus C 20/25, 20 cm dick,
mit einer 15 cm breiten Rückenstütze höhen- und
fluchtgerecht einbauen.
(Nr. 11 gemäß Details)
Menge: 420,000 m

**4.4.460 Rundbordstein 15/22/100, r5 (1)**
Rundbord liefern und einbauen, in Geraden und Kurven
Rundbord 15/22 Typ DTI aus Beton in Anlehnung an
DIN 483 RB 15 x 22 x 100 cm, Bordrundung r = 5 cm
  oder  RB 15 x 22 x 50 cm, Bordrundung r = 5 cm

Ausführung: Basaltvorsatz grau (Stärke > 6 mm).
Oberfläche: unbehandelt.
zur Verwendung in Geraden, und Kurven ab r > 12 m
liefern,
auf Betonfundament C 20/25, 20 cm dick,
mit einer 15 cm breiten Rückenstütze höhen- und
fluchtgerecht mit einem Anschlag von 5 cm einbauen.
Menge: 880,000 m

**4.4.470 Rundbordstein 15/22/100, r5 (2)**
Rundbord liefern und einbauen, in Geraden und Kurven
Rundbord 15/22 Typ DTI aus Beton in Anlehnung an
DIN 483 RB 15 x 22 x 100 cm, Bordrundung r = 5 cm
  oder  RB 15 x 22 x 50 cm, Bordrundung r = 5 cm

Ausführung: Basaltvorsatz grau (Stärke > 6 mm).
Oberfläche: unbehandelt.
zur Verwendung in Geraden, und Kurven ab r > 12 m
liefern,
auf Betonfundament C 20/25, 20 cm dick,
mit einer 15 cm breiten Rückenstütze höhen- und
fluchtgerecht mit einem Anschlag von 3 cm einbauen.
Menge: 190,000 m

**4.4.480 Buskapstein 10/18/30/100**
Gerade Bordsteine aus Beton gemäß DIN EN 1343,
Buskapstein 10/18/30/100,
frostbeständig F1 mit Bettung und Rückenstütze liefern und auf Unterbeton C 20/25 d = 20 cm versetzen.
Einschließlich durchgehender Rückenstütze C 20/25
(Breite x Höhe = 10 x 35 cm), Die Rückenstütze ist
einzuschalen.
Bordstein engfugig versetzen, Bewegungsfugen im Abstand von ca. 10 m durchgehend.
Farbe: betongrau.
Inkl. Lieferung und Einbau Unterbeton.
Menge: 20,000 m

**4.4.490 Übergangssteine NFB-HB**
Übergangssteine Busbord/Hochbord
wie Pos. Busbord 18/30, jedoch Übergangssteine von
Profil Buskapstein auf Hochbordstein (12/15)/30.
Übergangsstein HB rechts/links,
Länge: 1 m
Menge: 2,000 m

**4.4.500 Übergangssteine HB-RB**
Übergangsstein Hochbord-Rundbord, liefern und einbauen
Flügelstein (rechts/links) Typ DTI aus Beton in Anlehnung
an DIN EN 1340 passend zu DIN 483 HB 12/15 x 30 und
R 15/22 mit r = 5 cm liefern und einbauen
Ausführung : Basaltvorsatz grau (Stärke >6 mm).
Oberfläche: unbehandelt
auf einem Betonfundament  C 20/25, 20 cm dick,
mit einer 15 cm breiten Rückenstütze höhen- und
fluchtgerecht verlegen.
Länge: 1 m.
(Nr. 10 gemäß Details)
Menge: 32,000 m

**4.4.510 RB-Radienstein, r= 0,5 m, außen, 1/4-Kreis**
RB-Radienstein, r= 0,5 m, außen, 1/4-Kreis, liefern und einbauen.
RB-Radienstein, Typ DTI aus Beton in Anlehnung
an DIN EN 1340 passend zu DIN 483 R 15/22 mit r = 5 cm.
Ausführung : Basaltvorsatz grau (Stärke >6 mm).
Oberfläche: unbehandelt,
auf einem Betonfundament  C 20/25, 20 cm dick,
mit einer 15 cm breiten Rückenstütze höhen- und
fluchtgerecht verlegen.
(Nr. 8 gemäß Details)
Menge: 4,000 St

**4.4.520 RB-Winkelbordstein, 90°, innen**
RB-Winkelbordstein, 90°, innen, liefern und einbauen.
RB-Winkelbordstein, Typ DTI aus Beton in Anlehnung
an DIN EN 1340 passend zu DIN 483 R 15/22 mit r = 5 cm.
Ausführung : Basaltvorsatz grau (Stärke >6 mm).
Oberfläche: unbehandelt,
auf einem Betonfundament  C 20/25, 20 cm dick,
mit einer 15 cm breiten Rückenstütze höhen- und
fluchtgerecht verlegen.
Länge innen: 10 cm,
Länge außen: 25 cm,
Höhe 22 cm, Tiefe 15 cm.
(Nr. 9 gemäß Details)
Menge: 4,000 St

**4.4.530 Bordstein Übergangsstein auf Tastbord**
Bordstein nach DIN- EN 1340  Qualitätsstufe D : I : T
DIN 483 mit integrierten Abstandhaltern, frost- und
tausalzbeständig, mit einem reinen Basalt-Vorsatz.

Format: Übergangsstein li. und re.
von Bordstein R 150x220 r = 5
auf Tastbordstein r = 1 cm,
Farbe grau,
B / L / H (cm): 24 / 15 / 20,

verlegen mit Bettung und einseitiger Rückenstütze,
Bettung und Rückenstütze DIN 18318 aus
Beton C 20/25 DIN EN 206-1, Bordsteinfugen von hinten
mit Mörtel verschmieren.

Hersteller:
Beton Poetsch GmbH, Heinsberg
Fabrikat:
TRAVERSO

(Nr. 6 und Nr. 7 gemäß Details)

Hersteller / Typ: '..................................................' vom Bieter einzutragen
Menge: 40,000 St

**4.4.540 Bordstein Übergangsstein Rollbordstein (Nullabsenkung)**
Bordstein nach DIN- EN 1340  Qualitätsstufe D : I : T
DIN 483 mit integrierten Abstandhaltern, frost- und
tausalzbeständig, mit einem reinen Basalt-Vorsatz.

Format: Übergangsstein li. und re.
von Tastbordstein auf Rollbordstein (Nullabsenkung),
B / L / H (cm): 24 / 15 / 20-17,
r = 1 - r = 0,5,
Farbe grau,

verlegen mit Bettung und einseitiger Rückenstütze,
Bettung und Rückenstütze DIN 18318 aus
Beton C 20/25 DIN EN 206-1, Bordsteinfugen von hinten
mit Mörtel verschmieren.

Fabrikat:
TRAVERSO oder gleichwertige Art

(Nr. 3 und Nr. 4 gemäß Details)

Hersteller / Typ: '..................................................' vom Bieter einzutragen
Menge: 40,000 St

**4.4.550 Rollbordstein 24 / 15 / 20-17, grau**
Bordstein nach DIN- EN 1340  Qualitätsstufe D : I : T
DIN 483 mit integrierten Abstandhaltern, frost- und
tausalzbeständig, mit einem reinen Basalt-Vorsatz.

B / L / H (cm): 24 / 15 / 20-17, r = 0,5
mit Schräge und Minifase,
Farbe grau,

verlegen mit Bettung und einseitiger Rückenstütze,
Bettung und Rückenstütze DIN 18318 aus
Beton C 20/25 DIN EN 206-1, Bordsteinfugen von hinten
mit Mörtel verschmieren.

Fabrikat:
TRAVERSO

(Nr. 2 gemäß Details)

Hersteller / Typ: '..................................................' vom Bieter einzutragen
Menge: 84,000 St

**4.4.560 Hindernis (Schacht) bei Straßenbau**
Erschwerniszulage wegen Hindernis in Form von Schacht bei der Herstellung des Straßenoberbaus.
Menge: 25,000 St

**4.4.570 Hindernis (Schieber) bei Straßenbau**
Erschwerniszulage wegen Hindernis in Form von Schieber bei der Herstellung des Straßenoberbaus.
Menge: 25,000 St

**4.4.580 Hydranten-/Schieberkappe höhengerecht versetzen**
Im Baufeld gelagerte oder bauseits gestellte Hydranten-/Schieberkappe höhengerecht versetzen.
Menge: 25,000 St

**4.4.590 Plattendruckversuch**
Plattendruckversuch einschließlich Aufzeichnung
durchführen. Hierzu hat der AN ein Belastungsfahrzeug
(z. B. ausreichend beladener LKW) als Gegengewicht für
den Plattendruckversuch an den vom AG bezeichneten
Prüfstellen zu stellen.
Ebenfalls sind vom AN alle Vorbereitungsarbeiten zu
leisten, auch evtl. erf. Ausschachtungen etc.
Menge: 20,000 St

**4.4.600 Überprüfung Plattendruckversuch**
Überprüfung der Ergebnisse der Plattendruckversuche durch ein unabhängiges Prüflabor, einschl. Kommentar/Bewertung der Prüfergebnisse.
Menge: 20,000 St

**4.4.610 Bushäuschen**
Bushäuschen liefern und versetzen, inkl.erforderliche Fundamentarbeiten und Befestigungsmittel.
Wartehäuschen (B/H/T = 3,18 m/2,51 m/2,16 m) mit Typenstatik,
Feuerverzinkte Flachdach-Stahlkonstruktion mit wetterfestem Trapezblechdach.
Dachform: Flachdach
Dacheindeckung: Trapezblech
Farbe RAL 7016 - Anthrazitgrau
Material Stahl
Rück- und Seitenwände aus Einscheibensicherheitsglas

Wartehäuschen "Köln K3 a/a SW1360" der WSM GmbH oder gleichwertig.

Hersteller / Typ: '..................................................' (vom Bieter einzutragen)
Menge: 1,000 St

#### Abschnitt 4.5 Anschlussflächen

*Hinweis: Anschlussflächen hinter Gehwegen*
Anschlussflächen hinter Gehwegen

Die Flächen hinter den neuen Gehwegen werden auf den Privatflächen mit den dort vorhandenen Oberflächenbefestigungen in einer mittleren Breite von ca. 1,0 m höhenmäßig angeglichen.

Die vorhandenen Oberflächenbefestigungen werden zum Versetzen des grenzbegleitenden Tiefbords aufgenommen, gelagert und mit Anschluss an den Tiefbord wieder hergestellt.

Das kleinfläche Arbeiten im Bereich der Privatflächen ist preislich zu berücksichtigen.

**4.5.10 Verbundpflaster (Anschlussflächen) aufnehmen und wiederverlegen**
Verbundpflaster verschiedener Formate, einschl. Bettung aller Art, der Anschlussflächen (Privatgrundstück) aufnehmen.
Das Pflaster säubern und lagern.
Bettung laden, abfahren und verwerten bzw. beseitigen.

Nach Fertigstellung des Gehwegs/der Straßenrandbefestigung den Unterbau höhengerecht angleichen und das Verbundpflaster wieder einbauen.
Für das Pflaster ist eine 3 bis 5 cm dicke Bettung aus Splitt 0/5 aus Natursteinprodukten herzustellen. Die Pflasterfugen sind mit Fugensand einzuschlämmen.
Das Bettungsmaterial und der Fugensand sind zu liefern.

Kleinflächiges Arbeiten an vorhandenen Eingängen und Hofeinfahrten.
Menge: 340,000 m2

**4.5.20 Rasengittersteine (Anschlussflächen) aufnehmen und bereitstellen**
Rasengittersteine verschiedener Formate, einschl. Bettung aller Art, der Anschlussflächen (Privatgrundstück) aufnehmen.
Die Rasengittersteine säubern und zur Verfügung des Anwohners lagern.
Bettung laden, abfahren und verwerten bzw. beseitigen.

Nach Fertigstellung des Gehwegs/der Straßenrandbefestigung den Unterbau höhengerecht angleichen und die Rasengittersteine wieder einbauen.
Das Bettungsmaterial ist zu liefern.
Die Rasengittersteine sind mit einer Splitt/Oberbodenmischung standfest zu verfüllen.

Kleinflächiges Arbeiten an vorhandenen Eingängen und Hofeinfahrten.
Menge: 3,000 m2

**4.5.30 Schotter/mineralische Befestigung (Anschlussflächen) aufnehmen und wiedereinbauen**
Schotter/mineralische Befestigung (Bankett), einschl. Bettung aller Art, der Anschlussflächen (Privatgrundstück) aufnehmen und lagern.

Nach Fertigstellung des Gehwegs/der Straßenrandbefestigung den Unterbau höhengerecht angleichen und den Schotter wieder einbauen.

Kleinflächiges Arbeiten an vorhandenen Eingängen und Hofeinfahrten.
Menge: 60,000 m2

**4.5.40 Betonfläche (Anschlussflächen) aufnehmen**
Betonfläche, D = bis 15 cm, einschl. Bettung aller Art, der Anschlussflächen (Privatgrundstück), mit und ohne Bewehrung, aufnehmen.
Beton und Bettung laden, abfahren und verwerten bzw. beseitigen.

Kleinflächiges Arbeiten an vorhandenen Eingängen und Hofeinfahrten.
Menge: 5,000 m2

**4.5.50 Betonfläche herstellen**
Betonfläche in C20/25, 15 cm dick, herstellen und glatt abziehen.
Die Herstellung des Unterbaus ist einzurechnen.
Menge: 5,000 m2

**4.5.60 Oberboden/Rasen (Anschlussflächen) aufnehmen und wieder andecken**
Oberboden/Rasen, einschl. Bettung aller Art, der Anschlussflächen (Privatgrundstück) aufnehmen und lagern.

Nach Fertigstellung des Gehwegs/der Straßenrandbefestigung den Unterbau höhengerecht angleichen und den Oberboden wieder andecken.

Kleinflächiges Arbeiten an vorhandenen Eingängen und Hofeinfahrten.
Menge: 590,000 m2

**4.5.70 Grasnarbe abschieben**
Grasnarbe abschieben und das abgeschobene Material entsorgen.
Menge: 590,000 m2

**4.5.80 Asphalttragschicht 0/22, AC 22 TN, Handeinbau**
Asphalttragschicht in Fahrbahnen, Mischgutart AC 22 TN, in Fahrbahnen, Einbau in Zwickel ist bei flächigem Einbau einzurechnen, Bindemittel Straßenbaubitumen 50/70 TL Bitumen-StB und DIN EN 12591, Einbaugewicht 310 kg/m², Schichtdicke ca. 10 cm, Verdichtungsgrad >= 98%, Einbaudicke gemäß TPD-StB durch elektromagnetische Dickenmessung. Einbau zwischen Randeinfassungen.

Kleinflächiges Arbeiten an vorhandenen Eingängen und Hofeinfahrten.
Menge: 150,000 m2

**4.5.90 Oberfl. reinigen, Tragschicht bit., Kleinfläche**
Oberfläche von Tragschichten mit bitumenhaltigen Bindemitteln reinigen, für das Aufsprühen von Haftkleber in Fahrbahnen, anfallende Stoffe laden.

Kleinflächiges Arbeiten an vorhandenen Eingängen und Hofeinfahrten.
Menge: 150,000 m2

**4.5.100 Bit. aufsprühen, Kleinfläche**
Bituminöses Bindemittel aufsprühen, auf bituminösen Schichten, in Fahrbahnen,
Bindemittel = Haftkleber C40B5-S (früher C 40 BF1 -S),
Bindemittelmenge = 0,30 kg/m²

Kleinflächiges Arbeiten an vorhandenen Eingängen und Hofeinfahrten.
Menge: 150,000 m2

**4.5.110 Asphaltbetondeckschicht, AC 8 DN, Handeinbau**
Asphaltdeckschicht aus Asphalt für Asphaltdeckschicht AC 11 DN herstellen. In Verkehrsflächen der Belastungsklasse 1,8. Einbau in Zwickel ist bei flächigem Einbau einzurechnen.
Einbaugewicht 100 kg/m², Schichtdicke ca. 4 cm. Einbau zwischen Randeinfassungen.
Verdichtungsgrad >= 98%, Bindemittel Straßenbaubitumen 70/100 TL Bitumen-StB und DIN EN 12591. Einbaudicke gemäß TPD-StB durch elektromagnetische Dickenmessung.

Kleinflächiges Arbeiten an vorhandenen Eingängen und Hofeinfahrten.
Menge: 150,000 m2

**4.5.120 Abstumpfungsmaßnahme, Kleinfläche**
Abstumpfungsmaßnahme durch gleichmäßiges Aufbringen und Einwalzen von Abstreukörnung.
Nicht gebundene Körnung wieder aufnehmen.
Lieferkörnung 1/3.
Menge: 1 kg/m².
Maschinell abstreuen.
Menge: 150,000 m2

#### Abschnitt 4.6 Straßenentwässerung

**4.6.10 Straßenablauf aufnehmen, entsorgen**
Vorhandene Straßenablauf, bestehend aus Aufsatz, Schaft, Boden und Fundament komplett aufnehmen, ausbauen und entsorgen.
Menge: 24,000 St

**4.6.20 Anschlussleitung abbrechen**
Vorhandene Anschlussleitung des Straßenablaufs komplett aufnehmen und entsorgen.

An verschiedenen Stellen im Baufeld.
Menge: 100,000 m

**4.6.30 Anschlussstutzen verschließen**
Anschlussstutzen DN 150 des Straßenablaufs am Hauptkanal mit einem Blinddeckel dauerhaft verschließen.

Das erforderliche Material ist einzurechnen.
Menge: 5,000 St

**4.6.40 Anschlussstutzen ausbauen, verschließen**
Sollte der Anschlussstutzen unsachgemäß am Hauptkanal angebracht sein, gilt folgende Position:

Anschlussstutzen DN 150 des Straßenablaufs am Hauptkanal ausbauen und die Öffnung im Hauptkanal durch eine aufgelegte Halbschale DN 300 oder DN 400 verschließen.
Die Halbschale ist von außen mit Beton zu fixieren.
Das erforderliche Material ist einzurechnen.
Menge: 6,000 St

**4.6.50 Anschlus am Schacht verschließen**
Anschluss am Schacht dauerhaft und wasserdicht verschließen.

Anschluss DN 150 des Straßenablaufs am Schacht mit einer Beton-/Mörtelplombe dauerhaft verschließen. Es ist quellfähiges Material zu verwenden und die Schachtwand ist beizuputzen.
Das erforderliche Material ist einzurechnen.
Arbeiten im Schachtbauwerk, Tiefe bis 2,5 m.
Menge: 11,000 St

*Hinweis: Neue Straßenabläufe*
Neue Straßenabläufe

Die Neuplanung der Straßenoberfläche macht auch neue Straßenabläufe erforderlich.

Die nachfolgenden Positionen sind für die Verlegung der Anschlussleitungen und das Versetzen der Abläufe heranzuziehen.

**4.6.60 Bodenaushub Kanal, Boden BM-F3 bzw. Z2**
Boden der Gräben für Entwässerungskanäle
profilgerecht ausheben,
Grabensohle nach Angabe des AG und nach DIN EN 1610
abgleichen (ohne besondere Vergütung), Verbau wird gesondert vergütet,
Boden laden und zu einer zugelassenen Deponie transportieren. Die Gebühren der Entsorgung sind vom AN zu übernehmen.
Der Nachweis der geordneten Entsorgung ist unmittelbar zu erbringen.
Aushubtiefe bis ca. 2,5 m,
Sohlenbreite der Gräben über 0,8 bis 1,1 m,
Bodenklasse 3-5 gem. Bodengutachten.

Einstufung BM-F3/BG-F3 gemäß EBV
bzw. Z2 gemäß LAGA.
Abfallschlüssel 17 03 04.

Der Aushub erfolgt in kombinierter Maschinen- und Handschachtung, da in der Trasse des vorhandenen Hausanschlusses gearbeitet werden muss. Zusätzlicher Handaushub wird abrechnungstechnisch nicht berücksichtigt.
Menge: 140,000 m3

**4.6.70 Füllmat.einbauen, Einbettung, Leitungszone**
Füllmaterial einbauen in der Leitungszone,
für Einbettung von Rohrleitungen, profilgerecht,
mit vom AN zu lieferndem, verdichtungsfähigen, nicht bindigen Füllmaterial.
Material muss vom Rohrlieferanten zugelassen sein, verdichten, Verdichtungsgrad DPr mind. 97 %.
Einbauhöhe in m: bis 0,15 über Rohroberkante.
Menge: 70,000 m3

**4.6.80 Verfüllen Anschlussgraben**
Verfüllen von Anschlussgraben,
profilgerecht,
mit vom AN zu lieferndem, verdichtungsfähigem, nicht bindigem Füllmaterial wie Kiessand, Lava etc., verdichten, Verdichtungsgrad DPr in %: 97.
Menge: 70,000 m3

**4.6.90 Handarbeit, Zulage**
Handarbeit
Ausheben und Laden von Hand,
hier auch maschinenunterstützte Handschachtung,
als Zulage zur Bodenbewegung für Hausanschlussleitungen.
Menge: 14,000 m3

**4.6.100 Leitungskreuzung, L 1 - 5 m, T bis 1,50 m**
Rohrleitungskreuzung
aus verschiedenen Werkstoffen,
DN 100 bis 300, Wasser- und/oder Gasversorgungsleitung,
sichern und freilegen. Einzurechnen sind alle
Erschwernisse bei den Erd- und Verbauarbeiten, die sich durch Handschachtung und Sicherungsmaßnahmen ergeben.
Länge der Einzelabschnitte über 1 bis 5 m,
Tiefe der Leitungsachse unter Gelände bis 1,50 m.
Menge: 45,000 St

**4.6.110 Kabelkreuzung, sichern, T bis 1,50 m**
Kabelkreuzung
aus Fernmelde-, Gasversorgungs- oder
Stromleitungskabeln erdverlegt,
in Betrieb bzw. unter Spannung,
sichern.
Länge der Einzelabschnitte in m 'bis 2,0,
Tiefe der Leitungsachse unter Gelände bis 1,50 m.

Kabelbündel bis 3 Stck zählen als 1 Kabel.
Menge: 90,000 St

**4.6.120 Grabenverbau, T bis 2,5 m**
Verbau für Gräben,

Verbau nach Wahl des AN, für Einzel- oder Stufengraben,
Verbautiefe bis 2,5 m,
Sohlenbreite zwischen den Bekleidungen 0,80 - 1,10 m,
Bodenklassen 3-6, gem. Bodengutachten.
Verbau wieder beseitigen.
Abgerechnet wird von der vorgeschriebenen Oberkante des
Verbaus bis Baugrubensohle nach DIN  EN 1610.
Menge: 240,000 m2

**4.6.130 Anschlusssattelstutzen, DN/OD 160, für Hauptkanal DN 300/400**
Sattelstutzen DN/OD 160 für Stahlbetonrohre DN 300 und DN 400.
Anschluss mittels Kernbohrgerät (Bohrung: 200 mm) am Hauptkanal.
Sattelstutzen für abgehendes Rohr DN/OD 160, inkl. Muffe f. PVC-Rohr mit Steckmuffe und gelenkigem Anschlussstück, einschl. Rohrverbindung und Rohrverbindungsmittel.
Die Verarbeitungsvorschriften des Herstellers (insbesonders Aushärtezeit!) sind zu beachten.

Sattelstutzen: Fabekun oder gleichwertig.

Hersteller / Typ: '..................................................' vom Bieter einzutragen
Menge: 38,000 St

**4.6.140 Abzweig, DN/OD 400/160, PVC, Zulage**
Abzweig DN/OD 400/160 aus PVC, gemäß System der Rohrposition,
Zulauf unter 45°, Abzweigrohr DN/OD 160,
einschl. Rohrverbindung und Rohrverbindungsmittel,
allseitige Steckmuffe,
als Zulage für Durchgangsrohr, liefern und einbauen.
Menge: 6,000 St

**4.6.150 Abzweig, DN/OD 200/160, PVC, Zulage**
Abzweig DN/OD 200/160 aus PVC, gemäß System der Rohrposition,
Zulauf unter 45°, Abzweigrohr DN/OD 160,
einschl. Rohrverbindung und Rohrverbindungsmittel,
allseitige Steckmuffe,
als Zulage für Durchgangsrohr, liefern und einbauen.
Menge: 2,000 St

**4.6.160 Kanal RW, DN/OD 160, PVC, SN 12, T bis 2,5 m**
Kanalrohr, Abwasser, PVC-Rohr mit Steckmuffe nach DIN 1852, liefern und fachgerecht nach DIN EN 1610 verlegen;
max. 3,0 m-Längen,
Nennringsteifigkeit SN 12,
da = 160 x 5,8 mm

Farbe: blau

Hersteller, Typ: '..................................................' (vom Bieter einzutragen)

Auflager aus nichtbindigem Boden, Auflagerwinkel 120°,
in vorh. geböschtem oder verbautem Graben.

Ausführung an mehreren Stellen im Baufeld.
Menge: 150,000 m

**4.6.170 Passstück, Zulage**
Passstück als Zulage,
DN/OD 160.
Farbe: blau
Ein Passstück je Anschlussleitung.
Menge: 46,000 St

**4.6.180 Bogen, Zulage, 15°, 30°, DN/OD 160 PVC**
Bogen aus PVC als Zulage, verschiedene Abwicklungen (15° bis 30°), DN/160, einschl. Rohrverbindung und Rohrverbindungsmittel, gemäß System Vorposition.
Farbe: blau

Zu jedem Bogen ist ein Rohrstück als Passstück, Länge nach Erfordernis zu liefern und einzubauen.
Dies ist in den EP einzurechnen.
Menge: 190,000 St

**4.6.190 Muffenstopfen, DN/OD 160 PVC**
Muffenstopfen DN/OD 160 zum Verschließen von Rohren DN/OD 160 PVC bei Arbeitsende bzw. beim Druckprüfen, gemäß System der Vorpositionen.
Liefern und am Abzweig des Hauptrohres verlegen; zum Bau der Hausanschlussleitung ausbauen. Muffenstopfen bleibt Eigentum des AN.
Farbe: blau
Menge: 46,000 St

**4.6.200 Straßenablauf Kl. D, 300/500, Pultform**
Straßenablauf aus Betonfertigteilen nach DIN 4052 und
Aufsätze D 400 entsprechend DIN EN 124 liefern und
auf 15 cm Beton (C 20/25) setzen, einschl. aller Nebenarbeiten.
Straßenablauf bestehend aus:
Aufsatz Klasse D 400, 300/500, DIN EN 124, Pultform,
glattschaftiger Rahmen und Rosteinsatz aus duktilem Gußeisen (GGG) ISO 1083,
Rosteinsatz mit rutschsicherer Oberfläche und Sicherheitsschlitzsystem.
Schaft:  nach DIN 4052-5c
Boden:  nach DIN 4052-1a, DN/OD 160
Die Position enthält die zugehörigen Erdarbeiten, die Verfüllung von Arbeitsräumen sowie den Anschluss der Leitung DN/OD 160 mm. Der Aufsatz ist höhen- und fluchtgerecht zu versetzen.

Hersteller: Meierguss, Meidrain oder gleichwertiger Art.

Angebotenes Fabrikat:
Typ: '..................................................' (vom Bieter einzutragen
)
Menge: 46,000 St

**4.6.210 Rasen-Entwässerungsmulde**
Rasen-Entwässerungsmulde, B = 1,0 m, Stich 20 cm, anlegen.
Der überschüssige Boden ist zu entsorgen.
Menge: 30,000 m

**4.6.220 Bankett**
Bankett, B = 0,5-0,7 m, entlang der Parkplätze mit 12 % Gefälle profilieren.
Menge: 30,000 m

**4.6.230 Muldeneinlauf, Einlaufbauwerk einseitig, komplett**
Einlaufbauwerk aus Fertigteilen liefern und herstellen
in kompletter Leistung. einschl. Erdarbeiten

Schacht gem. DWA A 157 herstellen,

Die Leistung umfasst:
 -- Herstellen der Baugrube. Der Aushubboden ist zu beseitigen und Kosten des AN zu entsorgen.

 -- Nach Fertigstellung des Schachts ist die Baugrube mit geeigneten Bodenmassen (Füllkies oder Vorabsiebung 0/45 mm) aufzufüllen und lagenweise bis zur Standfestigkeit zu verdichten.

 -- Liefern und Einbauen einer Baugrubensohlenstabilisierungsschicht aus Hartsteinsplitt 0 - 32 mm, 15 cm stark, eines Fundamentes aus C 12/15, 10 cm stark.

 -- Aufsatz mittels eines rechteckigen Standard-Betonfertigteil
Einlaufgitter aus verzinktem Stahl klappbar und verschließbar
Zulauf zum Schacht: einseitig

Schachtdurchmesser: DN 1000 mm l.W.
Schachttiefe: 1100 mm von OK Abdeckung
Anschlüsse: Auslauf PVC-Rohr DN/OD 160 mm
Schutzgitter für Einlaufbauwerk aus verzinktem Stahl
für eine Breite: 1000 mm l.W.
und eine Länge 1170  mm l.W.
wobei davon 670 mm schräg verlaufen
aus Stabstahl 16 mm
verschließbar
klappbar
mit Befestigungsmaterial

Herstellung nach Ausführungszeichnung A23 in kompletter Leistung.

Hersteller:
Beton Tille GmbH & Co.KG, 32805 Horn Bad Meinberg

Typ: Einlaufbauwerk System "invehi" mit einseitigem Einlauf und Schachtunterteil DN 1000 mit Anschluss DN/OD 160 mm
oder gleichwertig
Hersteller / Typ: '..................................................' vom Bieter einzutragen
Menge: 1,000 St

#### Abschnitt 4.7 Fahrbahnmarkierung

**4.7.10 Fahrbahnmarkierung, Breite 12 cm, Einzelstrich**
Fahrbahnmarkierung, Breite 12 cm, Einzelstrich, herstellen.
Weiße kaltplastische Masse, reflektierend.
Schichtdicke: 3 mm.
Strichbreite 0,12 m, Einzelstriche für Rampe.
Abgerechnet wird nach markierter Strichlänge in der Achse.
Menge: 40,000 m

**4.7.20 Markierung VZ 295, Breitstrich**
Markierung VZ 295, Breitstrich.
Markierungslinie als Angrenzung der
Bushaltestelle herstellen.
Weiße kaltplastische Masse, reflektierend.
Schichtdicke: 3 mm.
Breitstrich, durchgehend.
Abgerechnet wird nach aufgebrachter Strichlänge.
Menge: 40,000 m

**4.7.30 Markierung VZ 295, Breitstrich, unterbrochen**
Markierung VZ 295, Breitstrich unterbrochen (1,5 m Breitstrich/1,5 m Lücke).
Markierungslinie als Angrenzung der
Bushaltestelle herstellen.
Weiße kaltplastische Masse, reflektierend.
Schichtdicke: 3 mm.
Breitstrich, durchgehend.
Abgerechnet wird nach aufgebrachter Strichlänge.
Menge: 20,000 m

#### Abschnitt 4.8 Pflanzarbeiten

*Hinweis*
Hinweis Pflanzarbeiten

Die Pflanzen sind gemäß DIN 18916 zu liefern und zu pflanzen.

Die Pflanzen müssen der Qualität des Absatzes 2 DIN 18916 und den Gütebestimmungen des "Bund Deutscher Baumschulen" entsprechen.
Auf nachfolgende Kriterien ist besonders zu achten, sie sind für die Beurteilung der Pflanzen entscheidend:
Ausbildung von Trieben, Stämmen und Kronen, Bewurzelung, Gesundheitszustand und Reifezustand, Sortierung und Kennzeichnung, Verpackung und Verladung, Transport und Entleerung.
Die Abrechung erfolgt nach Stück.

Die Vegetationsschicht ist nach den Regelungen in DIN 18915, Blatt 3, vorzubereiten.
Verunkrautete Pflanzflächen sind vor der Pflanzung von Unkräutern zu säubern.

Bei Transport und Zwischenlagerung ist darauf zu achten, dass ein Austrocknen der Pflanzen vermieden wird.

Pflanzgruben in Breite und Tiefe mindestens 1,5 mal so groß wie Wurzelwerk getrennt nach Ober- und Unterboden ausheben. Überschüssigen Boden im Gelände einbauen. Wiederverfüllen der Pflanzgruben mit dem vom übrigen Aushub getrennten Oberboden.

Wurzeln sind entsprechend der Gehölzart zu schneiden. Verletzte Wurzelteile sind zu entfernen. Die Wurzeln sind in ihrer natürlichen Lage, nicht umgebogen oder eingeknickt, einzubringen.

Beim Pflanzen soll nur lockere Pflanzenerde verwendet und zwischen die Wurzeln gebracht werden. Der eingefüllte Boden ist gleichmäßig anzudrücken. Nach Eigenart und Größe der Pflanzen sowie nach Standortbedingungen und Jahreszeit ist ein Rückschnitt vorzunehmen. Beschädigte Pflanzenteile müssen entfernt und Wunden glattgeschnitten werden. Wunden über 3 cm Durchmesser sind mit einem Wundbehandlungsmittel zu verstreichen.

Nach der Pflanzung ist jede Pflanze reichlich zu wässern und die Pflanzflächen sind zu ebnen und zu lockern. Gießränder sind nach Bedarf und nach Angabe der Bauleitung ohne besondere Vergütung herzustellen.

**4.8.10 Winterlinde (Tilia cordata)**
Winterlinde (Tilia cordata)
Hochstamm, 3 x verpflanzt, StU 18-20 cm
liefern, in auszuhebende Pflanzugruben pflanzen, einschl. Anwuchspflege.
Durchführung der Arbeiten gem. Hinweistext Pflanzarbeiten.
Menge: 1,000 St

**4.8.20 Pflanzenverankerung mit Baumpfahl, L=1,5m, senkrecht**
Pflanzenverankerung mit Baumpfahl, senkrecht oder schräg, Pfähle, weißgeschält, Pfahllänge: 150 cm, Bindegut aus Kokosstrick, mitteldick. Pfahl liefern und einbauen, Pflanze anbinden.
Menge: 1,000 St

**4.8.30 Pflegemaßnahmen 2 Jahre**
*** Pauschalposition
Für die Ausführung der Pflegearbeiten als Fertigstellungspflege gilt DIN 18916.
Die Leistungen beginnen nach der Abnahme und erstrecken sich über 2 Jahre für alle geleisteten Pflanzarbeiten der Vorpositionen.

Pflanzen nach Bedarf richten und binden.
Bei Trockenheit sind die Pflanzen zu wässern.
Die Pflanzungen sind auf den Befall von Krankheiten und Schädlinge zu überwachen. Bei Befall sind in Abstimmung mit der ökologischen Baubegleitung entsprechende Massnahmen zur Bekämpfung durchzuführen.
Ausfälle sind vom AN (ohne besondere Vergütung) zu ersetzen. Die abgestorbenen Pflanzen gehen in das Eigentum des AN über und sind schadlos zu beseitigen.

Die erforderlichen Teilleistungen sind ohne besondere Anordnung rechtzeitig auszuführen. Die Ausführung der Teilleistung ist dem AG vor Beginn anzuzeigen.
Menge: 1,000 psch

**4.8.40 Oberboden**
Oberboden liefern und in einer Dicke von 15 cm flächig im vorgegebenen Gefälle und in der Entwässerungsmulde andecken.
Menge: 300,000 m2

**4.8.50 Grünfläche ansäen**
Einsaat in geneigten Flächen.
Zu verwendendes Saatgut aus dem Herkunftsgebiet 7 "Rheinisches Bergland".
Andere Saatgutmischungen sind nur nach Rücksprache und Genehmigung durch den AG zulässig.
Saatgutmenge 20 g/m2
Menge: 300,000 m2
